# Sanierung Kloster Waldsassen
Angebotsaufforderung (GAEB DA XML 3.2, DA83)
Projekt: SKW23
Währung: EUR
Vergabeart: Verhandlungsverfahren
Auftraggeber: DV-Nummer: 13; Vergabenummer: 13
Erstellt mit: BECHMANN AVA 2024.110/ GXML Toolbox V3.3 R20210630, BECHMANN AVA 2024.110, 27.03.2026

## Zusätzlicher Text
Vergabe- und Vertragsordnung für Bauleistungen (VOB)Teil B
Allgemeine Vertragsbedingungen für die Ausführung
von Bauleistungen1)
DIN 1961 – Ausgabe September 2019

§ 1Art und Umfang der Leistung
(1)  Die auszuführende Leistung wird nach Art und Umfang durch den Vertrag bestimmt. Als Be-
standteil des Vertrags gelten auch die Allgemeinen Technischen Vertragsbedingungen für Bauleistungen (VOB/C).
(2)  Bei Widersprüchen im Vertrag gelten nacheinander:
1. die Leistungsbeschreibung,
2. die Besonderen Vertragsbedingungen,
3. etwaige Zusätzliche Vertragsbedingungen,
4. etwaige Zusätzliche Technische Vertragsbedingungen,
5. die Allgemeinen Technischen Vertragsbedingungen für Bauleistungen,
6. die Allgemeinen Vertragsbedingungen für die Ausführung von Bauleistungen.
(3)  Änderungen des Bauentwurfs anzuordnen, bleibt dem Auftraggeber vorbehalten.
(4)  Nicht vereinbarte Leistungen, die zur Ausführung der vertraglichen Leistung erforderlich werden, hat der Auftragnehmer auf Verlangen des Auftraggebers mit auszuführen, außer wenn sein
Betrieb auf derartige Leistungen nicht eingerichtet ist. Andere Leistungen können dem Auftragnehmer nur mit seiner Zustimmung übertragen werden.

  § 2  Vergütung
(1)  Durch die vereinbarten Preise werden alle Leistungen abgegolten, die nach der Leistungsbeschreibung, den Besonderen Vertragsbedingungen, den Zusätzlichen Vertragsbedingungen, den
Zusätzlichen Technischen Vertragsbedingungen, den Allgemeinen Technischen Vertragsbedingungen für Bauleistungen und der gewerblichen Verkehrssitte zur vertraglichen Leistung gehören.
(2)  Die Vergütung wird nach den vertraglichen Einheitspreisen und den tatsächlich ausgeführten
Leistungen berechnet, wenn keine andere Berechnungsart (z. B. durch Pauschalsumme, nach
Stundenlohnsätzen, nach Selbstkosten) vereinbart ist.
(3)  1. Weicht die ausgeführte Menge der unter einem Einheitspreis erfassten Leistung oder Teilleistung um nicht mehr als 10 v. H. von dem im Vertrag vorgesehenen Umfang ab, so gilt der vertragliche Einheitspreis.

1) Diese Allgemeinen Geschäftsbedingungen werden durch den DVA ausschließlich zur Anwendung gegenüber
Unternehmen, juristischen Personen des öffentlichen Rechts und öffentlich-rechtlichen Sondervermögens
empfohlen (§ 310 BGB).

2. Für die über 10 v. H. hinausgehende Überschreitung des Mengenansatzes ist auf Verlangen
ein neuer Preis unter Berücksichtigung der Mehr- oder Minderkosten zu vereinbaren.
3. Bei einer über 10 v. H. hinausgehenden Unterschreitung des Mengenansatzes ist auf Verlangen der Einheitspreis für die tatsächlich ausgeführte Menge der Leistung oder Teilleistung zu
erhöhen, soweit der Auftragnehmer nicht durch Erhöhung der Mengen bei anderen Ordnungszahlen (Positionen) oder in anderer Weise einen Ausgleich erhält. Die Erhöhung des Einheitspreises soll im Wesentlichen dem Mehrbetrag entsprechen, der sich durch Verteilung der
Baustelleneinrichtungs- und Baustellengemeinkosten und der Allgemeinen Geschäftskosten auf
die verringerte Menge ergibt. Die Umsatzsteuer wird entsprechend dem neuen Preis vergütet.
4. Sind von der unter einem Einheitspreis erfassten Leistung oder Teilleistung andere Leistungen abhängig, für die eine Pauschalsumme vereinbart ist, so kann mit der Änderung des Einheitspreises auch eine angemessene Änderung der Pauschalsumme gefordert werden.
(4)  Werden im Vertrag ausbedungene Leistungen des Auftragnehmers vom Auftraggeber selbst
übernommen (z. B. Lieferung von Bau-, Bauhilfs- und Betriebsstoffen), so gilt, wenn nichts anderes vereinbart wird, § 8 Absatz 1 Nummer 2 entsprechend.
(5)  Werden durch Änderung des Bauentwurfs oder andere Anordnungen des Auftraggebers die
Grundlagen des Preises für eine im Vertrag vorgesehene Leistung geändert, so ist ein neuer
Preis unter Berücksichtigung der Mehr- oder Minderkosten zu vereinbaren. Die Vereinbarung
soll vor der Ausführung getroffen werden.
(6)  1. Wird eine im Vertrag nicht vorgesehene Leistung gefordert, so hat der Auftragnehmer An-
spruch auf besondere Vergütung. Er muss jedoch den Anspruch dem Auftraggeber ankündigen,
bevor er mit der Ausführung der Leistung beginnt.
2. Die Vergütung bestimmt sich nach den Grundlagen der Preisermittlung für die vertragliche
Leistung und den besonderen Kosten der geforderten Leistung. Sie ist möglichst vor Beginn der
Ausführung zu vereinbaren.
(7)  1. Ist als Vergütung der Leistung eine Pauschalsumme vereinbart, so bleibt die Vergütung unverändert. Weicht jedoch die ausgeführte Leistung von der vertraglich vorgesehenen Leistung
so erheblich ab, dass ein Festhalten an der Pauschalsumme nicht zumutbar ist (§ 313 BGB), so
ist auf Verlangen ein Ausgleich unter Berücksichtigung der Mehr- oder Minderkosten zu gewähren. Für die Bemessung des Ausgleichs ist von den Grundlagen der Preisermittlung auszugehen.
2. Die Regelungen der Absatz 4, 5 und 6 gelten auch bei Vereinbarung einer Pauschalsumme.
3. Wenn nichts anderes vereinbart ist, gelten die Nummern 1 und 2 auch für Pauschalsummen,
die für Teile der Leistung vereinbart sind; Absatz 3 Nummer 4 bleibt unberührt.
(8)  1.  Leistungen, die der Auftragnehmer ohne Auftrag oder unter eigenmächtiger Abweichung
vom Auftrag ausführt, werden nicht vergütet. Der Auftragnehmer hat sie auf Verlangen innerhalb einer angemessenen Frist zu beseitigen; sonst kann es auf seine Kosten geschehen. Er haftet außerdem für andere Schäden, die dem Auftraggeber hieraus entstehen.
2. Eine Vergütung steht dem Auftragnehmer jedoch zu, wenn der Auftraggeber solche Leistungen nachträglich anerkennt. Eine Vergütung steht ihm auch zu, wenn die Leistungen für die Er-
füllung des Vertrags notwendig waren, dem mutmaßlichen Willen des Auftraggebers entsprachen und ihm unverzüglich angezeigt wurden. Soweit dem Auftragnehmer eine Vergütung zusteht, gelten die Berechnungsgrundlagen für geänderte oder zusätzliche Leistungen der Absätze
5 oder 6 entsprechend.
3. Die Vorschriften des BGB über die Geschäftsführung ohne Auftrag (§§ 677 ff. BGB) bleiben
unberührt.
(9)  1. Verlangt der Auftraggeber Zeichnungen, Berechnungen oder andere Unterlagen, die der Auftragnehmer nach dem Vertrag, besonders den Technischen Vertragsbedingungen oder der gewerblichen Verkehrssitte, nicht zu beschaffen hat, so hat er sie zu vergüten.
2. Lässt er vom Auftragnehmer nicht aufgestellte technische Berechnungen durch den Auftragnehmer nachprüfen, so hat er die Kosten zu tragen.
(10)  Stundenlohnarbeiten werden nur vergütet, wenn sie als solche vor ihrem Beginn ausdrücklich
vereinbart worden sind (§ 15).

§ 3  Ausführungsunterlagen
(1)  Die für die Ausführung nötigen Unterlagen sind dem Auftragnehmer unentgeltlich und rechtzeitig zu übergeben.
(2)  Das Abstecken der Hauptachsen der baulichen Anlagen, ebenso der Grenzen des Geländes, das
dem Auftragnehmer zur Verfügung gestellt wird, und das Schaffen der notwendigen Höhenfestpunkte in unmittelbarer Nähe der baulichen Anlagen sind Sache des Auftraggebers.
(3)  Die vom Auftraggeber zur Verfügung gestellten Geländeaufnahmen und Absteckungen und die
übrigen für die Ausführung übergebenen Unterlagen sind für den Auftragnehmer maßgebend.
Jedoch hat er sie, soweit es zur ordnungsgemäßen Vertragserfüllung gehört, auf etwaige Un-
stimmigkeiten zu überprüfen und den Auftraggeber auf entdeckte oder vermutete Mängel hinzuweisen.
(4)  Vor Beginn der Arbeiten ist, soweit notwendig, der Zustand der Straßen und Geländeoberfläche,
der Vorfluter und Vorflutleitungen, ferner der baulichen Anlagen im Baubereich in einer Niederschrift festzuhalten, die vom Auftraggeber und Auftragnehmer anzuerkennen ist.
(5)  Zeichnungen, Berechnungen, Nachprüfungen von Berechnungen oder andere Unterlagen, die
der Auftragnehmer nach dem Vertrag, besonders den Technischen Vertragsbedingungen, oder
der gewerblichen Verkehrssitte oder auf besonderes Verlangen des Auftraggebers (§ 2 Absatz
9) zu beschaffen hat, sind dem Auftraggeber nach Aufforderung rechtzeitig vorzulegen.
(6)  1. Die in Absatz 5 genannten Unterlagen dürfen ohne Genehmigung ihres Urhebers nicht veröffentlicht, vervielfältigt, geändert oder für einen anderen als den vereinbarten Zweck benutzt
werden.
2. An DV-Programmen hat der Auftraggeber das Recht zur Nutzung mit den vereinbarten Leistungsmerkmalen in unveränderter Form auf den festgelegten Geräten. Der Auftraggeber darf
zum Zwecke der Datensicherung zwei Kopien herstellen. Diese müssen alle Identifikationsmerkmale enthalten. Der Verbleib der Kopien ist auf Verlangen nachzuweisen.
3. Der Auftragnehmer bleibt unbeschadet des Nutzungsrechts des Auftraggebers zur Nutzung
der Unterlagen und der DV-Programme berechtigt.

§ 4  Ausführung
(1)  1. Der Auftraggeber hat für die Aufrechterhaltung der allgemeinen Ordnung auf der Baustelle
zu sorgen und das Zusammenwirken der verschiedenen Unternehmer zu regeln. Er hat die erforderlichen öffentlich-rechtlichen Genehmigungen und Erlaubnisse — z. B. nach dem
Baurecht, dem Straßenverkehrsrecht, dem Wasserrecht, dem Gewerberecht — herbeizuführen.
2.  Der Auftraggeber hat das Recht, die vertragsgemäße Ausführung der Leistung zu überwachen. Hierzu hat er Zutritt zu den Arbeitsplätzen, Werkstätten und Lagerräumen, wo die vertragliche Leistung oder Teile von ihr hergestellt oder die hierfür bestimmten Stoffe und Bauteile
gelagert werden. Auf Verlangen sind ihm die Werkzeichnungen oder andere Ausführungsunterlagen sowie die Ergebnisse von Güteprüfungen zur Einsicht vorzulegen und die erforderlichen
Auskünfte zu erteilen, wenn hierdurch keine Geschäftsgeheimnisse preisgegeben werden. Als
Geschäftsgeheimnis bezeichnete Auskünfte und Unterlagen hat er vertraulich zu behandeln.
3.  Der Auftraggeber ist befugt, unter Wahrung der dem Auftragnehmer zustehenden Leitung
(Absatz 2) Anordnungen zu treffen, die zur vertragsgemäßen Ausführung der Leistung notwendig sind. Die Anordnungen sind grundsätzlich nur dem Auftragnehmer oder seinem für die Leitung der Ausführung bestellten Vertreter zu erteilen, außer wenn Gefahr im Verzug ist. Dem
Auftraggeber ist mitzuteilen, wer jeweils als Vertreter des Auftragnehmers für die Leitung der
Ausführung bestellt ist.
4.  Hält der Auftragnehmer die Anordnungen des Auftraggebers für unberechtigt oder unzweckmäßig, so hat er seine Bedenken geltend zu machen, die Anordnungen jedoch auf Verlangen auszuführen, wenn nicht gesetzliche oder behördliche Bestimmungen entgegenstehen.
Wenn dadurch eine ungerechtfertigte Erschwerung verursacht wird, hat der Auftraggeber die
Mehrkosten zu tragen.
(2)  1. Der Auftragnehmer hat die Leistung unter eigener Verantwortung nach dem Vertrag auszuführen. Dabei hat er die anerkannten Regeln der Technik und die gesetzlichen und behördlichen
Bestimmungen zu beachten. Es ist seine Sache, die Ausführung seiner vertraglichen Leistung zu
leiten und für Ordnung auf seiner Arbeitsstelle zu sorgen.
2. Er ist für die Erfüllung der gesetzlichen, behördlichen und berufsgenossenschaftlichen Verpflichtungen gegenüber seinen Arbeitnehmern allein verantwortlich. Es ist ausschließlich seine
Aufgabe, die Vereinbarungen und Maßnahmen zu treffen, die sein Verhältnis zu den Arbeitnehmern regeln.
(3)  Hat der Auftragnehmer Bedenken gegen die vorgesehene Art der Ausführung (auch wegen der
Sicherung gegen Unfallgefahren), gegen die Güte der vom Auftraggeber gelieferten Stoffe oder
Bauteile oder gegen die Leistungen anderer Unternehmer, so hat er sie dem Auftraggeber unverzüglich — möglichst schon vor Beginn der Arbeiten — schriftlich mitzuteilen; der Auftraggeber bleibt jedoch für seine Angaben, Anordnungen oder Lieferungen verantwortlich.
(4)  Der Auftraggeber hat, wenn nichts anderes vereinbart ist, dem Auftragnehmer unentgeltlich zur
Benutzung oder Mitbenutzung zu überlassen:
1. die notwendigen Lager- und Arbeitsplätze auf der Baustelle,
2. vorhandene Zufahrtswege und Anschlussgleise,
3. vorhandene Anschlüsse für Wasser und Energie. Die Kosten für den Verbrauch und den Messer oder Zähler trägt der Auftragnehmer, mehrere Auftragnehmer tragen sie anteilig.
(5)  Der Auftragnehmer hat die von ihm ausgeführten Leistungen und die ihm für die Ausführung
übergebenen Gegenstände bis zur Abnahme vor Beschädigung und Diebstahl zu schützen. Auf
Verlangen des Auftraggebers hat er sie vor Winterschäden und Grundwasser zu schützen, ferner
Schnee und Eis zu beseitigen. Obliegt ihm die Verpflichtung nach Satz 2 nicht schon nach dem
Vertrag, so regelt sich die Vergütung nach § 2 Absatz 6.
(6)  Stoffe oder Bauteile, die dem Vertrag oder den Proben nicht entsprechen, sind auf Anordnung
des Auftraggebers innerhalb einer von ihm bestimmten Frist von der Baustelle zu entfernen.
Geschieht es nicht, so können sie auf Kosten des Auftragnehmers entfernt oder für seine Rechnung veräußert werden.
(7)  Leistungen, die schon während der Ausführung als mangelhaft oder vertragswidrig erkannt
werden, hat der Auftragnehmer auf eigene Kosten durch mangelfreie zu ersetzen. Hat der Auftragnehmer den Mangel oder die Vertragswidrigkeit zu vertreten, so hat er auch den daraus entstehenden Schaden zu ersetzen. Kommt der Auftragnehmer der Pflicht zur Beseitigung des
Mangels nicht nach, so kann ihm der Auftraggeber eine angemessene Frist zur Beseitigung des
Mangels setzen und erklären, dass er nach fruchtlosem Ablauf der Frist den Vertrag kündigen
werde (§ 8 Absatz 3).
(8)  1. Der Auftragnehmer hat die Leistung im eigenen Betrieb auszuführen. Mit schriftlicher Zu-
stimmung des Auftraggebers darf er sie an Nachunternehmer übertragen. Die Zustimmung ist
nicht notwendig bei Leistungen, auf die der Betrieb des Auftragnehmers nicht eingerichtet ist.
Erbringt der Auftragnehmer ohne schriftliche Zustimmung des Auftraggebers Leistungen nicht
im eigenen Betrieb, obwohl sein Betrieb darauf eingerichtet ist, kann der Auftraggeber ihm eine
angemessene Frist zur Aufnahme der Leistung im eigenen Betrieb setzen und erklären, dass er
nach fruchtlosem Ablauf der Frist den Vertrag kündigen werde (§ 8 Absatz 3).
2.  Der Auftragnehmer hat bei der Weitervergabe von Bauleistungen an Nachunternehmer die
Vergabe- und Vertragsordnung für Bauleistungen Teile B und C zugrunde zu legen.
3. Der Auftragnehmer hat dem Auftraggeber die Nachunternehmer und deren Nachunternehmer
ohne Aufforderung spätestens bis zum Leistungsbeginn des Nachunternehmers mit Namen, gesetzlichen Vertretern und Kontaktdaten bekannt zu geben. Auf Verlangen des Auftraggebers hat
der Auftragnehmer für seine Nachunternehmer Erklärungen und Nachweise zur Eignung vorzulegen.

(9)  Werden bei Ausführung der Leistung auf einem Grundstück Gegenstände von Altertums,
Kunst- oder wissenschaftlichem Wert entdeckt, so hat der Auftragnehmer vor jedem weiteren
Aufdecken oder Ändern dem Auftraggeber den Fund anzuzeigen und ihm die Gegenstände nach
näherer Weisung abzuliefern. Die Vergütung etwaiger Mehrkosten regelt sich nach § 2 Absatz
6. Die Rechte des Entdeckers (§ 984 BGB) hat der Auftraggeber.
(10)  Der Zustand von Teilen der Leistung ist auf Verlangen gemeinsam von Auftraggeber und Auftragnehmer festzustellen, wenn diese Teile der Leistung durch die weitere Ausführung der Prüfung und Feststellung entzogen werden. Das Ergebnis ist schriftlich niederzulegen.

§ 5  Ausführungsfristen
(1)  Die Ausführung ist nach den verbindlichen Fristen (Vertragsfristen) zu beginnen, angemessen
zu fördern und zu vollenden. In einem Bauzeitenplan enthaltene Einzelfristen gelten nur dann
als Vertragsfristen, wenn dies im Vertrag ausdrücklich vereinbart ist.
(2)  Ist für den Beginn der Ausführung keine Frist vereinbart, so hat der Auftraggeber dem Auftragnehmer auf Verlangen Auskunft über den voraussichtlichen Beginn zu erteilen. Der Auftragnehmer hat innerhalb von 12 Werktagen nach Aufforderung zu beginnen. Der Beginn der Ausführung ist dem Auftraggeber anzuzeigen.
(3)  Wenn Arbeitskräfte, Geräte, Gerüste, Stoffe oder Bauteile so unzureichend sind, dass die Ausführungsfristen offenbar nicht eingehalten werden können, muss der Auftragnehmer auf Verlangen unverzüglich Abhilfe schaffen.
(4)  Verzögert der Auftragnehmer den Beginn der Ausführung, gerät er mit der Vollendung in Verzug, oder kommt er der in Absatz 3 erwähnten Verpflichtung nicht nach, so kann der Auftraggeber bei Aufrechterhaltung des Vertrages Schadensersatz nach § 6 Absatz 6 verlangen oder
dem Auftragnehmer eine angemessene Frist zur Vertragserfüllung setzen und erklären, dass er
nach fruchtlosem Ablauf der Frist den Vertrag kündigen werde  (§ 8 Absatz 3).

§ 6  Behinderung und Unterbrechung der Ausführung
(1)  Glaubt sich der Auftragnehmer in der ordnungsgemäßen Ausführung der Leistung behindert, so
hat er es dem Auftraggeber unverzüglich schriftlich anzuzeigen. Unterlässt er die Anzeige, so
hat er nur dann Anspruch auf Berücksichtigung der hindernden Umstände, wenn dem Auftraggeber offenkundig die Tatsache und deren hindernde Wirkung bekannt waren.
(2)  1. Ausführungsfristen werden verlängert, soweit die Behinderung verursacht ist:
a) durch einen Umstand aus dem Risikobereich des Auftraggebers,
b) durch Streik oder eine von der Berufsvertretung der Arbeitgeber angeordnete Aussperrung im Betrieb des Auftragnehmers oder in einem unmittelbar für ihn arbeitenden Be-
trieb,
  c) durch höhere Gewalt oder andere für den Auftragnehmer unabwendbare Umstände.
2. Witterungseinflüsse während der Ausführungszeit, mit denen bei Abgabe des Angebots normalerweise gerechnet werden musste, gelten nicht als Behinderung.
(3)  Der Auftragnehmer hat alles zu tun, was ihm billigerweise zugemutet werden kann, um die
Weiterführung der Arbeiten zu ermöglichen. Sobald die hindernden Umstände wegfallen, hat er
ohne weiteres und unverzüglich die Arbeiten wieder aufzunehmen und den Auftraggeber davon
zu benachrichtigen.
(4)  Die Fristverlängerung wird berechnet nach der Dauer der Behinderung mit einem Zuschlag für
die Wiederaufnahme der Arbeiten und die etwaige Verschiebung in eine ungünstigere Jahreszeit.
(5)  Wird die Ausführung für voraussichtlich längere Dauer unterbrochen, ohne dass die Leistung
dauernd unmöglich wird, so sind die ausgeführten Leistungen nach den Vertragspreisen abzurechnen und außerdem die Kosten zu vergüten, die dem Auftragnehmer bereits entstanden und
in den Vertragspreisen des nicht ausgeführten Teils der Leistung enthalten sind.
(6)  Sind die hindernden Umstände von einem Vertragsteil zu vertreten, so hat der andere Teil An-
spruch auf Ersatz des nachweislich entstandenen Schadens, des entgangenen Gewinns aber nur
bei Vorsatz oder grober Fahrlässigkeit. Im Übrigen bleibt der Anspruch des Auftragnehmers auf
angemessene Entschädigung nach § 642 BGB unberührt, sofern die Anzeige nach Absatz 1 Satz
1 erfolgt oder wenn Offenkundigkeit nach Absatz 1 Satz 2 gegeben ist.
(7)  Dauert eine Unterbrechung länger als 3 Monate, so kann jeder Teil nach Ablauf dieser Zeit den
Vertrag schriftlich kündigen. Die Abrechnung regelt sich nach den Absätzen 5 und 6; wenn der
Auftragnehmer die Unterbrechung nicht zu vertreten hat, sind auch die Kosten der Baustellenräumung zu vergüten, soweit sie nicht in der Vergütung für die bereits ausgeführten Leistungen
enthalten sind.

§ 7  Verteilung der Gefahr
(1)  Wird die ganz oder teilweise ausgeführte Leistung vor der Abnahme durch höhere Gewalt,
Krieg, Aufruhr oder andere objektiv unabwendbare vom Auftragnehmer nicht zu vertretende
Umstände beschädigt oder zerstört, so hat dieser für die ausgeführten Teile der Leistung die An-
sprüche nach § 6 Absatz 5; für andere Schäden besteht keine gegenseitige Ersatzpflicht.
(2)  Zu der ganz oder teilweise ausgeführten Leistung gehören alle mit der baulichen Anlage unmittelbar verbundenen, in ihre Substanz eingegangenen Leistungen, unabhängig von deren Fertigstellungsgrad.
(3)  Zu der ganz oder teilweise ausgeführten Leistung gehören nicht die noch nicht eingebauten
Stoffe und Bauteile sowie die Baustelleneinrichtung und Absteckungen. Zu der ganz oder teilweise ausgeführten Leistung gehören ebenfalls nicht Hilfskonstruktionen und  Gerüste, auch
wenn diese als Besondere Leistung oder selbständig vergeben sind.

§ 8  Kündigung durch den Auftraggeber
(1)  1. Der Auftraggeber kann bis zur Vollendung der Leistung jederzeit den Vertrag kündigen.
2. Dem Auftragnehmer steht die vereinbarte Vergütung zu. Er muss sich jedoch anrechnen lassen, was er infolge der Aufhebung des Vertrags an Kosten erspart oder durch anderweitige
Verwendung seiner Arbeitskraft und seines Betriebs erwirbt oder zu erwerben böswillig unterlässt (§ 649 BGB).
(2)  1.  Der Auftraggeber kann den Vertrag kündigen, wenn der Auftragnehmer seine Zahlungen
einstellt, von ihm oder zulässigerweise vom Auftraggeber oder einem anderen Gläubiger das In-
solvenzverfahren (§§ 14 und 15 InsO) beziehungsweise ein vergleichbares gesetzliches Verfahren beantragt ist, ein solches Verfahren eröffnet wird oder dessen Eröffnung mangels Masse abgelehnt wird.
2.  Die ausgeführten Leistungen sind nach § 6 Absatz 5 abzurechnen. Der Auftraggeber kann
Schadensersatz wegen Nichterfüllung des Restes verlangen.
(3)  1. Der Auftraggeber kann den Vertrag kündigen, wenn in den Fällen des § 4 Absätze 7 und 8
Nummer 1 und des § 5 Absatz 4 die gesetzte Frist fruchtlos abgelaufen ist. Die Kündigung kann
auf einen in sich abgeschlossenen Teil der vertraglichen Leistung beschränkt werden.
2. Nach der Entziehung des Auftrags ist der Auftraggeber berechtigt, den noch nicht vollendeten
Teil der Leistung zu Lasten des Auftragnehmers durch einen Dritten ausführen zu lassen, doch
bleiben seine Ansprüche auf Ersatz des etwa entstehenden weiteren Schadens bestehen. Er ist
auch berechtigt, auf die weitere Ausführung zu verzichten und Schadensersatz wegen Nichterfüllung zu verlangen, wenn die Ausführung aus den Gründen, die zur Entziehung des Auftrags
geführt haben, für ihn kein Interesse mehr hat.
3. Für die Weiterführung der Arbeiten kann der Auftraggeber Geräte, Gerüste, auf der Baustelle
vorhandene andere Einrichtungen und angelieferte Stoffe und Bauteile gegen angemessene
Vergütung in Anspruch nehmen.
4. Der Auftraggeber hat dem Auftragnehmer eine Aufstellung über die entstandenen Mehrkosten und über seine anderen Ansprüche spätestens binnen 12 Werktagen nach Abrechnung mit
dem Dritten zuzusenden.
(4)  Der Auftraggeber kann den Vertrag kündigen,
        1. wenn der Auftragnehmer aus Anlass der Vergabe eine Abrede getroffen hatte, die eine unzulässige Wettbewerbsbeschränkung darstellt. Absatz 3 Nummer 1 Satz 2 und Nummer 2 bis 4
  gilt entsprechend.
        2. sofern dieser im Anwendungsbereich des 4. Teils des GWB geschlossen wurde,
  a)  wenn der Auftragnehmer wegen eines zwingenden Ausschlussgrundes zum Zeitpunkt des
  Zuschlags nicht hätte beauftragt werden dürfen. Absatz 3 Nummer 1 Satz 2 und Nummer 2
  bis gilt entsprechend.
  b)  bei wesentlicher Änderung des Vertrages oder bei Feststellung einer schweren Verletzung
  der Verträge über die Europäische Union und die Arbeitsweise der Europäischen Union durch
  den Europäischen Gerichtshof. Die ausgeführten Leistungen sind nach § 6 Absatz 5 abzurechnen. Etwaige Schadenersatzansprüche der Parteien bleiben unberührt.
  Die Kündigung ist innerhalb von 12 Werktagen nach Bekanntwerden des Kündigungsgrundes
  auszusprechen.
(5)  Sofern der Auftragnehmer die Leistung, ungeachtet des Anwendungsbereichs des 4. Teils des
  GWB, ganz oder teilweise an Nachunternehmer weitergeben hat, steht auch ihm das Kündigungrecht gemäß Absatz 4 Nummer 2 Buchstabe b zu, wenn der ihn als Auftragnehmer verpflichtende
  Vertrag (Hauptauftrag) gemäß Absatz 4 Nummer 2 Buchstabe b gekündigt wurde. Entsprechendes
  gilt für jeden Auftraggeber der Nachunternehmerkette, sofern sein jeweiliger Auftraggeber den
  Vertrag gemäß Satz 1 gekündigt hat.
(6)  Die Kündigung ist schriftlich zu erklären.
(7)  Der Auftragnehmer kann Aufmaß und Abnahme der von ihm ausgeführten Leistungen alsbald
nach der Kündigung verlangen; er hat unverzüglich eine prüfbare Rechnung über die ausgeführten Leistungen vorzulegen.
(8)  Eine wegen Verzugs verwirkte, nach Zeit bemessene Vertragsstrafe kann nur für die Zeit bis
zum Tag der Kündigung des Vertrags gefordert werden.

§ 9  Kündigung durch den Auftragnehmer
(1)  Der Auftragnehmer kann den Vertrag kündigen:
1. wenn der Auftraggeber eine ihm obliegende Handlung unterlässt und dadurch den Auftragnehmer außerstande setzt, die Leistung auszuführen (Annahmeverzug nach §§ 293 ff. BGB),
2. wenn der Auftraggeber eine fällige Zahlung nicht leistet oder sonst in Schuldnerverzug gerät.
(2)  Die Kündigung ist schriftlich zu erklären. Sie ist erst zulässig, wenn der Auftragnehmer dem
Auftraggeber ohne Erfolg eine angemessene Frist zur Vertragserfüllung gesetzt und erklärt hat,
dass er nach fruchtlosem Ablauf der Frist den Vertrag kündigen werde.
(3)  Die bisherigen Leistungen sind nach den Vertragspreisen abzurechnen. Außerdem hat der Auftragnehmer Anspruch auf angemessene Entschädigung nach § 642 BGB; etwaige weitergehende
Ansprüche des Auftragnehmers bleiben unberührt.

§ 10  Haftung der Vertragsparteien
(1)  Die Vertragsparteien haften einander für eigenes Verschulden sowie für das Verschulden ihrer
gesetzlichen Vertreter und der Personen, deren sie sich zur Erfüllung ihrer Verbindlichkeiten
bedienen (§§ 276, 278 BGB).
(2)  1. Entsteht einem Dritten im Zusammenhang mit der Leistung ein Schaden, für den auf Grund
gesetzlicher Haftpflichtbestimmungen beide Vertragsparteien haften, so gelten für den Ausgleich zwischen den Vertragsparteien die allgemeinen gesetzlichen Bestimmungen, soweit im
Einzelfall nichts anderes vereinbart ist. Soweit der Schaden des Dritten nur die Folge einer
Maßnahme ist, die der Auftraggeber in dieser Form angeordnet hat, trägt er den Schaden allein,
wenn ihn der Auftragnehmer auf die mit der angeordneten Ausführung verbundene Gefahr nach
§ 4 Absatz 3 hingewiesen hat.
2. Der Auftragnehmer trägt den Schaden allein, soweit er ihn durch Versicherung seiner gesetzlichen Haftpflicht gedeckt hat oder durch eine solche zu tarifmäßigen, nicht auf außergewöhnliche Verhältnisse abgestellten Prämien und Prämienzuschlägen bei einem im Inland zum Ge-
schäftsbetrieb zugelassenen Versicherer hätte decken können.
(3)  Ist der Auftragnehmer einem Dritten nach den §§ 823 ff. BGB zu Schadensersatz verpflichtet
wegen unbefugten Betretens oder Beschädigung angrenzender Grundstücke, wegen Entnahme
oder Auflagerung von Boden oder anderen Gegenständen außerhalb der vom Auftraggeber dazu
angewiesenen Flächen oder wegen der Folgen eigenmächtiger Versperrung von Wegen oder
Wasserläufen, so trägt er im Verhältnis zum Auftraggeber den Schaden allein.
(4)  Für die Verletzung gewerblicher Schutzrechte haftet im Verhältnis der Vertragsparteien zueinander der Auftragnehmer allein, wenn er selbst das geschützte Verfahren oder die Verwendung
geschützter Gegenstände angeboten oder wenn der Auftraggeber die Verwendung vorgeschrieben und auf das Schutzrecht hingewiesen hat.
(5)  Ist eine Vertragspartei gegenüber der anderen nach den Absätzen 2, 3 oder 4 von der Ausgleichspflicht befreit, so gilt diese Befreiung auch zugunsten ihrer gesetzlichen Vertreter und
Erfüllungsgehilfen, wenn sie nicht vorsätzlich oder grob fahrlässig gehandelt haben.
(6)  Soweit eine Vertragspartei von dem Dritten für einen Schaden in Anspruch genommen wird,
den nach den Absätzen 2, 3 oder 4 die andere Vertragspartei zu tragen hat, kann sie verlangen,
dass ihre Vertragspartei sie von der Verbindlichkeit gegenüber dem Dritten befreit. Sie darf den
Anspruch des Dritten nicht anerkennen oder befriedigen, ohne der anderen Vertragspartei vorher Gelegenheit zur Äußerung gegeben zu haben.

§ 11  Vertragsstrafe
(1)  Wenn Vertragsstrafen vereinbart sind, gelten die §§ 339 bis 345 BGB.
(2)  Ist die Vertragsstrafe für den Fall vereinbart, dass der Auftragnehmer nicht in der vorgesehenen
Frist erfüllt, so wird sie fällig, wenn der Auftragnehmer in Verzug gerät.
(3)  Ist die Vertragsstrafe nach Tagen bemessen, so zählen nur Werktage; ist sie nach Wochen bemessen, so wird jeder Werktag angefangener Wochen als 1/6 Woche gerechnet.
(4)  Hat der Auftraggeber die Leistung abgenommen, so kann er die Strafe nur verlangen, wenn er
dies bei der Abnahme vorbehalten hat.

§ 12  Abnahme
(1)  Verlangt der Auftragnehmer nach der Fertigstellung — gegebenenfalls auch vor Ablauf der
vereinbarten Ausführungsfrist — die Abnahme der Leistung, so hat sie der Auftraggeber binnen
12 Werktagen durchzuführen; eine andere Frist kann vereinbart werden.
(2)  Auf Verlangen sind in sich abgeschlossene Teile der Leistung besonders abzunehmen.
(3)  Wegen wesentlicher Mängel kann die Abnahme bis zur Beseitigung verweigert werden.
(4)  1. Eine förmliche Abnahme hat stattzufinden, wenn eine Vertragspartei es verlangt. Jede Partei
kann auf ihre Kosten einen Sachverständigen zuziehen. Der Befund ist in gemeinsamer Verhandlung schriftlich niederzulegen. In die Niederschrift sind etwaige Vorbehalte wegen bekannter Mängel und wegen Vertragsstrafen aufzunehmen, ebenso etwaige Einwendungen des Auftragnehmers. Jede Partei erhält eine Ausfertigung.
2.  Die förmliche Abnahme kann in Abwesenheit des Auftragnehmers stattfinden, wenn der
Termin vereinbart war oder der Auftraggeber mit genügender Frist dazu eingeladen hatte. Das
Ergebnis der Abnahme ist dem Auftragnehmer alsbald mitzuteilen.
(5)  1. Wird keine Abnahme verlangt, so gilt die Leistung als abgenommen mit Ablauf von 12
Werktagen nach schriftlicher Mitteilung über die Fertigstellung der Leistung.
2. Wird keine Abnahme verlangt und hat der Auftraggeber die Leistung oder einen Teil der
Leistung in Benutzung genommen, so gilt die Abnahme nach Ablauf von 6 Werktagen nach
Beginn der Benutzung als erfolgt, wenn nichts anderes vereinbart ist. Die Benutzung von Teilen
einer baulichen Anlage zur Weiterführung der Arbeiten gilt nicht als Abnahme.
3. Vorbehalte wegen bekannter Mängel oder wegen Vertragsstrafen hat der Auftraggeber spätestens zu den in den Nummern 1 und 2 bezeichneten Zeitpunkten geltend zu machen.
(6)  Mit der Abnahme geht die Gefahr auf den Auftraggeber über, soweit er sie nicht schon nach § 7
trägt.

§ 13  Mängelansprüche
(1)  Der Auftragnehmer hat dem Auftraggeber seine Leistung zum Zeitpunkt der Abnahme frei von
Sachmängeln zu verschaffen. Die Leistung ist zur Zeit der Abnahme frei von Sachmängeln,
wenn sie die vereinbarte Beschaffenheit hat und den anerkannten Regeln der Technik entspricht.
Ist die Beschaffenheit nicht vereinbart, so ist die Leistung zur Zeit der Abnahme frei von Sachmängeln,
1. wenn sie sich für die nach dem Vertrag vorausgesetzte,
sonst
2. für die gewöhnliche Verwendung eignet und eine Beschaffenheit aufweist, die bei Werken
der gleichen Art üblich ist und die der Auftraggeber nach der Art der Leistung erwarten kann.
(2)  Bei Leistungen nach Probe gelten die Eigenschaften der Probe als vereinbarte Beschaffenheit,
soweit nicht Abweichungen nach der Verkehrssitte als bedeutungslos anzusehen sind. Dies gilt
auch für Proben, die erst nach Vertragsabschluss als solche anerkannt sind.
(3)  Ist ein Mangel zurückzuführen auf die Leistungsbeschreibung oder auf Anordnungen des Auftraggebers, auf die von diesem gelieferten oder vorgeschriebenen Stoffe oder Bauteile oder die
Beschaffenheit der Vorleistung eines anderen Unternehmers, haftet der Auftragnehmer, es sei
denn, er hat die ihm nach § 4 Absatz 3 obliegende Mitteilung gemacht.
(4)  1. Ist für Mängelansprüche keine Verjährungsfrist im Vertrag vereinbart, so beträgt sie für
Bauwerke 4 Jahre, für andere Werke, deren Erfolg in der Herstellung, Wartung oder Veränderung einer Sache besteht, und für die vom Feuer berührten Teile von Feuerungsanlagen 2 Jahre.
Abweichend von Satz 1 beträgt die Verjährungsfrist für feuerberührte und abgasdämmende Teile von industriellen Feuerungsanlagen 1 Jahr.
2. Ist für Teile von maschinellen und elektrotechnischen/elektronischen Anlagen, bei denen die
Wartung Einfluss auf Sicherheit und Funktionsfähigkeit hat, nichts anderes vereinbart, beträgt
für diese Anlagenteile die Verjährungsfrist für Mängelansprüche abweichend von Nummer 1
zwei Jahre, wenn der Auftraggeber sich dafür entschieden hat, dem Auftragnehmer die Wartung
für die Dauer der Verjährungsfrist nicht zu übertragen; dies gilt auch, wenn für weitere Leistungen eine andere Verjährungsfrist vereinbart ist.
3. Die Frist beginnt mit der Abnahme der gesamten Leistung; nur für in sich abgeschlossene
Teile der Leistung beginnt sie mit der Teilabnahme (§ 12 Absatz 2).
(5)  1. Der Auftragnehmer ist verpflichtet, alle während der Verjährungsfrist hervortretenden Mängel, die auf vertragswidrige Leistung zurückzuführen sind, auf seine Kosten zu beseitigen, wenn
es der Auftraggeber vor Ablauf der Frist schriftlich verlangt. Der Anspruch auf Beseitigung der
gerügten Mängel verjährt in 2 Jahren, gerechnet vom Zugang des schriftlichen Verlangens an,
jedoch nicht vor Ablauf der Regelfristen nach Absatz 4 oder der an ihrer Stelle vereinbarten
Frist. Nach Abnahme der Mängelbeseitigungsleistung beginnt für diese Leistung eine Verjährungsfrist von 2 Jahren neu, die jedoch nicht vor Ablauf der Regelfristen nach Absatz 4 oder der
an ihrer Stelle vereinbarten Frist endet.
2. Kommt der Auftragnehmer der Aufforderung zur Mängelbeseitigung in einer vom Auftraggeber gesetzten angemessenen Frist nicht nach, so kann der Auftraggeber die Mängel auf Kosten des Auftragnehmers beseitigen lassen.
(6)  Ist die Beseitigung des Mangels für den Auftraggeber unzumutbar oder ist sie unmöglich oder
würde sie einen unverhältnismäßig hohen Aufwand erfordern und wird sie deshalb vom Auftragnehmer verweigert, so kann der Auftraggeber durch Erklärung gegenüber dem Auftragnehmer die Vergütung mindern (§ 638 BGB).
(7)  1. Der Auftragnehmer haftet bei schuldhaft verursachten Mängeln für Schäden aus der Verletzung des Lebens, des Körpers oder der Gesundheit.
2. Bei vorsätzlich oder grob fahrlässig verursachten Mängeln haftet er für alle Schäden.
3. Im Übrigen ist dem Auftraggeber der Schaden an der baulichen Anlage zu ersetzen, zu deren
Herstellung, Instandhaltung oder Änderung die Leistung dient, wenn ein wesentlicher Mangel
vorliegt, der die Gebrauchsfähigkeit erheblich beeinträchtigt und auf ein Verschulden des Auftragnehmers zurückzuführen ist. Einen darüber hinausgehenden Schaden hat der Auftragnehmer
nur dann zu ersetzen,
a) wenn der Mangel auf einem Verstoß gegen die anerkannten Regeln der Technik beruht,
b) wenn der Mangel in dem Fehlen einer vertraglich vereinbarten Beschaffenheit besteht
oder
c) soweit der Auftragnehmer den Schaden durch Versicherung seiner gesetzlichen Haftpflicht gedeckt hat oder durch eine solche zu tarifmäßigen, nicht auf außergewöhnliche
Verhältnisse abgestellten Prämien und Prämienzuschlägen bei einem im Inland zum Ge-
schäftsbetrieb zugelassenen Versicherer hätte decken können.
4. Abweichend von Absatz 4 gelten die gesetzlichen Verjährungsfristen, soweit sich der Auftragnehmer nach Nummer 3 durch Versicherung geschützt hat oder hätte schützen können oder
soweit ein besonderer Versicherungsschutz vereinbart ist.
5. Eine Einschränkung oder Erweiterung der Haftung kann in begründeten Sonderfällen vereinbart werden.

§ 14  Abrechnung
(1)  Der Auftragnehmer hat seine Leistungen prüfbar abzurechnen. Er hat die Rechnungen übersichtlich aufzustellen und dabei die Reihenfolge der Posten einzuhalten und die in den Vertragsbestandteilen enthaltenen Bezeichnungen zu verwenden. Die zum Nachweis von Art und
Umfang der Leistung erforderlichen Mengenberechnungen, Zeichnungen und andere Belege
sind beizufügen. Änderungen und Ergänzungen des Vertrags sind in der Rechnung besonders
kenntlich zu machen; sie sind auf Verlangen getrennt abzurechnen.
(2)  Die für die Abrechnung notwendigen Feststellungen sind dem Fortgang der Leistung entsprechend möglichst gemeinsam vorzunehmen. Die Abrechnungsbestimmungen in den Technischen
Vertragsbedingungen und den anderen Vertragsunterlagen sind zu beachten. Für Leistungen, die
bei Weiterführung der Arbeiten nur schwer feststellbar sind, hat der Auftragnehmer rechtzeitig
gemeinsame Feststellungen zu beantragen.
(3)  Die Schlussrechnung muss bei Leistungen mit einer vertraglichen Ausführungsfrist von höchstens 3 Monaten spätestens 12 Werktage nach Fertigstellung eingereicht werden, wenn nichts
anderes vereinbart ist; diese Frist wird um je 6 Werktage für je weitere 3 Monate Ausführungsfrist verlängert.
(4)  Reicht der Auftragnehmer eine prüfbare Rechnung nicht ein, obwohl ihm der Auftraggeber
dafür eine angemessene Frist gesetzt hat, so kann sie der Auftraggeber selbst auf Kosten des
Auftragnehmers aufstellen.

§ 15  Stundenlohnarbeiten
(1)  1. Stundenlohnarbeiten werden nach den vertraglichen Vereinbarungen abgerechnet.
2. Soweit für die Vergütung keine Vereinbarungen getroffen worden sind, gilt die ortsübliche
Vergütung. Ist diese nicht zu ermitteln, so werden die Aufwendungen des Auftragnehmers für
Lohn- und Gehaltskosten der Baustelle, Lohn- und Gehaltsnebenkosten der Baustelle, Stoffkosten der Baustelle, Kosten der Einrichtungen, Geräte, Maschinen und maschinellen Anlagen der
Baustelle, Fracht-, Fuhr- und Ladekosten, Sozialkassenbeiträge und Sonderkosten, die bei wirtschaftlicher Betriebsführung entstehen, mit angemessenen Zuschlägen für Gemeinkosten und
Gewinn (einschließlich allgemeinem Unternehmerwagnis) zuzüglich Umsatzsteuer vergütet.
(2)  Verlangt der Auftraggeber, dass die Stundenlohnarbeiten durch einen Polier oder eine andere
Aufsichtsperson beaufsichtigt werden, oder ist die Aufsicht nach den einschlägigen Unfallverhütungsvorschriften notwendig, so gilt Absatz 1 entsprechend.
(3)  Dem Auftraggeber ist die Ausführung von Stundenlohnarbeiten vor Beginn anzuzeigen. Über
die geleisteten Arbeitsstunden und den dabei erforderlichen, besonders zu vergütenden Aufwand für den Verbrauch von Stoffen, für Vorhaltung von Einrichtungen, Geräten, Maschinen
und maschinellen Anlagen, für Frachten, Fuhr- und Ladeleistungen sowie etwaige Sonderkosten
sind, wenn nichts anderes vereinbart ist, je nach der Verkehrssitte werktäglich oder wöchentlich
Listen (Stundenlohnzettel) einzureichen. Der Auftraggeber hat die von ihm bescheinigten Stundenlohnzettel unverzüglich, spätestens jedoch innerhalb von 6 Werktagen nach Zugang, zurückzugeben. Dabei kann er Einwendungen auf den Stundenlohnzetteln oder gesondert schriftlich
erheben. Nicht fristgemäß zurückgegebene Stundenlohnzettel gelten als anerkannt.
(4)  Stundenlohnrechnungen sind alsbald nach Abschluss der Stundenlohnarbeiten, längstens jedoch
in Abständen von 4 Wochen, einzureichen. Für die Zahlung gilt § 16.
(5)  Wenn Stundenlohnarbeiten zwar vereinbart waren, über den Umfang der Stundenlohnleistungen
aber mangels rechtzeitiger Vorlage der Stundenlohnzettel Zweifel bestehen, so kann der Auftraggeber verlangen, dass für die nachweisbar ausgeführten Leistungen eine Vergütung vereinbart wird, die nach Maßgabe von Absatz 1 Nummer 2 für einen wirtschaftlich vertretbaren
Aufwand an Arbeitszeit und Verbrauch von Stoffen, für Vorhaltung von Einrichtungen, Geräten, Maschinen und maschinellen Anlagen, für Frachten, Fuhr- und Ladeleistungen sowie etwaige Sonderkosten ermittelt wird.

§ 16  Zahlung
(1)  1. Abschlagszahlungen sind auf Antrag in möglichst kurzen Zeitabständen oder zu den vereinbarten Zeitpunkten zu gewähren, und zwar in Höhe des Wertes der jeweils nachgewiesenen vertragsgemäßen Leistungen einschließlich des ausgewiesenen, darauf entfallenden Umsatzsteuerbetrages. Die Leistungen sind durch eine prüfbare Aufstellung nachzuweisen, die eine rasche
und sichere Beurteilung der Leistungen ermöglichen muss. Als Leistungen gelten hierbei auch
die für die geforderte Leistung eigens angefertigten und bereitgestellten Bauteile sowie die auf
der Baustelle angelieferten Stoffe und Bauteile, wenn dem Auftraggeber nach seiner Wahl das
Eigentum an ihnen übertragen ist oder entsprechende Sicherheit gegeben wird.
2. Gegenforderungen können einbehalten werden. Andere Einbehalte sind nur in den im Vertrag
und in den gesetzlichen Bestimmungen vorgesehenen Fällen zulässig.
3. Ansprüche auf Abschlagszahlungen werden binnen 21 Tagen nach Zugang der Aufstellung fällig.
4. Die Abschlagszahlungen sind ohne Einfluss auf die Haftung des Auftragnehmers; sie gelten
nicht als Abnahme von Teilen der Leistung.
(2)  1. Vorauszahlungen können auch nach Vertragsabschluss vereinbart werden; hierfür ist auf Verlangen des Auftraggebers ausreichende Sicherheit zu leisten. Diese Vorauszahlungen sind, sofern nichts anderes vereinbart wird, mit 3 v. H. über dem Basiszinssatz des § 247 BGB zu verzinsen.
2. Vorauszahlungen sind auf die nächstfälligen Zahlungen anzurechnen, soweit damit Leistungen abzugelten sind, für welche die Vorauszahlungen gewährt worden sind.
(3)  1. Der Anspruch auf die Schlusszahlung wird alsbald nach Prüfung und Feststellung fällig,
spätestens innerhalb von 30 Tagen nach Zugang der Schlussrechnung. Die Frist verlängert sich
auf höchstens 60 Tage, wenn sie aufgrund der besonderen Natur oder Merkmale der Vereinbarung
sachlich gerechtfertigt ist und ausdrücklich vereinbart wurde. Werden Einwendungen gegen die
Prüfbarkeit unter Angabe der Gründe nicht bis zum Ablauf der jeweiligen Frist erhoben, kann der
Auftraggeber sich nicht mehr auf die fehlende Prüfbarkeit berufen. Die Prüfung der Schlussrechnung ist nach Möglichkeit zu beschleunigen. Verzögert sie sich, so ist das unbestrittene
Guthaben als Abschlagszahlung sofort zu zahlen.
2. Die vorbehaltlose Annahme der Schlusszahlung schließt Nachforderungen aus, wenn der
Auftragnehmer über die Schlusszahlung schriftlich unterrichtet und auf die Ausschlusswirkung
hingewiesen wurde.
3. Einer Schlusszahlung steht es gleich, wenn der Auftraggeber unter Hinweis auf geleistete
Zahlungen weitere Zahlungen endgültig und schriftlich ablehnt.
4. Auch früher gestellte, aber unerledigte Forderungen werden ausgeschlossen, wenn sie nicht
nochmals vorbehalten werden.
5. Ein Vorbehalt ist innerhalb von 28 Tagen nach Zugang der Mitteilung nach den Nummern 2 und 3 über die Schlusszahlung zu erklären. Er wird hinfällig, wenn nicht innerhalb von
weiteren 28 Tagen – beginnend am Tag nach Ablauf der in Satz 1 genannten 28 Tage -
eine prüfbare Rechnung über die vorbehaltenen Forderungen eingereicht oder, wenn das nicht
möglich ist, der Vorbehalt eingehend begründet wird.
6. Die Ausschlussfristen gelten nicht für ein Verlangen nach Richtigstellung der Schlussrechnung und -zahlung wegen Aufmaß-, Rechen- und Übertragungsfehlern.
(4)  In sich abgeschlossene Teile der Leistung können nach Teilabnahme ohne Rücksicht auf die
Vollendung der übrigen Leistungen endgültig festgestellt und bezahlt werden.
(5)  1. Alle Zahlungen sind aufs Äußerste zu beschleunigen.
2. Nicht vereinbarte Skontoabzüge sind unzulässig.
3. Zahlt der Auftraggeber bei Fälligkeit nicht, so kann ihm der Auftragnehmer eine angemessene Nachfrist setzen. Zahlt er auch innerhalb der Nachfrist nicht, so hat der Auftragnehmer vom
Ende der Nachfrist an Anspruch auf Zinsen in Höhe der in § 288 Absatz 2 BGB angegebenen
Zinssätze, wenn er nicht einen höheren Verzugsschaden nachweist. Der Auftraggeber kommt
Jedoch, ohne dass es einer Nachfristsetzung bedarf, spätestens 30 Tage nach Zugang der
Rechnung oder der Aufstellung bei Abschlagszahlungen in Zahlungsverzug, wenn der Auftragnehmer seine vertraglichen und gesetzlichen Verpflichtungen erfüllt und den fälligen Entgeltbetrag
nicht rechtzeitig erhalten hat, es sei denn, der Auftraggeber ist für den Zahlungsverzug nicht
verantwortlich. Die Frist verlängert sich auf höchstens 60 Tage, wenn sie aufgrund der besonderen
Natur oder Merkmale der Vereinbarung sachlich gerechtfertigt ist und ausdrücklich vereinbart wurde.
4. Der Auftragnehmer darf die Arbeiten bei Zahlungsverzug bis zur Zahlung einstellen, sofern
eine dem Auftraggeber zuvor gesetzte angemessene Frist erfolglos verstrichen ist.
(6)  Der Auftraggeber ist berechtigt, zur Erfüllung seiner Verpflichtungen aus den Absätzen 1 bis 5
Zahlungen an Gläubiger des Auftragnehmers zu leisten, soweit sie an der Ausführung der vertraglichen Leistung des Auftragnehmers aufgrund eines mit diesem abgeschlossenen Dienst-
oder Werkvertrags beteiligt sind, wegen Zahlungsverzugs des Auftragnehmers die Fortsetzung
ihrer Leistung zu Recht verweigern und die Direktzahlung die Fortsetzung der Leistung sicherstellen soll. Der Auftragnehmer ist verpflichtet, sich auf Verlangen des Auftraggebers innerhalb
einer von diesem gesetzten Frist darüber zu erklären, ob und inwieweit er die Forderungen seiner Gläubiger anerkennt; wird diese Erklärung nicht rechtzeitig abgegeben, so gelten die Voraussetzungen für die Direktzahlung als anerkannt.

§ 17  Sicherheitsleistung
(1)  1. Wenn Sicherheitsleistung vereinbart ist, gelten die §§ 232 bis 240 BGB, soweit sich aus den
nachstehenden Bestimmungen nichts anderes ergibt.
2. Die Sicherheit dient dazu, die vertragsgemäße Ausführung der Leistung und die Mängelansprüche sicherzustellen.
(2)  Wenn im Vertrag nichts anderes vereinbart ist, kann Sicherheit durch Einbehalt oder Hinterlegung von Geld oder durch Bürgschaft eines Kreditinstituts oder Kreditversicherers geleistet
werden, sofern das Kreditinstitut oder der Kreditversicherer
1. in der Europäischen Gemeinschaft oder
2. in einem Staat der Vertragsparteien des Abkommens über den Europäischen Wirtschaftsraum
oder
3. in einem Staat der Vertragsparteien des WTO-Übereinkommens über das öffentliche Be-
schaffungswesen
zugelassen ist.
(3)  Der Auftragnehmer hat die Wahl unter den verschiedenen Arten der Sicherheit; er kann eine
Sicherheit durch eine andere ersetzen.
(4)  Bei Sicherheitsleistung durch Bürgschaft ist Voraussetzung, dass der Auftraggeber den Bürgen
als tauglich anerkannt hat. Die Bürgschaftserklärung ist schriftlich unter Verzicht auf die Einrede der Vorausklage abzugeben (§ 771 BGB); sie darf nicht auf bestimmte Zeit begrenzt und
muss nach Vorschrift des Auftraggebers ausgestellt sein. Der Auftraggeber kann als Sicherheit
keine Bürgschaft fordern, die den Bürgen zur Zahlung auf erstes Anfordern verpflichtet.
(5)  Wird Sicherheit durch Hinterlegung von Geld geleistet, so hat der Auftragnehmer den Betrag
bei einem zu vereinbarenden Geldinstitut auf ein Sperrkonto einzuzahlen, über das beide nur
gemeinsam verfügen können („Und-Konto“). Etwaige Zinsen stehen dem Auftragnehmer zu.
(6)  1. Soll der Auftraggeber vereinbarungsgemäß die Sicherheit in Teilbeträgen von seinen Zahlungen einbehalten, so darf er jeweils die Zahlung um höchstens 10 v. H. kürzen, bis die vereinbarte Sicherheitssumme erreicht ist. Sofern Rechnungen ohne Umsatzsteuer gemäß § 13 b UStG
gestellt werden, bleibt die Umsatzsteuer bei der Berechnung des Sicherheitseinbehalts unberücksichtigt. Den jeweils einbehaltenen Betrag hat er dem Auftragnehmer mitzuteilen und binnen 18 Werktagen nach dieser Mitteilung auf ein Sperrkonto bei dem vereinbarten Geldinstitut
einzuzahlen. Gleichzeitig muss er veranlassen, dass dieses Geldinstitut den Auftragnehmer von
der Einzahlung des Sicherheitsbetrags benachrichtigt. Absatz 5 gilt entsprechend.
2. Bei kleineren oder kurzfristigen Aufträgen ist es zulässig, dass der Auftraggeber den einbehaltenen Sicherheitsbetrag erst bei der Schlusszahlung auf ein Sperrkonto einzahlt.
3. Zahlt der Auftraggeber den einbehaltenen Betrag nicht rechtzeitig ein, so kann ihm der Auftragnehmer hierfür eine angemessene Nachfrist setzen. Lässt der Auftraggeber auch diese verstreichen, so kann der Auftragnehmer die sofortige Auszahlung des einbehaltenen Betrags verlangen und braucht dann keine Sicherheit mehr zu leisten.
4. Öffentliche Auftraggeber sind berechtigt, den als Sicherheit einbehaltenen Betrag auf eigenes
Verwahrgeldkonto zu nehmen; der Betrag wird nicht verzinst.
(7)  Der Auftragnehmer hat die Sicherheit binnen 18 Werktagen nach Vertragsabschluss zu leisten,
wenn nichts anderes vereinbart ist. Soweit er diese Verpflichtung nicht erfüllt hat, ist der Auftraggeber berechtigt, vom Guthaben des Auftragnehmers einen Betrag in Höhe der vereinbarten
Sicherheit einzubehalten. Im Übrigen gelten die Absätze 5 und 6 außer Nummer 1 Satz 1 entsprechend.
(8)  1. Der Auftraggeber hat eine nicht verwertete Sicherheit für die Vertragserfüllung zum vereinbarten Zeitpunkt, spätestens nach Abnahme und Stellung der Sicherheit für Mängelansprüche
zurückzugeben, es sei denn, dass Ansprüche des Auftraggebers, die nicht von der gestellten Si-
cherheit für Mängelansprüche umfasst sind, noch nicht erfüllt sind. Dann darf er für diese Vertragserfüllungsansprüche einen entsprechenden Teil der Sicherheit zurückhalten.
2. Der Auftraggeber hat eine nicht verwertete Sicherheit für Mängelansprüche nach Ablauf von
2 Jahren zurückzugeben, sofern kein anderer Rückgabezeitpunkt vereinbart worden ist. Soweit
jedoch zu diesem Zeitpunkt seine geltend gemachten Ansprüche noch nicht erfüllt sind, darf er
einen entsprechenden Teil der Sicherheit zurückhalten.

§ 18  Streitigkeiten
(1)  Liegen die Voraussetzungen für eine Gerichtsstandvereinbarung nach § 38 Zivilprozessordnung
vor, richtet sich der Gerichtsstand für Streitigkeiten aus dem Vertrag nach dem Sitz der für die
Prozessvertretung des Auftraggebers zuständigen Stelle, wenn nichts anderes vereinbart ist. Sie
ist dem Auftragnehmer auf Verlangen mitzuteilen.
(2)  1. Entstehen bei Verträgen mit Behörden Meinungsverschiedenheiten, so soll der Auftragnehmer zunächst die der auftraggebenden Stelle unmittelbar vorgesetzte Stelle anrufen. Diese soll
dem Auftragnehmer Gelegenheit zur mündlichen Aussprache geben und ihn möglichst innerhalb von 2 Monaten nach der Anrufung schriftlich bescheiden und dabei auf die Rechtsfolgen
des Satzes 3 hinweisen. Die Entscheidung gilt als anerkannt, wenn der Auftragnehmer nicht innerhalb von 3 Monaten nach Eingang des Bescheides schriftlich Einspruch beim Auftraggeber
erhebt und dieser ihn auf die Ausschlussfrist hingewiesen hat.
2. Mit dem Eingang des schriftlichen Antrages auf Durchführung eines Verfahrens nach Nummer 1 wird die Verjährung des in diesem Antrag geltend gemachten Anspruchs gehemmt. Wollen Auftraggeber oder Auftragnehmer das Verfahren nicht weiter betreiben, teilen sie dies dem
jeweils anderen Teil schriftlich mit. Die Hemmung endet 3 Monate nach Zugang des schriftlichen Bescheides oder der Mitteilung nach Satz 2.
(3)  Daneben kann ein Verfahren zur Streitbeilegung vereinbart werden. Die Vereinbarung sollte mit
Vertragsabschluss erfolgen.
(4)  Bei Meinungsverschiedenheiten über die Eigenschaft von Stoffen und Bauteilen, für die allgemein gültige Prüfungsverfahren bestehen, und über die Zulässigkeit oder Zuverlässigkeit der bei
der Prüfung verwendeten Maschinen oder angewendeten Prüfungsverfahren kann jede Vertragspartei nach vorheriger Benachrichtigung der anderen Vertragspartei die materialtechnische
Untersuchung durch eine staatliche oder staatlich anerkannte Materialprüfungsstelle vornehmen
lassen; deren Feststellungen sind verbindlich. Die Kosten trägt der unterliegende Teil.
(5)  Streitfälle berechtigen den Auftragnehmer nicht, die Arbeiten einzustellen.

Vorstehende Besonderen Vertragsbedingungen gelesen und inhaltlich voll anerkannt:

.................................................., ....................
(Ort)  (Datum)

.......................................................................
(Firmenstempel und rechtsverbindliche Unterschrift)

ZUSÄTZLICHE TECHNISCHE VERTRAGSBEDINGUNGEN
ZUR VOB/C  (ZTV)

Elektro / MSR

Allgemeines zur Installation

Die Anlageninstallation wird als Aufputzinstallation ausgeführt. Die Kabel werden in verzinkten Kabelrinnen, Alu-PG-Rohren oder Kabelkanälen verlegt. Grundsätzlich sind Energie- und Messkabel  zu verlegen.  Es ist zu berücksichtigen, dass die Rinnen für Energiekabel zu maximal 50% belegt werden, um die Kabel für die Hausinstallation noch aufnehmen zu können. Schnittkanten an verzinkten Bauteilen sind mit Zinkfarbe nachzubehandeln, scharfe Kanten sind mit Kantenschutzband zu versehen. Die Leistung umfasst die Lieferung und betriebsfertige Montage aller erforderlichen Kabel und Leitungen
einschließlich Klemmen, Kabelschuhe, Ader-Endhülsen, PG-Verschraubungen, Montage- und Montagehilfsmaterial sowie Befestigungsmaterial, Zubehör, Beschriftungen und
Dichtmaterial etc.

Spannungen

Lastspannung  3 x 400 V, 50 Hz
Steuerspannung über Trafo  230 V, 50 Hz
Signalspannung über Trafo  24 V, AC
Signalspannung über Netzteil 24 V, DC
analoge Signale  4 - 20 mA, 0-10 V

Vorschriften

Die Ausführung der Anlage erfolgt entsprechend:

VDE  - Verband Deutscher Elektrotechniker
DIN  - Deutsches Institut für Normen
UVV  - Gesetzliche Unfallverhütungsvorschriften
DVGW - Merkblatt W631, W632, W640, W641

Schutzmaßnahmen

Alle betriebsmäßig unter Spannung stehenden Bauteile sind berührungssicher (entspr. VBG 4) abzudecken. Davon nicht betroffen sind jedoch Kleinspannungen.

Sämtliche metallischen Teile sind elektrisch gut leitend in den Potentialausgleich einzubinden. Deshalb sind auf der Anlage auf verschiedenen Stellen Potentialausgleichsschienen vorzusehen.
Ebenso ist die bauliche Stahlkonstruktion in den Potentialausgleich mit einzubeziehen.

Für den 230 V-Steuerstromkreis ist eine geerdete Sekundärseite vorzusehen.

Schaltschrankaufbau und Ausführung

Die Schaltschränke sind als PTSK - Anlage auszuführen. Der Schaltschrank ist als stahlblechgekapselte Schrankverteilung aufzubauen, allseitig geschlossen, mit vorderseitigen, verwindungsfreien Türen, BKS-Stangenverschluss und Doppelbartschließung, Blenden, Türen gedichtet nach Schutzart IP 54, zur freien Aufstellung mit einem 200 mm Blechsockel.

Schaltschrank-Außenlackierung nach RAL als Strukturlack. Die Farben werden vor Fertigung vom Bauherrn festgelegt.

Geeignete Maßnahmen sind zu treffen
- für ausreichende Belüftung
- bei Gefahr von Kondenswasserbildung
- für Schaltschrankinnenbeleuchtung mit Türkontaktschalter

Zum Lieferumfang gehören:

- die kpl. Ausrüstung des Schaltschrankes mit allen Einbauten, Sockel und Verdrahtungen für  die Gesamtfunktion einschl. aller Nebenleistungen betriebs- und funktionsgerecht erstellen

- Prüfbescheinigung nach Fertigstellung aufgrund einer Funktionsprüfung nach VDE 0660
Teil  500,  EN 60439 Teil 1

- die Lieferung, die Aufstellung und der funktionsfertige Zusammenbau des Schaltschrankes
  auf der Baustelle einschl. der Sammelschienenverbindungen erfolgt vom Schaltschrankhersteller. Ein eventuell zur Entladung benötigter Kranwagen ist vom Auftragnehmer zu stellen

- Ausbrüche an Schaltschränken sind gegen Korrosion zu schützen

Reserveplatz

Auf den Montageplatten in den Schränken muss eine ausreichende Platzreserve (40%) so freigehalten werden, dass eine spätere Nachrüstung von Schaltgeräten möglich
ist. Die Schaltschrankabmessungen (Anzahl und Größe der Felder), die in den Ausschreibungsunterlagen angegeben sind, sind vom Anbieter vor Bestellung der Komponenten zu überprüfen.

Verdrahtung und Klemmen

Die Verdrahtung der einzelnen Einbauteile muss vorderseitig ausgeführt werden.

Die Schaltschrankverdrahtung wird in HO5 V-K für 24V und 60V DC und HO7 V-K für 230V AC ausgeführt. Der Mindestquerschnitt beträgt 1 mm². Auch innerhalb des Schaltschrankes werden Messleitungen geschirmt ausgeführt. Die Abschirmung wird einseitig geerdet. Für
alle von außen ankommenden Schirme ist eine getrennte Schirmschiene vorzusehen.

Die Enden flexibler Adern dürfen bei Klemmanschlüssen nicht verlötet werden. Es sind Aderendhülsen mit Isolierkragen oder Quetschkabelschuhe zu verwenden.

Der Nennquerschnitt der Verdrahtungswege darf nur zu 75% belegt werden. Unzulässige Beanspruchungen, z.B. Erwärmung, mechanische Belastung, sind zu vermeiden.

In den Stromlaufplan sind die Kontaktnummern der eingebauten Geräte zu übernehmen.

Schaltschranktüren, -blenden, -rückwände und Montagerahmen bzw. -platten sind durch eine
Verbindungsleitung in die Schutzmaßnahme einzubeziehen.

Kabelzuführungen einschl. Verschraubungen von unten oder oben durch abnehmbare Flanschplatten, verstellbaren Kabelbefestigungseisen zu den im Schrank befindlichen Abgangsklemmen.

Alle Abgänge bis einschl. 35 mm² sind auf die im Schrankteil angeordneten Abgangsreihenklemmen zu führen.
Klemmenanordnung gemäß VDE 0100
Klemmenfolge: L1, L2, L3, N, PE

Klemmen für Messung und Regelung sind getrennt von den Steuerklemmen anzuordnen.

Für Signalschleifen sind Trennklemmen und außerhalb von Gebäuden Blitzschutzeinrichtungen jeweils mit Hilfskontakt vorzusehen.

Die Isolationsprüfung muss bei jedem Stromkreis ohne Abklemmen eines Nullleiters möglich sein. Es sind daher Nullleitertrennklemmen zu verwenden.

Klemmen und Klemmleisten sind dauerhaft, gut sichtbar und übereinstimmend mit dem Stromlaufplan fortlaufend zu kennzeichnen. Die Klemmleisten müssen fortlaufend
von links nach rechts nummeriert werden, wobei die Bezeichnungsschilder so angebracht sein müssen, dass sie von vorne ablesbar sind. Werden weitere Klemmstellen benötigt, so sind genügend Klemmen durch Querverbindung (Brücken) zu verbinden. Auch diese
Parallelklemmen sind fortlaufend zu kennzeichnen.

Auf Klemmleisten sollen Anschlüsse mit gleicher Spannung so weit wie möglich zusammengefasst werden. Entsprechend soll für jede Spannung darin Reserveplatz
gehalten werden.

Für alle von außen kommenden N- und PE-Adern müssen die Klemmen jederzeit zugänglich und einzeln lösbar angeordnet sein.

Je Aggregat sind entsprechend viele Abgangsklemmen vorzusehen, so dass alle Adern der von außen kommenden Kabel aufgelegt werden können. Die drei Phasen sind nach dem Hauptschalter oder der Vorsicherung im Schaltschrank zunächst auf eine Haupt- Klemmleiste zur weiteren sternförmigen Verteilung zu führen, um das Durchschleifen von Spannungsleitungen zu vermeiden.
Ebenso soll die 24 V AC Spannung zuerst auf eine Hauptklemmleiste geführt werden.

Die Darstellung der Schaltschrankverdrahtung im Stromlaufplan muss so gezeichnet sein, dass die Klemmstellen, z.B. bei durchgeschleiften Nullleitern, eindeutig erkennbar sind (verdrahtungsgerechte Stromlaufpläne). Die Verdrahtung im Schaltschrank ist entsprechend dieser Darstellung auszuführen.

Aderfarbkennzeichnung

Hauptstromkreise L1, L2, L3  - schwarz
Mittelleiter von Hauptstromkreisen  - blau
Schutzleiter (PE)  - gelb/grün

Steuerspannung 230V/AC Netz
Phase  - schwarz
Neutralleiter  - hellblau

Steuerspannung 230V/AC Steuertrafo
Phase  - rot
Neutralleiter  - rot/weiß

Steuerspannung 24V/AC Steuertrafo  - rot/weiß

Steuerspannung 24V/DC Netzteil  - dunkelblau/weiß

potentialfreie Kontakte  - orange

Messleitungen geschirmt  - weiß
        - grau

Hauptschalter

Alle Schaltschränke mit eigener Einspeisung sind mit einem Hauptschalter nach VDE- Ausführung als Leistungsschalter mit thermischen Überlastauslöser und unverzögerten Überstromauslöser auszurüsten. Er muss handbetätigt sein und darf nur eine Aus- und eine
Ein-Stellung mit zugeordneten Anschlägen haben.

Der Hauptschalter muss von außen bedienbar, abschließbar sein und alle nicht geerdeten Leiter gleichzeitig und sicher trennen.

Fernbetätigte Schalter sind grundsätzlich als Leistungsschalter, die ein sicheres Abschalten aller Pole anzeigen, auszuführen.

Sind mehrere Einspeisungen vorhanden, so sind die Abschaltbedingungen vor Bauausführung mit dem Auftraggeber zu klären.

Sicherungsmaßnahmen gegen Kurzschluss und Überstrom:

Schmelzsicherungen sind grundsätzlich nicht zugelassen.

Motorstromkreise sind generell gegen Kurzschluss und gegen Überstrom durch thermische Überstromrelais oder mit Motorschutzschalter zu schützen, sofern nicht eine Motorvollschutzeinrichtung vorgesehen ist. Die Einstellwerte der Motorschutzgeräte sind im Stromlaufplan zu dokumentieren.

Regelgeräte und Messgeräte erhalten einen separaten Automaten mit Hilfskontakt für Störmeldung.

Die Steuerspannung wird grundsätzlich über einen Steuerspannungstransformator bzw. Netzteil hergestellt. Dieser ist primär- und sekundärseitig entsprechend seiner Leistung gegen Kurzschluss und Überlastung abzusichern.

Sammelschienen sind allseitig gegen Berühren abzudecken.

Alle zugänglichen spannungsführenden Teile sind mit einer geeigneten Abdeckung zu versehen.

Geräte, Befehlsgeber, Leuchtmelder usw. und Klemmleisten, die auch nach Abschalten des
Hauptschalters noch Spannung führen, sind als solche ausdrücklich zu markieren und gesondert abzudecken.

Geräteauswahl

Es dürfen nur geprüfte, serienmäßige Erzeugnisse der Elektroindustrie verwendet werden.

Schaltgeräte, Netzanschluss, Trafos und Gleichrichter dürfen nur bis 80 % der zulässigen Bemessungsleistung belastet werden. Außerdem sind für alle Geräte die vom Hersteller angegebenen Grenzwerte zu beachten.

Betriebs- und Störmeldungen

Für die Befehls- und Meldegeräte, Drucktaster und Meldeleuchten sind die Farben gemäß DIN/VDE 0113 zu verwenden.

Die Bedienungselemente sind frontseitig in entsprechender Schutzart einzubauen. Die Montage des Schaltschrankes soll so erfolgen, dass die Bedienungs- und Anzeigegeräte
1,20 m bis 1,80 m über dem fertigen Fußboden liegen.

Gerätekennzeichnung

Die Geräte müssen dauerhaft, leicht erkennbar und übereinstimmend mit dem Stromlaufplan gekennzeichnet werden. Diese Bezeichnungen müssen auch beim Gerätewechsel unvermindert, dauerhaft und lesbar
bleiben. Sie dürfen nicht an Abdeckungen von Verdrahtungskanälen angebracht werden und sind doppelt, d.h. an den Geräten und auf der Montageplatte anzubringen. Befehls- und Meldegeräte sind auf der Bedienseite zusätzlich mit Funktionsangaben zu versehen.

Kabelanschlüsse

Den Kabelquerschnitten und der Anzahl der ankommenden und abgehenden Kabel entsprechend ist ein genügend großer Raum an den Netz- und Abgangsklemmen für das
Rangieren der Kabeladern freizulassen (mind. 15 - 20 cm, je nach Schaltschrankgröße).

Die erforderlichen Kabeleinführungsöffnungen sind auszubohren und mit Kabelverschraubungen zu versehen. Bei stehenden Schaltschränken mit den Kabelabgängen nach unten in Zwischenböden usw. entfallen die Einzelverschraubungen. Stattdessen sind zwei durchgehende Querschienen mit Aufreihschellen in entsprechendem Abstand zu den Ausgangsklemmen zum Abfangen der ankommenden Kabel anzubringen.
Der Kabelschlitz im Boden des Schaltschrankes ist mit einer geeigneten abnehmbaren Abdeckung zu versehen. Die an den abgehenden Kabeln und Leitungen angebrachten
Kabelnummern sind gut sichtbar zu machen (auch nach Anbringen der Bodenabdeckung).

Montage und Inbetriebsetzung

Die Montage und die Inbetriebnahme erfolgen in mehreren Bauabschnitten.
Hier sind die Erschwernisse und die längeren Montagezeiten mit einzukalkulieren.
Die Elektromontage ist für den gesamten Lieferumfang durchzuführen. Die bauseits gestellten Messumformer, Stellglieder und Regelbaugruppen sind ebenfalls
anzuschließen, einschl. evtl. beigestellter Kabel vom Messumformer zum Geber. Gerüste, bis 2 m, sind in die Einheitspreise einzukalkulieren. Die Inbetriebnahme der Anlage ist in Zusammenarbeit mit dem Lieferanten der Heizungs- und Lüftungstechnik durchzuführen. Gemeinsam sind die Drehrichtungskontrollen der Antriebe und der Abgleich der Messungen durchzuführen. Um Schäden an der Ausrüstung zu vermeiden, darf der Auftragnehmer auf keinen Fall die Inbetriebsetzung der Pumpen und Armaturen ohne Beisein und Anweisung des Lieferanten Heizungs- und Lüftungstechnik durchführen. Während der Montage und Inbetriebnahme sind bis zur Abnahme Tagesberichte anzufertigen und wöchentlich unaufgefordert an den Auftraggeber zu senden.

Baustellenbesprechungen

Der Auftragnehmer verpflichtet sich, an allen Baustellenbesprechungen in Weiden i.d.OPf. in den Bereichen Projektierung, der späteren Montage und der Inbetriebsetzung teilzunehmen. Dabei übernimmt der Auftragnehmer alle notwendigen Kosten für die
Teilnahme seines Personals an diesen Besprechungen. Während der Besprechungen erstellt der Auftragnehmer ein Protokoll und übernimmt die Verteilung an den Auftraggeber und die Bauleitung.

Reisekosten

Der Auftragnehmer übernimmt alle anfallenden Kosten für das notwendige Personal im Rahmen der Montage und Inbetriebsetzung incl. Reisekosten, Übernachtung, Auslösung usw.

Dokumentation

Es ist erforderlich, dass in der gesamten Dokumentation fortlaufend Kennzeichnungssysteme, Begriffsdefinitionen, Systemstrukturen und Festlegungen des Auftraggebers angewendet und in die Unterlagen eingearbeitet werden, damit ein einheitliches Erscheinungsbild von Dokumentationen der Anlagen für den Auftraggeber entsteht.

Dazu gibt der Auftraggeber dem Auftragnehmer die Anforderungen an das Anlagenkennzeichnungssystem (AKZ), das Ortskennzeichnungssystem (OKZ) sowie das
Kabelkennzeichnungssystem vor. Alle Zeichnungen werden mit einem gemeinsamen Nummerierungssystem des Auftraggebers, unter Einbeziehung der Einzelgeräte, der
Gebäudeteile usw. versehen.

Für die gesamte Dokumentation ist ein Inhaltsverzeichnis mit tabellarischer Aufteilung aller
Einzelpläne, Blattnummern, Zeichnungsnummern usw. zu erstellen. Alle Pläne sind im Format DIN A 4 zu erstellen. Alle Unterlagen werden in Zeichnungsformat geheftet und in entsprechenden Ordnern in der geforderten Anzahl übergeben.

Vor Baubeginn sind die Dokumentationsunterlagen 2-fach als Vordokumentation dem Auftraggeber zur Prüfung und Freigabe/Genehmigung vorzulegen. Spätestens eine Woche
vor der Abnahme muss ein Satz handrevidierter Pläne dem Auftraggeber überreicht werden. Vier Wochen nach der Abnahme ist die Enddokumentation mit allen eingearbeiteten Details abzugeben. Zur Dokumentation gehören die in der Leistungsbeschreibung aufgezählten
Zeichnungen und Pläne.

Die Schaltplane sind mit dem EPLAN P8 zu erstellen, da die Archivierung sämtlicher Anlagen beim Auftraggeber mit diesem System erfolgt.
Die Unterlagen sind auf Datenträger vollkommen offen zulegen, inkl. aller Makros, Rahmen, Symboldateien, etc.

Lager- und Arbeitsplätze, Zufahrtswege

Als Lager- und Arbeitsplätze sowie als Zufahrtswege sind das Baugrundstück und die im öffentlichen Eigentum stehenden Straßen- und Wegeflächen vorhanden. Der Auftragnehmer hat in eigener Verantwortung für die sichere Aufbewahrung bzw. Lagerung seiner Werkzeuge und Ausrüstungsteile zu sorgen.

Baustrom

Die Heranführung und Bereitstellung von elektrischer Energie erfolgt über den Bauherrn, allerdings ist zu erwähnen, das Kabeltrommeln usw. selbst organisiert werden müssen und nicht gestellt werden.
Die elektrische Leistung sowie die Verteilungseinrichtungen für elektrischen Strom sind unter Berücksichtigung weiterer Auftragnehmer vom Auftragnehmer zu stellen und vorzuhalten. Die von Nachfolgefirmen verursachten Kosten sind vom Auftragnehmer selbst abzugrenzen und zu verrechnen. Es dürfen nur Selbstkosten weiterverrechnet werden.

Materialabruf für bauseitige Lieferungen

Alle bauseits bereitgestellten Bauteile hat der Auftragnehmer  eigenverantwortlich und rechtzeitig abzurufen. Der Lieferant muss so frühzeitig informiert werden, dass eine angemessene Auslieferungszeit zur Verfügung steht.

Werden bauseits bereitzustellende Teile zu spät abgerufen, so hat der Auftragnehmer evtl. anfallende Stillstandszeiten und hieraus resultierende Terminüberschreitungen zu vertreten.

Unfallverhütung

Der Auftragnehmer ist verpflichtet, alle zur Zeit der Arbeitsausführung gültigen gesetzlichen Bestimmungen zur Unfallverhütung, besonders die Vorschriften der Berufsgenossenschaft, der Bauberufsgenossenschaft, ferner aller baupolizeilichen, feuerpolizeilichen und ortspolizeilichen Vorschriften gewissenhaft einzuhalten.

Der Auftragnehmer hat alle zur Sicherung der Baustelle erforderlichen Maßnahmen unter voller eigener Verantwortung zu ergreifen. Er haftet für sämtliche aus der Unterlassung solcher Maßnahmen dem Auftraggeber erwachsenden unmittelbaren und mittelbaren Schäden und verpflichtet sich, den Auftraggeber von allen gegen diesen erhobenen Ansprüchen, die auf ungenügender Sicherung der Baustelle beruhen, in vollem Umfang
freizustellen. Den Auftraggeber trifft im Gegensatz zum Auftragnehmer keinerlei eigene Sicherungspflicht.

Baureinigung

Die Arbeitsplätze sind täglich aufzuräumen, wöchentlich besenrein zu säubern und der gesamte, aus den eigenen Arbeiten anfallende Abraum gemäß den gesetzlichen Auflagen zu entsorgen. Dies ist in die Einheitspreise mit einzukalkulieren.

EDV Bauabrechnung

Eine Bauabrechnung mit EDV wird zugelassen, sofern die Prüfbarkeit ohne EDV möglich ist.

Elektroinstallation nach DIN 18 382

Diese Vorbemerkungen sind ZUSÄTZLICHE TECHNISCHE VERTRAGSBEDINGUNGEN ZTV. Sie sind als solche Bestandteil der Leistungsbeschreibung und werden wesentlicher Vertragsbestandteil.

Der Bieter bestätigt, dass die nachfolgend aufgeführten Lohnsätze unter Beachtung der preisrechtlichen Vorschriften ermittelt sind und die üblichen Berechnungsmerkmale bereits vollständig beinhalten.

Zuschläge oder Zulagen können daher nicht zusätzlich berechnet werden. Dies gilt nicht, sofern der Auftraggeber Nacht-, Sonn- und Feiertagsarbeiten sowie Überstunden vor deren Ausführung ausdrücklich beauftragt. Die Höhe der in Ansatz zu bringenden Zuschläge richtet sich in diesem Fall nach den geltenden, jeweils einschlägigen Tarifbestimmungen.

Das Leistungsverzeichnis hat nur dann Gültigkeit, wenn die nachfolgenden Stundenlohnsätze, Gerätesätze und Materialpreise ausgefüllt sind. Sätze und Preise gelten für die gesamte Bauzeit.

Die Beschreibung der einzelnen Leistungen des Leistungsverzeichnisses sind dem Standardleistungsbuch (StLB), soweit sie durch eine Standardleistungsbuchnummer gekennzeichnet sind, entnommen.

Bei Alternativpositionen (Wahlpositionen) sind die Preise nur in die vorgedruckten Zeilen einzutragen und nicht in der Gesamtpreisspalte auszuwerfen; sie erscheinen auch nicht in der Angebotssumme.
Bei Eventualpositionen (Vorbehaltspositionen) gilt vorstehendes.
Die punktierten Zeilen sind vom Bieter vollständig auszufüllen.
Alle Preise gelten für Lieferung und Montage.
Alternativ- bzw. Nebenangebote werden nur dann gewertet, wenn ein vollständiges, wertbares Hauptangebot, entsprechend der Ausschreibung, angegeben wird.

Im folgenden wird auf die Bekanntmachung der Bayerischen Staatsregierung über die Richtlinien der Bayerischen Staatsregierung über die Berücksichtigung von Umweltgesichtspunkten bei der Vergabe öffentlicher Aufträge (Umweltrichtlinien Öffentliches Auftragswesen) vom 04.06.1991 (AIIMBI.S.423) hingewiesen. Entsprechende umweltfreundliche Lösungen sind vom Bieter als Alternativangebot in Zusammenhang mit dem Leistungsverzeichnis abzugeben.

Bei einer Änderung der Leistungen hat der AN unaufgefordert ein Nachtragsangebot einzureichen. Nachtragsangebote sind auf der gleichen Kalkulationsbasis wie der Hauptauftrag zu erstellen. Pauschalangebote im Hauptauftrag gelten ebenso für alle Nachtragsaufträge.

Die im Angebot eingesetzte DEL-Notierung für Buntmetalle gilt als Festpreis für die Gesamtbauzeit.

Die für den Abrechnungspreis erforderlichen NE-Metallgewichte werden aus den im Leistungsverzeichnis angegebenen NE-Zahlen ermittelt. Diese entsprechen dem Metallgewicht in Kilogramm bezogen auf 1000 m Leitungen, Kabel oder Draht.

Das verwendete Material muss den neuesten VDE-Vorschriften und DIN-Normen entsprechen. Alle Materialien müssen, soweit handelsüblich, das Warenzeichen des Herstellers und das VDE-Prüfzeichen tragen. Materialien der nachfolgenden Positionen müssen ungebraucht sein.

Für die Güte der Stoffe und Bauteile sowie für die Ausführung der Leistungen gelten die einschlägigen Normen und Herstellerangaben. Der AN hat dem AG den Nachweis der Überwachung (Güteüberwachung) für die zu liefernden Stoffe und Bauteile entsprechend den betreffenden DIN-Normen zu erbringen.

Der AN verpflichtet sich, sofort nach Auftragserhalt die bereits erfolgten Ausführungen von Schlitzen, Durchbrüchen, Einbringungsöffnungen und sonstigen Arbeiten vor Ort zu überprüfen. Sämtliche Maße sind am Bau zu nehmen und falls erforderlich zu ergänzen. Durch Unterlassung entstehende Kosten gehen zu Lasten des AN's.

Der AN hat sich vor Ausführung der Arbeiten über die Lage von Leitungen, Kabel,  Kanäle, etc. bei den für die Ver- und Entsorgungsanlagen zuständigen Trägern zu unterrichten.

Alle Arbeiten sind vor Baubeginn mit der Bauleitung durchzusprechen und mit den anderen Gewerken abzustimmen.

Maschinen und Geräte, die bauseitig gestellt oder von anderen Firmen geliefert bzw. aufgestellt und vom AN angeschlossen werden, dürfen nur mit Einverständnis der Bauleitung bzw. der Montagefirma in Betrieb genommen werden.

Die in der Leistungsbeschreibung angegebenen Fabrikate und Typen sind bezogen auf ihre Beschaffenheit bindend.
Sofern der Bieter die Wahl der Fabrikate selber treffen kann, ist das angebotene Fabrikat in der entsprechenden Spalte zu benennen.

Ist für Fabrikat und Typ keine Eintragung vorgenommen, erfolgt die Festlegung durch den Bauherrn oder dessen Vertreter.

Arbeiten, für die eine Preisvereinbarung im Angebot nicht enthalten ist sowie Alternativen dürfen nur auf schriftliche Anweisung des AG oder seines Vertreters hin ausgeführt werden.

Die Installationspläne sind vor Arbeitsbeginn anhand der neuesten Architekturpläne zu überprüfen. Dies gilt vor allem bei Türanschlägen.

Für die Ausführung von Arbeiten sind ausschließlich die vom Architekten bzw. Ingenieurbüro erstellten und anerkannten Werkpläne maßgebend. Bei Arbeiten die keiner Details bedürfen, sind im Zweifelsfalle vor Beginn genaue Angaben vom Ingenieurbüro einzuholen. Falls der AN von sich aus Detailzeichnungen angefertigt hat, sind diese vor Beginn der Ausführungsarbeiten dem Ingenieurbüro zur Genehmigung oder Korrektur vorzulegen. Arbeiten, die entgegen diesen Bestimmungen ausgeführt werden, können vom Ingenieur jederzeit auf Kosten des AN's zurückgewiesen werden. Der AN verpflichtet sich, sämtliche Maße in den Ausführungsplänen auf deren Richtigkeit zu prüfen. Er haftet allein für alle aus der Unterlassung entstehenden Vorkommnisse. Sämtliche Pläne sind nach Beendigung der Arbeiten zurückzugeben.

Der AN haftet für die von ihm ausgeführten Konstruktionen. Hierbei wird hingewiesen auf die VOB § 13 Abs. 3. Hat der Unternehmer Bedenken gegen die im LV beschriebenen Konstruktionen und bautechn. Ausführungen, müssen diese mit der Abgabe des Angebotes schriftlich eingereicht werden. Nach Abgabe des Angebotes eingereichte Bedenken, können zum Auftragsentzug führen.

Muster und Detailzeichnungen sowie die entsprechenden Prüfbescheide sind vor Ausführung zur endgültigen Genehmigung vorzulegen. Bei der Bauleitung ist zu erfragen, für welche Einrichtungsgegenstände Muster vorzulegen sind. Im Bedarfsfalle sind eine Abbildung, Beschreibung oder Angaben des Herstellers nach Auftragserteilung bei der Bauleitung vorzulegen. Bestellungen dürfen erst nach Freigabe durch die Bauleitung erfolgen.

Bereits erbrachte Leistungen, die von anderen Handwerkern an der Baustelle beschädigt werden, sind unverzüglich der Bauleitung zu melden.

Der AN ist verpflichtet, gemeinsam mit der örtlichen Bauleitung alle am Bau erforderlichen Leistungen zu koordinieren bzw. dafür zu sorgen, dass in Zusammenarbeit mit anderen Firmen alle notwendigen Maßnahmen getroffen werden, die zu einer einwandfreien Montage der Anlage erforderlich sind.

Alle Anträge und sonstigen Formalitäten sind vom AN einzureichen.

In den Installationsplänen ist die Lage der Geräte nicht maßstäblich eingetragen. Die genaue Festlegung erfolgt an Hand von Einrichtungsplänen, gemeinsam mit der Bauleitung bzw. nach DIN 18 015.

Vom AN sind Bestandspläne nach DIN 2425 anzufertigen und vor Abnahme der Leistungen dem AG zu übergeben. Dies geschieht als Lichtpause (DIN A4 gefaltet) und in dreifacher Ausfertigung. Bei Änderungen in der Installation sind die Elektropläne stets auf den neuesten Stand zu bringen.

Zur Schlussabnahme, spätestens gemeinsam mit der Schlussrechnung sind die endgültigen Bestandsunterlagen in der von der Bauleitung geforderten Anzahl zur Prüfung vorzulegen. Die Kosten dafür sind mit den Einheitspreisen abgegolten.

Für die Ausführung gelten die Installationspläne, die Montageanweisungen, die Leistungsbeschreibung sowie die Anschluss- und Verdrahtungspläne von Gerätelieferanten.

In Zwischendecken und -wänden sind Rohre und Leitungen ordnungsgemäß, laut Rücksprache mit der Bauleitung, zu befestigen.

Die Verwendung von Gips ist unzulässig.

Das Herstellen von Schlitzen, Durchbrüchen und Löchern ist vom AN als Nebenleistung ohne gesonderte Vergütung durchzuführen.

Stemmarbeiten sind nur nach Genehmigung durch die Bauleitung zulässig. Die Schlitze im Mauerwerk sind grundsätzlich zu fräsen.

Gerüste werden nicht vom AG gestellt, sondern müssen in die EP-Preise eingerechnet werden.

Es werden keine zusätzlichen Vergütungen für Stahl- und Befestigungskonstruktionen gezahlt, diese sind vom AN einzukalkulieren. Alle Preise sind Liefer- und Montagepreise.

Die Anlage ist vor Übergabe zu säubern. Termine für diese Säuberung sind mit dem Auftraggeber abzusprechen.

Das einspeisende Netz: 3/N/PE 400V/230V 50 Hz.
Die Schutzmaßnahmen erfolgen nach VDE 0100 (FI-Schutzschaltung).

Bei der Erstellung der Anlagen sind alle einschlägigen Vorschriften in ihrer neuesten Fassung zu beachten.
  Insbesondere wird hingewiesen auf
- Die DIN VDE-Bestimmungen
- Die DIN-Normen
- Die DIN 18 382 - Elektrische Kabel- und Leitungsanlagen in Gebäuden
- Die DIN 18 384 - Blitzschutzanlagen
- Die Technischen Anschlussbedingungen für den Anschluss an das Niederspannungsnetz
- Die Verordnung über allgemeine Bedingungen für die Elektrizitätsversorgung von Tarifkunden
- Die Fernsprechordnung der Deutschen Telekom
- Die Unfallverhütungsvorschriften
- Die in der Leistungsbeschreibung angegebenen Besonderen Technischen Anschlussbedingungen
- Die DIN 14 675/DIN 14 661 - Brandmeldeanlagen
- Die Richtlinien des VdS

Die Prüfung der Funktionsfähigkeiten ist in die Einheitspreise einzukalkulieren. Für die Prüfung auf die Wirksamkeit der geforderten Schutzmaßnahmen ist ein Prüfprotokoll und Übergabeschein zu erstellen.

Zu den Prüfungen gehören z.B.
- Besichtigung und Erprobung der gesamten ausgeschriebenen Anlage lt.  DIN VDE 0100 Teil 600 Abs. 4.1 und 4.2
- Messung des Isolationswiderstandes der gesamten ausgeschriebenen  Anlage lt. DIN VDE 0100 Teil 600
- Messung der Schleifenimpedanz oder des Kurzschlussstromes der  gesamten Anlage lt. DIN VDE 0100 Teil 600 Abs. 8.2.3.2 Abs. 12.1
- FI-Schutzschaltung: Messung der Fehlerspannung beim Auslösen durch  künstliche Fehler lt. DIN VDE 0100 Teil 600 Abs. 13.1
- Messung des Erdungswiderstandes lt. DIN VDE 0100 Teil 600 Abs. 11
- Prüfung der Drehfeldrichtung von Drehstrom-Steckdosen lt. DIN VDE  0100 Teil 600 Abs. 14
- usw.

Bei Verlegung von Installationsrohren mit Metallmantel müssen alle Rohrenden mit Endtüllen versehen werden.

Gerätedosen für Schalter und Steckdosen sowie Zugkästen sind putzbündig zu setzen.

Deckenauslässe von Stegleitungen sind mit Isolierstoff-Endschellen abzusichern. Bei Verlegung von mehreren Stegleitungen nebeneinander ist für die Haftung des Verputzes ein entsprechender Abstand zwischen den Leitungen vorzusehen.

Alle freien Leitungsenden bei Deckenauslässen müssen mit Lüsterklemmen versehen werden.

Nach DIN 18 015 gelten folgende Einbauhöhen, bezogen auf die Gerätemitte, für die Anordnung der Betriebsmittel:

Schalter, Taster  1,05 m  ÜOKFF
Steckdosen, allg.  0,30 m  ÜOKFF
(u.a. Reinigungssteckdosen)
Steckdosen,  1,05 m  ÜOKFF
über Arbeitsflächen an Wänden
(ausgenommen Laborräume und
Großküchen)
Steckdosen,  1,15 m  ÜOKFF
in Laborräumen u. Großküchen
Steckdosen,  1,20 m  ÜOKFF
in Räumen mit AP-Installation
Herdanschlussdosen  0,50 m  ÜOKFF
Türsprechstellen  1,50 m  ÜOKFF
Wandleuchtenauslässe  1,80 m  ÜOKFF
Geräteabstand von Rohbautüre  0,15 m  ÜOKFF
(ÜOKFF = über Oberkante der fertigen Fußbodenfläche)

Das Erstellen von aussagekräftigen Bestandsunterlagen
mit sämtlichen Druck-, Einweisungs- und Inbetriebnahmeprotokollen,  Beschreibungen der Anlagenteile, einer Anlagenbeschreibung, Gewährleistungs- und Wartungslisten sowie Planunterlagen sind in 3-facher Ausfertigung in DIN A 4 Ordnern geheftet dem Bauherrn zu übergeben.
Zudem sind die Pläne als DWG-, DXF und PDF-Datei auf einem Datenträger beizufügen.

Sämtliche Bezeichnungsschilder sind in die Einheitspreise mit einzukalkulieren
Das Bezeichnungsschild wird mit den mitgelieferten
Schrauben auf die Fertigisolierung geschraubt.
Selbstbeschriften oder Einlegen von Prägeband möglich.
Das Beschriftungsfeld ist mit einer steckbaren
Klarsichtklappe gegen Fremdeinwirkung geschützt.

Der Transport der Materialien und Werkzeuge frei Baustelle,
Vorhaltung und Rücktransport der Werkzeuge, Ein- und
Verladespesen sowie Fahrgeld und Fahrzeitvergütung für
Monteure und Helfer, Montagebeaufsichtigung etc. sind in die Einheitspreise mit einzukalkulieren.

Das Reinigen der Baustelle einschl. Abtransport der Verpackungsmaterialien ist in die Einheitspreise mit einzukalkulieren.

Notwendige erforderliche Kernbohrungen in den Größen DN 100 bis DN 200 mm in Mauerwerk oder Beton einschl. Stahl bis 16 mm D in Wänden bis 360mm Stärke sind einschl. Neben- und Fahrtkosten, sowie das Wiederversschließen mit Schnellzement bzw. Brandschutzschaum und Brandschutzmörtel nach DIN 4102
in die Einheitspreise mit einzukalkulieren.

EMV-gerechte Installation:

1. Erdungsmassnahmen
Sie sind zwingend notwendig, um die gesetzlichen Vorschriften zu erfüllen und Voraussetzung für den wirkungsvollen Einsatz weiterer Massnahmen wie Filter und Schirmung. Alle leitfähigen, metallischen Gehäuseteile müssen elektrisch leitend mit dem Erdpotential verbunden werden. Dabei ist die EMV-Massnahme nicht der Querschnitt der Leitung massgebend, sondern die Oberfläche, auf der hochfrequente Ströme abfliessen können. Alle Erdungspunkte müssen möglichst niederohmig und gut leitend, auf direktem Weg an den zentralen Erdungspunkt (Potentialausgleichschiene, sternförmiges Erdungssystem) geführt werden. Die Kontaktstellen müssen farb- und korrosionsfrei sein (verzinkte Montageplatten und Materialien verwenden).

2. Schirmungsmassnahmen
Sie dienen zur Reduzierung der gestrahlten Störenergie (Störfestigkeit benachbarter Anlagen und Geräte gegen die Beeinflussung von aussen). Leitungen zwischen Frequenzumrichter und Motor müssen geschirmt verlegt werden. Der Schirm darf dabei nicht die PE-Leitung ersetzen. Empfohlen werden Leitungen, dessen Schirm beidseitig und grossflächig auf Erdpotential gelegt wird (PES). Der Schirm darf nicht über Anschlussdrähte (Pig-Tails) aufgelegt werden. Schirmunterbrechungen z.B. bei Klemmen, Schützen, Drosseln usw. müssen niederohmig und grossflächig überbrückt werden. Steuer- und Signalleitungen sollten verdrillt sein und können mit Doppelschirm eingesetzt werden. Dabei wird der innere Schirm einseitig an der Spannungsquelle aufgelegt, der äussere Schirm beidseitig. Die Motorleitung muss räumlich getrennt von Steuer- und Signalleitungen (>10cm) und nicht parallel zu Netzleitungen verlegt werden.

3. Filtermassnahmen
Funkentstörfilter und Netzfilter (Kombination von Funkentstörfilter + Netzdrossel) dienen zum Schutz vor hochfrequenten leitungsgebundenen Störgrößen (Störfestigkeit) und reduzieren die hochfrequenten Störgrössen des Frequenzumrichters, die über das Netzkabel oder die Abstrahlung des Netzkabels ausgesendet werden und auf ein vorgeschriebenes bzw. gesetzliches Mass begrenzt werden sollen (Störaussendung).
Filter sollten möglichst in unmittelbare Nähe des Frequenzumrichters montiert und die Verbindungsleitung - zwischen Frequenzumrichter und Filter - kurz gehalten werden. Bei Leitungslängen grösser 30cm sind abgeschirmte Leitungen erforderlich. Filter haben Ableitströme, die im Fehlerfall (Phasenausfall, Schieflast) erheblich größer als die Nennwerte werden können. Zur Vermeidung gefährlicher Spannungen müssen die Filter geerdet sein. Da es sich bei den Ableitströmen um hochfrequente Störgrössen handelt, müssen diese Erdungsmassnahmen niederohmig und grossflächig sein. Bei Ableitströmen >= 3,5mA muss nach VDE 0160 bzw. EN 60335 der Schutzleiter <= 10mm² sein oder auf Unterbrechung überwacht werden.

4. Drosseln
Auf der Eingangsseite des Frequenzumrichters reduzieren Drosseln die stromabhängigen Netzrückwirkungen und bewirken eine Verbesserung des Leistungsfaktors. Der Stromoberwellengehalt wird reduziert und die Netzqualität verbessert. Der Einsatz von Netzdrosseln empfiehlt sich besonders beim Anschluss mehrerer Frequenzumrichter an einen Netzeinspeisepunkt und wenn an diesem Netz andere elektronische Geräte angeschlossen sind.
Eine Reduzierung der Netzstromwirkung wird auch durch Gleichstromdrosseln im Zwischenkreis des Frequenzumrichters erreicht. Im Ausgang des Frequenzumrichters werden Drosseln eingesetzt bei langen Motorleitungen und wenn im Ausgang mehrere Motoren parallel angeschlossen sind. Sie erhöhen zudem den Schutz der Leistungshalbleiter bei Erd- und Kurzschluss und sie schützen die Motoren vor zu hohen Spannungsanstiegsgeschwindigkeiten (>500V / us), die durch hohe Taktfrequenzen hervorgerufen werden.

Die nachfolgenden Montagehöhen in den einzelnen Bereichen sind zu beachten:
Räumlichkeiten:  ca. 4m

Vom Auftragnehmer zu erbringende Leistungen,

- Alle Anträge und Absprachen mit EVU's und Behörden und die Kostenübernahme
  der Abnahme von Behörden, TÜV und Sachverständigen
- Kanalnetz, oder Rohrnetz sowie Kurzschlußstromberechnungen und die Erstellung
  von Regel- und Verdrahtungsplänen werden nicht gesondert vergütet sondern
  sind in die Einheitspreise einzurechnen.

Kosten, die für Nichtbeachtung dieser Punkte entstehen, insbesondere Stemm- und Kernbohrkosten, gehen zu Lasten des Auftragnehmers.

Alle Preise verstehen sich inkl. liefern und montieren einschl. elektrischer Verdrahtung und Inbetriebnahme der Einbauteile. Alle Drehstrommotoren ist vor dem Anschluss das Drehfeld zu überprüfen.

Alle Antriebsmotoren sind bis zu einer Leistung von 0,5 kW einschaltbar. Bei größeren Leistungen ist ein Stern-Dreieck-Anlauf vorzusehen. Allgemein sind solche Anlassvorrichtungen zu verwenden die garantieren, dass der Anlaufstrom der Motoren den 2-fachen Nennstrom nicht übersteigt. Verbraucher mit Nennleistungen über 20 kW müssen voneinander zeitlich verzögert eingeschaltet werden.

Sämtliche Lieferungen und Arbeiten, die die Regelanlagen betreffen, sind vom Auftragnehmer einer qualifizierten Fachfirma zu übertragen.

Spätestens 2 Wochen nach Auftragsvergabe hat der Auftragnehmer dem Elektroprojektanten für sämtliche Schaltschränke und Einbauteile Kabellisten, Stromlauf-, Wirkschalt- bzw. Klemmenbelegungspläne zur Verfügung zu stellen. Über spätere Veränderungen muss der Elektroprojektant sofort informiert werden.

Das Erstellen von aussagekräftigen Bestandsunterlagen
mit sämtlichen Druck-, Einweisungs- und Inbetriebnahmeprotokollen,  Beschreibungen der Anlagenteile, einer Anlagenbeschreibung, Gewährleistungs- und Wartungslisten sowie Planunterlagen sind in 3-facher Ausfertigung in DIN A 4 Ordnern geheftet dem Bauherrn zu übergeben.
Zudem sind die Pläne als DWG-, DXF und PDF-Datei auf einem Datenträger beizufügen.

ERKLÄRUNG

Der AN bestätigt, dass er über den Auftrag keinerlei Absprachen, über Abgabe oder Nichtabgabe von Angeboten getroffen und keine dahingehenden Verhandlungen, Preisverhandlungen usw. geführt hat. Über die Verdingungsunterlagen in allen ihren Teilen und über die örtlichen Verhältnisse der Baustelle hat sich der Bieter eingehend unterrichtet.

Der Bieter bestätigt durch seine Unterschrift, dass er den voranstehenden Text durchgelesen hat und den Inhalt anerkennt.

..........................................  ........................................................................
Ort, Datum  Stempel, Unterschrift

## 13 Elektrotechnik
Datum: 27.03.2026

### LOS 01 Elektroinstallation

*Hinweis: Beschreibung der Maßnahme*
Beschreibung der Maßnahme
Die Zisterzienserinnen Abtei Waldsassen plant die Generalsanierung und Neuausrichtung der Stiftbibliothek Waldsassen. Im Rahmen der Sanierung soll für eine verbesserte Präsentation der historischen Bibliothek und des lebendigen Klosters ein sog. "Dritter Ort" mit teils interaktiven Ausstellungsbereichen und einer multimedialen Präsentation geschaffen werden.

Die Herstellung der Barrierefreiheit sowie Verbesserungen für den Brandschutz sollen dabei ebenso erreicht werden.

Die Stiftsbibliothek war - neben dem Klostergarten - im 18. Jahrhundert das repräsentative Aushängeschild für die Größe und Bedeutung der barocken Abtei. Sie ist mit ihrer vollständig erhaltenen Ausstattung (Stuck, Malerei, Holzbildhauerei) einzigartig und bildet bis heute, zusammen mit der Stiftsbasilika, die wichtigste kulturelle Sehenswürdigkeit in Waldsassen und hat entsprechend viele Besucher.

Bislang noch unsaniert, sind umfangreiche Maßnahmen zur Restaurierung der Raumhülle, der Ausmalung und der hölzernen Ausstattung sowie für die notwendige technische Ausrüstung, den Brandschutz und die Barrierefreiheit zur langfristigen Erhaltung dieses Baudenkmals erforderlich.

Im Grundsatz handelt es sich um eine Modernisierung und behutsame Sanierung des Bestehenden.
Folgende Maßnahmen sind dabei vorgesehen:

Erdgeschoss:
- Neue Zugangssituation zur Bibliothek (Besucherlenkung)
- Verbesserung der Nutzbarkeit der Aula hinsichtlich, Akustik, Schallschutz, Beleuchtung, Sonnenschutz, Medientechnik

1. Obergeschoss:
- Schaffen einer Ausstellung für den "Dritten Ort"
- Schaffen eines barrierefreien Zugangs zur Bibliothek
Ziel ist es allen Besuchern die Möglichkeit zu geben, den Bibliothekssaal barrierefrei zu erreichen.
- Errichtung eines barrierefreien WCs im OG
- Schaffen eines zweiten baulichen Rettungswegs aus der Bibliothek
- Behutsame, denkmalgerechte Instandsetzung der Innenraumschale

Fenster Aula EG: Sanierung, fachgerechte Instandsetzung

Fenster Bibliothek OG: Die Originalverglasung wird ausgebaut und durch eine UV-/IR-Schutzverglasung als Einfachglas/ Bleiverglasung ersetzt.

Alle geplanten Maßnahmen wurden mit dem Landesamt für Denkmalpflege Bayern besprochen und abgestimmt. Im Zuge der Ausführung wird eine regelmäßige Einbindung und intensive Beteiligung des BLfD stattfinden.
Bereits bei den umfangreichen Voruntersuchungen waren RestauratorInnen für die verschiedenen Fachbereiche eingebunden. Auch baubegleitend werden FachrestauratorInnen tätig sein.

Lage
Adresse: Basilikaplatz 2, 95652 Waldsassen ǀ Landkreis Tirschenreuth ǀ Bezirk Oberpfalz

Die zu sanierenden und umzunutzenden Gebäudeteile (Bibliothek und der sogenannten Apothekerflügel) sind Teil der Klosteranlage der Zisterzienserinnen Abtei Waldsassen, direkt angebaut an die Basilika, im Zentrum von Waldsassen, zwischen Basilikaplatz im Norden und Brauhausstraße im Süden.

Der Innenhof kann teilweise für die Baustelleneinrichtung genutzt werden. Die Zufahrtsmöglichkeiten sind eng und nur über Basilikaplatz und Kirchenstraße möglich.
Eine Besichtigung der örtlichen Gegebenheiten wird empfohlen.

Gebäude
Das Gebäude ist denkmalgeschützt. Alle Arbeiten sind daher mit besonderer Vorsicht und Sorgfalt zu verrichten.

Die zu bearbeitenden Flächen befinden sich im EG und 1. OG des Bibliothekflügels sowie im 1.OG des im 90° Winkel dazu stehenden Apothekerflügels.

geplante Maßnahmen/ Konstruktion nach Kostengruppen:
Im Zuge der Bauausführung wird es aus sicherheitstechnischen Gründen notwendig, öffentliche Wege, Zugänge temporär zu sperren.

Das Gebäude bleibt während der Baumaßnahmen geöffnet.
Der Besuch der Bibliothek soll jederzeit für die Besucher möglich sein.
Alle Arbeiten finden bei laufendem Kloster- und Schulbetrieb in den angrenzenden Gebäudeteilen statt.

KGR 392 Gerüstarbeiten
Fassadengerüst für die Arbeiten an den historischen Fenstern von Aula und Bibliothek. Die Arbeiten im Bibliotheksbereich werden über Rollgerüste erledigt - hier sind keine Raumgerüste vorgesehen.

KGR 384 Rückbauarbeiten
Rückbau von leichten Trennwänden (GK und MW) um den historischen Raumzusammenhang wieder frei zu stellen.

KGR 312 Baumeisterarbeiten
Bei den Mauerwerksarbeiten handelt es sich um Mauerdurchbrüche, die neue Öffnungen im funktionalen Ablauf herstellen. Diese Arbeiten sind für die Gesamtstatik des Gebäudes untergeordnet.

KGR 314 Naturstein
Es werden historische Bodenbeläge nach Öffnungen für die Ausstellungsgestaltung wieder hergestellt, ebenso werden die Oberflächen des neuzeitlichen Treppenaufgangs aufgefrischt.

KGR 323 Außenputz- und Malerarbeiten
Im Zuge der Fenstersanierung wird die Fassade nach Abschluss der Arbeit einen neuen Anstrich nach Vorgaben des Denkmalschutzes erhalten, ggf. lockere Putzstellen, die durch die Sanierungsarbeiten entstanden sind, werden ertüchtigt.

KGR 323 Innenputz- und Malerarbeiten
Im Innenbereich sind behutsame Eingriffe bei den nichttragenden, neuzeitlichen Wänden erforderlich um das funktionale Gefüge zu verbessern, verstellte Raumeinheiten werden durch das Öffnen wieder erlebbar gemacht. Nach Abbruch von Wänden, Sanierung von Fenstern etc. werden in Teilbereichen Putzarbeiten notwendig. Die zu bearbeitende Räume erhalten einen neuen Anstrich nach denkmalpflegerischen Vorgaben.

KGR 323 Stuckarbeiten
Nach Abbruch von Innenwänden werden die Raumschalen im Gewölbe wieder einheitlich hergestellt. Hierzu sind Anpassungsarbeiten an den Bestand notwendig.

KGR 324 Fliesen- und Plattenarbeiten
Wandfliesen: In den Spritzwasserbereichen werden die Wände 2,00 m hoch gefliest.
Bodenbelag: Alle neuen Toilettenräume erhalten einen Fliesenbelag.

KGR 325 Estricharbeiten
Die Flächen in den partiell zu ändernden Raumeinheiten erhalten einen neuen Estrich. Dieser wird als homogene Fläche, oberflächenfertig, eingefärbt, in Anlehnung an die Bestandsfarben im historischen Bodenbelag.

KGR 326 Verglasungs- und Schreinerarbeiten Fenster,
Fenstersanierung/ -instandsetzung:
Bibliotheksfenster: Die Fenster werden instandgesetzt. Dabei werden die bestehenden Scheiben ausgebaut und die verbleibende Metallkonstruktion im Bestand saniert. Anschließend wird denkmalgerecht neues Glas mit UV/IV Schutz eingesetzt.

Fenster Aula: Diese werden erhalten, mit zusätzlichen Dichtungen versehen, komplett restauriert und die Flügel wieder eingebaut.

KGR 327 Schreinerarbeiten Innentüren
Neue Innentüren für die geänderte Zugangssituation und die neuen Funktionsräume. Belange des Schallschutzes und des Brandschutzes werden dabei berücksichtigt.

KGR 330 Sonnenschutz- und Verdunkelungsanlagen
Im Bereich der Aula und der Ausstellung im 1.OG sind Verdunkelungen vorzusehen. Diese werden denkmalfachgerecht mit innenliegenden Klappstangen mit Textilbehängen realisiert, die Ausführung wird individuell auf die jeweiligen Fenster angepasst.
Im Bereich der Bibliothek sind Vorhänge mit Lichtschutz nach dem bestehenden Vorbild geplant.

KGR 331 Metallbauarbeiten: Metall-Glaselement
Einbau eines Metall-Glaselements, als filigrane Konstruktion, um den Raumzusammenhang zum Kreuzgang erlebbar zu machen.

KGR 333 Gebäudereinigungsarbeiten
Nach Abschluss der Arbeiten wird eine Grundreinigung durchgeführt.

KGR 339 Trockenbauarbeiten
Die nichttragenden Trennwände der neuen Nebenraumstruktur im 1.OG werden in Leichtbauweise erstellt.

KGR 339 Akustikmaßnahmen
Im Bereich der Aula ist die Situation der Akustik zu verbessern, dazu werden die bestehenden Elemente durch neuzeitliche, technisch verbesserte Elemente ersetzt und gestalterisch in die Raumschale mit integriert.
Im Bereich der Ausstellung sind in Teilbereichen Akustikmaßnahmen vorgesehen.

KGR 372 Schreiner Festeinbauten
In Teilbereichen werden aus funktionalen Gründen Regale für Lager, Abstellmöglichkeiten, Garderoben, Schließfächer und dgl. schreinermäßig auf die Raumschale eingepasst.

Die Treppe im neuen Fluchtweg aus der Bibliothek wird als Holz-Wangentreppe, Eiche, in den Bestand eingebaut.

KGR 380 Baukonstruktive Einbauten
Im Bereich der Ausstellung "Dritter Ort" werden Einbauten für die szenographische, multimediale Präsentation errichtet.

KGR 395 Instandsetzung Bibliothekssaal
Die Instandsetzung der Innenraumschale der Bibliothek umfasst folgende Bereiche:

Holzarbeiten:
Hier werden leicht demontierbare Schnitzereien abgebaut, sämtliche Holzarbeiten gereinigt, fehlende Schnitzerarbeiten wieder ergänzt, sämtliche Holzteile einheitlich beschichtet und ggf. Korrekturen, Ertüchtigungen und statische Ergänzungen durchgeführt.

Gemälde, gefasste Oberflächen:
Ziel ist es eine pflegekonservatorische Bestandserhaltung durchzuführen.

KGR 400 Bauwerk - technische Anlagen
- Demontage der bestehenden WC-Anlage im 1.OG
- Errichtung eines barrierefreien WCs
- Installation von Planheizkörpern an den vorgesehenen Stellen der Planung mit Anschluss an das Bestandsnetz
- Niederspannungsinstallationsanlagen: Die Versorgung bleibt wie im Bestand bestehen und wird nicht geändert. Es wird zum Versorgen der neuen Beleuchtung und Steckdosen ein neuer Unterverteiler in den Bereich der Umbaumaßnahme vorgesehen.
- Umsetzung eines neuen Beleuchtungskonzepts für die Aula und die Ausstellungsflächen sowie für die Inszenierung der Bibliothek
- Sicherheitsbatterieanlage, Sicherheitsbeleuchtung mit Fluchtwegführung
Die Sicherheitsbeleuchtung wird nach Vorgaben der Brandschutzkonzeptes vorgesehen
- Gefahrenmelde- und Alarmanlagen
Die Brandmeldeanlage ist bereits erneuert und muss an die neuen Gegebenheiten angepasst werden.
- Übertragungsnetze
IT-Ausstattung, WLAN-Verkabelung, Verkabelung für Medientechnik

KGR 500 Freianlagen:
Bei Maßnahmen in den Freianlagen handelt es sich um die Besucherlenkung und den damit verbundenen Bauarbeiten zur Lieferung und Installation der digitalen Medienpylone.

Zeitplan:
Die baulichen Maßnahmen sollen wie folgt umgesetzt werden:
- Maßnahmen, die Staub entwickeln, werden vorgezogen (Mauerwerksdurchbrüche, Teil Abbrüche Wände etc.)
- Fenstertausch wird einzeln erfolgen um den Hüllenverschluss zu gewährleisten
- Im Anschluss erfolgt die Innenraumsanierung, die nur wenig bis gar keinen Staub entwickeln wird.
- Zeitgleich werden die Arbeiten zur Ausstellungsgestaltung durchgeführt.

Baubeginn für die Abbrucharbeiten/ BaumeisterKW 28 / 2026
Fertigstellung  KW 50 / 2026
Beginn Innenausbau  KW 37 / 2026
Beginn Restaurierung BibliothekKW 19 / 2027

Die Eröffnung der Bibliothek und des neuen Ausstellungsbereichs
"Dritter Ort" ist für Februar 2028 vorgesehen.

*Hinweis: Vorbemerkungen und zusätzliche Vertragsbedingungen*
Aufgabenstellung, Denkmalschutz

Die Aufgabenstellung ergibt sich aus der allgemeinen Baubeschreibung
und dem Leistungsverzeichnis.

- Schutz der Substanz
Die Sanierungsarbeiten müssen so ausgeführt werden, dass Störungen bzw. Schäden vermieden werden.
Sämtliche Arbeiten am Bauwerk, insbesondere Abbruch und
Rückbauarbeiten, sind mit besonderer Sorgfalt und mit Rücksicht auf die zu erhaltenden Bauteile auszuführen.

- Das Gebäude ist denkmalgeschützt.
Alle beschriebenen Arbeiten finden im denkmalgeschützten Bereich statt und
sind daher mit besonderer Vorsicht und Sorgfalt zu verrichten.

Alle Maßnahmen sind minimalinvasiv und im größtmöglichen Maße substanzschonend auszuführen!

Bei Unklarheiten hat stets die Abstimmung mit Bauleitung, Tragwerksplanung, Fachrestaurator zu erfolgen!

- Besichtigung der örtlichen Gegebenheiten
Dem AN wird dringend empfohlen, vor Angebotsabgabe eine Ortsbesichtigung durchzuführen.
Diese ist nach vorheriger Absprache mit der Vergabestelle möglich.

In Teilbereichen herrschen sehr beengte Platzverhältnisse,
enge Arbeitsräume mit sehr geringer Arbeitshöhe in sehr niedrigen Räumen.

Der Abtransport des Abbruchmaterials kann nur in Handarbeit erfolgen und muss maximal substanzschonend aus dem Gebäude transportiert werden!

- Baulärm
Alle Arbeiten finden bei laufendem Kloster- und Schulbetrieb in den angrenzenden Gebäudeteilen statt. Lärmentwicklung und Erschütterungen müssen auf das nicht vermeidbare Minimum reduziert werden.
Auf der Baustelle dürfen nur schallgedämmte Baumaschinen eingesetzt werden.

- Betriebszeiten
Auf der Baustelle darf ohne Sondergenehmigung zu folgenden Zeiten gearbeitet werden:
Werktags 7:00 Uhr bis 20:00 Uhr.

Für die Durchführung lärmintensiver Arbeiten sind folgende Ruhezeiten zu beachten: täglich
7:00 - 8:00 Uhr
12:00 - 13:00 Uhr
17:00 - 18:00 Uhr

In der Zeit von 10. - 28.August 2026 gelten diese Einschränkungen nicht (Ferienzeit)

- Anfragen zu den Verdingungsunterlagen
Anfragen zu den Verdingungsunterlagen sind rechtzeitig unter Berücksichtigung der auf der Vergabeplattform / Vergabestelle hinterlegten Frist zu stellen.

Anfragen und Auskünfte werden ausschließlich über die Vergabeplattform / Vergabestelle kommuniziert.

- Daten und Auskünfte über die Baumaßnahme
Daten und Auskünfte über die Baumaßnahme darf der Auftragnehmer Dritten nur mit vorheriger Zustimmung des Auftraggebers weitergeben.
Dies gilt auch nach Abschluss der Bauarbeiten für die Erteilung von Referenzen oder der geplanten Veröffentlichung in Firmenbroschüren, Internetauftritten etc.

- Unterlagen
- Zur genaueren Kalkulation liegen dem LV Zeichnungen und Bilder bei, aus denen die jeweiligen Konstruktionen ersichtlich sind.
- Die in den Ausführungsunterlagen angegebenen Höhenkoten, Maße, Stückzahlen etc. sind vom Auftragnehmer RECHTZEITIG VOR BEGINN DER ARBEITEN mit den gegebenen Verhältnissen an der Baustelle zu überprüfen. Erbrachte Vorleistungen anderer Gewerke sind hinsichtlich der eigenen Leistung ebenfalls zu prüfen, und Unstimmigkeiten sind der Bauleitung zu melden.
- Bedenken gegen die ausgeschriebenen Konstruktionen oder Sondervorschläge sind in einem Begleitschreiben zur Angebotsabgabe bekannt zu geben.
- Die Ausschreibung und die beigefügten Zeichnungen erläutern das Konstruktionsprinzip.
- Die verbindlichen Maße sind am Bau zu nehmen und mit den anderen AN zu koordinieren. Montagetoleranzen sind bereits bei der Werkstattplanung zu berücksichtigen.

- Lager- und Arbeitsplätze, Zufahrtswege
- Durch die vorhandenen Platzverhältnisse können vom Auftraggeber nur begrenzte Flächen als Lager-, Arbeits-, und Einrichtungsflächen zur Verfügung gestellt werden. Materialtransporte sind entsprechend zeitgenau und unterteilt vorzusehen
- Materiallagerplätze und Aufstellungsort für Baustelleneinrichtungen sind vor Baubeginn mit der Bauleitung festzulegen. Sollte es baubetrieblich notwendig sein, ist der Lagerplatz ohne zusätzliche Vergütung umzulegen.
- Unterkünfte wie Schlafräume und Aufenthaltsräume für die Freizeit dürfen in der Liegenschaft, in der sich die Baustelle befindet, nicht eingerichtet werden.
- Die von Firmen genutzten Flächen sind immer in einem sauberen Zustand zu halten

- Bauwasser/ Baustrom
- Innerhalb des Baugeländes wird ein Wasser- und Baustromanschluss zur Verfügung gestellt.
- Anschlüsse und deren Verbrauch stehen kostenlos zur Verfügung, Zwischenzähler sind nach Angaben des AG zu setzen.
- Anschlüsse für Geräte, Maschinen und sonst. Hilfsmittel, die Energie oder Wasser benötigen, wie z.B. Kabel, Leitungen, Schläuche, Kabeltrommeln, Scheinwerfer etc., sind vom AN bereitzustellen und werden nicht gesondert vergütet

- Fassadengerüst
Ein Fassadengerüst wird durch die Rohbaufirma gestellt und ist für andere Gewerke benutzbar.

- Brandschutz
- Bei feuergefährlichen Arbeiten, besonders Schweiß-, Flex- und Brennarbeiten sowie der Verwendung von entzündlichen Stoffen sind besondere Sicherheitsmaßnahmen, wie das Bereitstellen von Feuerlöschern einzuhalten.
- Der Auftragnehmer hat eine verantwortliche Brandwache durchzuführen.
- Die Lagerung leicht entzündlicher oder explosiver Materialien ist im Bereich der Baustelle verboten.

- Ver- und Entsorgungsleitungen
Der AN hat sich vor Ausführung der Arbeiten über die Lage von Leitungen, Kabeln, Dränen, Kanälen u.ä. beim AG anhand der Bestandspläne und der dazu ergangenen Anweisungen zu unterrichten.

Vor Beginn der Arbeiten hat sich der Auftragnehmer außerdem bei allen zuständigen Stellen über eventuell vorhandene Ver- und Entsorgungsleitungen sowie deren Schutz zu informieren.
Bei allen Arbeiten, mit oder ohne Geräteeinsatz, im Bereich der Leitungstrassen sind grundsätzlich die einschlägigen Vorschriften der BayBO und der Berufsgenossenschaften, der VDE, sowie die Merkblätter und Hinweise des örtlichen Energieversorgers einzuhalten.
Schäden an Ver- und Entsorgungsleitungen sowie daraus entstehende Folgekosten gehen zu Lasten des Auftragnehmers.

Die Unternehmer werden darauf hingewiesen, dass die in die Pläne der Versorger eingezeichneten Trassen Ungenauigkeiten hinsichtlich der exakten Lage aufweisen können. Hierauf weisen die Versorger selbst hin. Bei Arbeiten in unmittelbarer Nähe
(1,5 m) zu Versorgungsleitungen/ Trassen ist mit größter Vorsicht zu arbeiten. Ggf. sind Erkundungsmaßnahmen (z.B. Handschachtungen) vorzunehmen.

- Deaktivierung von Gefahrenmeldeanlagen
In Bereichen, die bereits mit in Betrieb befindlichen Brandmeldeanlagen ausgerüstet sind, hat der AN darauf zu achten, dass vor Beginn von rauch- und staubintensiven Arbeiten die entsprechenden Melder deaktiviert werden müssen.
Dazu ist die zuständige Meldezentrale rechtzeitig über den Beginn, Ort, Art und Dauer der Arbeiten zu informieren.
Nach Beendigung der Arbeiten hat der AN die Meldezentrale wiederum zu informieren.

- Vermeidung, Verwertung, Beseitigung von Abfällen
Für die Vermeidung und Abfallbewirtschaftung von Abfällen gilt das Kreislaufwirtschaftsgesetz (KrWG) in seiner aktuellen, gültigen Fassung.
Abfälle im Sinne des KrWG, die aus dem Leistungsbereich des AN hervorgehen, sind vom AN bei zertifizierten Entsorgungsfachbetrieben zu entledigen und durch diese entsprechend fach-, sach- und umweltgerecht zu verwerten oder zu beseitigen.

Der Nachweis der Entsorgungsstelle und der Bezahlung von Deponiegebühren sind der Schlussrechnung beizufügen.

- Reinigung
Die Baustelle ist täglich zu reinigen, inkl. Reinigung bei Fertigstellung einzelner Arbeitsabschnitte.

- Alkohol- und Rauchverbot
Auf der Baustelle herrscht Rauchverbot.
Das Konsumieren von Alkohol und/ oder Drogen ist ebenfalls untersagt. Der Auftraggeber behält sich vor gegen alkoholisierte oder berauschte Personen ein Baustellenverbot auszusprechen.

- Stoffe und Bauteile
Vom Auftragnehmer dürfen keine gesundheitsgefährdenden Stoffe und Bauteile eingebaut werden.
Die Werte der derzeit gültigen Gefahrenstoffiste sind einzuhalten.

- Kulturhistorische Funde
Werden vom Auftragnehmer Funde gemacht, die von kulturhistorischer Bedeutung sein könnten, ist sofort der Auftraggeber oder dessen örtlicher Bauleiter zu informieren.

- Firmenbauleiter, Koordination
- Der Auftragnehmer hat den verantwortlichen Bauleiter schriftlich zu benennen. Die Qualifikation ist nachzuweisen.
- Der Bauleiter muss deutschsprachig und während der Ausführung aller Arbeiten auf der Baustelle anwesend sein, sowie an den Koordinationsgesprächen des Auftraggebers teilnehmen.
- Koordinationsgespräche finden regelmäßig einmal wöchentlich statt, Baubegehungen nach Erfordernis. Der Auftragnehmer ist verpflichtet, an diesen vom Auftraggeber festgesetzten Besprechungen durch einen geeigneten, bevollmächtigen Vertreter teilzunehmen, der zu rechtsverbindlichen Vereinbarung bevollmächtigt ist.

- Ausführungsfristen (Bauablaufplan)
- Der Auftragnehmer hat einen Bauablaufplan über seine vertraglichen Leistungen zu erstellen, anhand dessen die Einhaltung der Vertragsfristen nachgewiesen und überwacht werden kann. Die Vertragsfristen ergeben sich aus den Besonderen Vertragsbedingungen FB 214.H.
- Der Baufristenplan ist regelmäßig fortzuschreiben. Bei Änderungen der Vertragsfristen oder bei erheblichen Abweichungen von sonstigen Festlegungen ist der Plan durch den Auftragnehmer unverzüglich zu überarbeiten.
- Die Festlegungen des Auftraggebers, z.B. zur baufachlichen oder terminlichen Koordinierung mit den übrigen Leistungsbereichen sind zu berücksichtigen.

- Bautagesberichte
Vom AN sind auf Formblättern Beiträge für das Bautagebuch täglich zu erstellen und spätestens wöchentlich einzureichen. Sie müssen alle Angaben wie Stand und Fortschritt der Arbeiten sowie alle bemerkenswerten Ereignisse des Bauablaufes lückenlos enthalten. Es dient als Grundlage für alle Meldungen und Berichte, die über die Bauausführung zu erstatten sind und bildet nach Abschluss der Bauarbeiten einen wichtigen Bestandteil der Bauakten.
Bei der Erstellung und Übergabe der Bautagesberichte handelt es sich somit um eine wesentliche Leistungspflicht des AN, die bei Nichterbringung zur Abnahmeverweigerung führen kann.

- Rechnungen
Alle Rechnungen sind je 1-fach beim Auftraggeber und beim Architekturbüro einzureichen, kumuliert und in Papierform.
- Auf allen Rechnungen ist sowohl die Maßnahmen- als auch die Vertragsnummer anzugeben.
- Korrekturen des Auftraggebers aus vorangegangenen Abschlagsrechnungen sind in Folgerechnungen einzupflegen.

- Sicherheitseinbehalt
Bei Teilzahlung erfolgt ein Sicherheitseinbehalt in Höhe von 5%. Dieser kann durch eine Vertragserfüllungsbürgschaft abgelöst werden.

- Bauwesensversicherung
Der Bauherr schließt eine Bauwesensversicherung ab. An die Auftragnehmer werden hierfür keine Gebühren verrechnet.

- Datenträger
Es wird darum gebeten, die Angebote zusätzlich im GAEB-Format d84 zur Verfügung zu stellen.

- Sonstiges
- Sondervorschläge sind grundsätzlich in jedem Bereich akzeptiert. Es ist jedoch der Nachweis der Gleichwertigkeit bzw. der statischen Machbarkeit einschl. Änderungskosten vorzulegen.

- Der Bauherr behält sich vor, Teile der ausgeschriebenen Leistungen aus dem Vertrags-LV herauszunehmen.

Ende der Vorbemerkungen und zusätzlichen Vertragsbedingungen

*Hinweis: Referenzprodukte / Gleichwertigkeit*
Referenzprodukte / Gleichwertigkeit
grundsätzlich gilt:
Die angegebenen Referenzprodukte dienen lediglich als Beispiel und Kalkulationshilfe und stellen keine Produktvorgabe dar. Der Bieter bleibt, unter der Berücksichtigung der gestalterischen Anforderungen entsprechend der Detailplanung und bei Einhaltung der ZusätzlichenTechnischen Vertragsbedingungen bei der Wahl eines gleichwertigen Produktes frei.

Ein Richtfabrikat / Referenzprodukt wird jeweils mit folgendem Vermerk genannt:

oder gleichwertig

angeb. Fabrikat: '.....................................'

(vom Bieter einzutragen)

Werden vom Bieter keine Eintragungen gemacht, ist das Richtfabrikat für die Ausführung verbindlich. Ansonsten ist die Gleichwertigkeit durch Prüfzeugnisse und Systemdetails zu belegen. Diese müssen vom Bieter dem Angebot beigelegt werden. Fehlende oder mangelhafte Unterlagen führen zum Ausschluss des Angebotes.

*Hinweis: AUSFÜHRUNGSHINWEIS DENKMALSCHUTZ ACHTUNG:*
AUSFÜHRUNGSHINWEIS DENKMALSCHUTZ
ACHTUNG:
Alle beschriebenen Arbeiten finden im denkmalgeschützten Bereich statt.
Folglich muss sehr sorgsam gearbeitet werden.

Alle Arbeiten sind in enger Abstimmung mit
Bauüberwachung und Bauherren auszuführen.

Im Besonderen ist bei Schneid- und Bohrarbeiten
auf absolut schadfreien Wassereinsatz zu achten!
Es darf kein Wasser in die Holzbauteile eindringen!

Absaugung muss mit Filter erfolgen,
ist nicht mit Außenluft möglich!

Abbruch muss staubfrei erfolgen!

#### 01.444 Niederspannungsinstallationsanlage

##### Titel 01.444.01 Verteilung und Einbau

*Hinweis: Die Kosten für die anteilige Verdrahtung und die Verdrahtungskanäle, Zuleitungs-*
Die Kosten für die anteilige Verdrahtung und die
Verdrahtungskanäle, Zuleitungs- und Abgangsklemmen, Sammelschienen, Montageplatten, etc, in
den Installationsverteilern, Zählerplätzen, Schaltanlagen und Rangierverteilern sind mit den Einheitspreisen der Absicherungen abgegolten.
Für die ganzen Verteilersysteme ist eine 30% Reserve
mit einzuplanen
Die Zuleitungsanschlüsse inkl. der Kabelschuhe ist mit
den nachfolgenden Positionen abgegolten.

*Hinweis: Bei Einbaugeräten für Installationsverteiler und Schaltanlagen ist jeweils eine*
Bei Einbaugeräten für Installationsverteiler
und Schaltanlagen ist jeweils eine einheitliche Bauform  eines Herstellers zu verwenden.

**01.444.01.1 Standschrank**
Niederspannungs-Schaltanlage
in Schrankbauform als "Typgeprüfte
Schaltgeräte-Kombination" TSK nach VDE 0660 Teil 500
als Standverteiler,  inkl. Sammelschienensystem für Lasttrennschalter D02
Abmessungen:
Höhe  :  2000 mm
Breite:  800 mm
Tiefe :  300 mm
Gehäuse Schutzklasse II schutzisoliert mit Zusätzlicher Kunststoff-Innenauskleidung pulverbeschichtet RAL7035 mit 100my Schichtstärke, Türe Stahlblech eloverzinkt 2 mm dick pulverbeschichtet RAL 7035 mit 100 my Schichtstärke Schwenkhebel mit Vorreiber und Stangenverschluß, einschl. Halbzylinder mit 2 Schlüssel, Gummidichtung für IP 54, Sockel
Stahlblech Höhe 150 mm,
Einspeisung von  oben.
Abgänge  nach  oben
Bestückt mit nachfolgend beschriebenen
Betriebsmitteln: 276 PLE,
Vorbeschriebene Schaltanlage komplett zusammengebaut

angebotener Typ: '.............................'

Hersteller: '.............................'
Menge: 1,000 Stck

**01.444.01.2 Lasttrennschalter 4-polig, 63 A, für Montage auf DIN-Hutschiene**
Lasttrennschalter für Niederspannungsstromkreise, geeignet zum Schalten unter Last sowie zur Sicherheitstrennung.
Ausführung zur Montage auf DIN-Hutschiene im Verteiler.
Funktion / Ausstattung:
Ein- und Ausschalten unter Last (Lastschaltvermögen)
Sicherheitstrennfunktion (Trennstrecke / Isolierfunktion) für Niederspannungsstromkreise
Drehantrieb direkt am Gerät
Im AUS-Zustand verriegelbar mittels Vorhängeschloss (Lockout/Tagout geeignet)
Schutzart mind. IP20
Technische Daten (oder gleichwertig):
Nennstrom: 63 A
Polzahl: 4-polig (4P)
Bemessungsbetriebsspannung: 400 V AC, 50/60 Hz
Bemessungsbetriebsleistung bei 400 V AC (AC-1): ca. 41 kW
Verlustleistung: ca. 2,4 W je Pol (gesamt ca. 9,6 W bei IN)
Betriebstemperatur: mind. -20 °C
Motorantrieb: nicht vorgesehen (optional nicht erforderlich)

liefern, montieren und betriebsfertig anschließen
angebotener Typ: '.............................'

Hersteller: '.............................'
Menge: 1,000 Stck

**01.444.01.3 Lasttrennschalter 4-polig, 80 A, für Montage auf DIN-Hutschiene**
Lasttrennschalter für Niederspannungsstromkreise, geeignet zum Schalten unter Last sowie zur Sicherheitstrennung.
Ausführung zur Montage auf DIN-Hutschiene im Verteiler.
Funktion / Ausstattung:
Ein- und Ausschalten unter Last
Sicherheitstrennfunktion (Isolier-/Trennfunktion) für Niederspannungsstromkreise
Drehantrieb direkt am Gerät
Im AUS-Zustand verriegelbar mittels Vorhängeschloss (Lockout/Tagout)
Schutzart mind. IP20
Technische Daten (oder gleichwertig):
Nennstrom: 80 A
Polzahl: 4-polig (4P)
Bemessungsbetriebsspannung: 400 V AC, 50/60 Hz
Bemessungsbetriebsleistung bei 400 V AC (AC-1): ca. 52 kW
Verlustleistung: ca. 2,4 W je Pol (gesamt ca. 9,6 W bei IN)
Betriebstemperatur: mind. -20 °C
Motorantrieb: nicht vorgesehen (optional nicht erforderlich)

liefern, montieren und betriebsfertig anschließen
angebotener Typ: '.............................'

Hersteller: '.............................'
Menge: 1,000 Stck

**01.444.01.4 Überspannungsableiter Typ 2, 4-polig,**
Überspannungsableiter Typ 2, 4-polig, für 230/400 V TT-Netz, steckbare Schutzmodule, optische Statusanzeige + potenzialfreier Fernmeldekontakt, Reiheneinbaugerät 4 TE,
Überspannungsableiter (SPD) Typ 2 für 230/400 V AC, TT-System, gemäß EN 61643-11.  Ausführung als Reiheneinbaugerät nach DIN 43880, Breite 4 TE.
Konstruktion / Funktion:
Basisteil mit gesteckten Schutzmodulen (steckbares Modulkonzept)
Werkzeugloser Modulwechsel über Entriegelung (z. B. Entriegelungstaste)
Schutzmodul-Kodierung zur Vermeidung von Fehlsteckungen
Zustands-/Defektanzeige am Gerät
Fernmeldekontakt potenzialfrei zur Weiterleitung von Funktions-/Störmeldung
Anschlussklemmen geeignet für Leiter- und Kammschienenanschluss (Multifunktionsklemmen)
Elektrische Kenndaten (oder gleichwertig):
Höchste Dauerspannung Uc: 275 V AC
Schutzpegel Up: ≤ 1,25 kV
Nennableitstoßstrom In (8/20 µs): 20 kA
Kurzschlussfestigkeit: ≥ 50 kAeff
Überwachung: integrierte thermische/thermodynamische Trennvorrichtung (Überwachungseinheit)
Mechanische Anforderungen:
Vibrations- und Schockprüfung nach EN 60068-2 (Nachweis gleichwertig)
Koordination / Systemeinbindung:
Energetische Koordination nach DIN EN 62305-4 (VDE 0185-305-4) mit Typ-1- und Typ-3-Ableitern (Koordination durch Hersteller-/Systemnachweis)

liefern und komplett montieren
inkl. Verdrahtungs- und Klemmmaterial

angebotener Typ: '.............................'

Hersteller: '.............................'
Menge: 1,000 Stck

*Hinweis: Bei Einbaugeräten für Installationsverteiler und Schaltanlagen ist jeweils eine*
Bei Einbaugeräten für Installationsverteiler
und Schaltanlagen ist jeweils eine einheitliche Bauform eines Fabrikates zu verwenden.
angebotener Typ: '.............................'

Hersteller: '.............................'

**01.444.01.5 LS 1pol 6A/B**
Leitungsschutzschalter gem. EN 60898 und
VDE 0641 Teil 11, Nennisolationsspannung
400 V, mit beidseitiger Klemmenabdeckung,
1-polig, Schaltvermögen 6 kA, Auslösecharakteristik B, Bemessungsstrom 6 A.

Inkl. Verdrahtung, liefern und betriebsfertig montieren

angebotener Typ: '.............................'

Hersteller: '.............................'
Menge: 5,000 Stck

**01.444.01.6 LS 1pol 10A/B**
Leitungsschutzschalter gem. EN 60898 und
VDE 0641 Teil 11, Nennisolationsspannung
400 V, mit beidseitiger Klemmenabdeckung,
1-polig, Schaltvermögen 6 kA, Auslösecharakteristik B, Bemessungsstrom 10 A.

Inkl. Verdrahtung, liefern und betriebsfertig montieren

angebotener Typ: '.............................'

Hersteller: '.............................'
Menge: 10,000 Stck

**01.444.01.7 LS 1pol 16A/B**
Leitungsschutzschalter gem. EN 60898 und
VDE 0641 Teil 11, Nennisolationsspannung
400 V, mit beidseitiger Klemmenabdeckung,
1-polig, Schaltvermögen 6 kA, Auslösecharakteristik B, Bemessungsstrom 16 A.

Inkl. Verdrahtung, liefern und betriebsfertig montieren

angebotener Typ: '.............................'

Hersteller: '.............................'
Menge: 35,000 Stck

**01.444.01.8 LS 1pol 20A/B**
Leitungsschutzschalter gem. EN 60898 und
VDE 0641 Teil 11, Nennisolationsspannung
400 V, mit beidseitiger Klemmenabdeckung,
1-polig, Schaltvermögen 6 kA, Auslösecharakteristik B, Bemessungsstrom 20 A.

Inkl. Verdrahtung, liefern und betriebsfertig montieren

angebotener Typ: '.............................'

Hersteller: '.............................'
Menge: 10,000 Stck

**01.444.01.9 LS 1pol 16A/C**
Leitungsschutzschalter gem. EN 60898 und
VDE 0641 Teil 11, Nennisolationsspannung
400 V, mit beidseitiger Klemmenabdeckung,
1-polig, Schaltvermögen 6 kA, Auslösecharakteristik C, Bemessungsstrom 16 A.

Inkl. Verdrahtung, liefern und betriebsfertig montieren

angebotener Typ: '.............................'

Hersteller: '.............................'
Menge: 2,000 Stck

**01.444.01.10 LS 3pol 10A/B**
Leitungsschutzschalter gem. EN 60898 und
VDE 0641 Teil 11, Nennisolationsspannung
400 V, mit beidseitiger Klemmenabdeckung,
3-polig, Schaltvermögen 6 kA, Auslösecharakteristik B, Bemessungsstrom 10 A.

Inkl. Verdrahtung, liefern und betriebsfertig montieren

angebotener Typ: '.............................'

Hersteller: '.............................'
Menge: 1,000 Stck

**01.444.01.11 LS 3pol 10A/C**
Leitungsschutzschalter gem. EN 60898 und
VDE 0641 Teil 11, Nennisolationsspannung
400 V, mit beidseitiger Klemmenabdeckung,
3-polig, Schaltvermögen 6 kA, Auslösecharakteristik C, Bemessungsstrom 10 A.

Inkl. Verdrahtung, liefern und betriebsfertig montieren

angebotener Typ: '.............................'

Hersteller: '.............................'
Menge: 1,000 Stck

**01.444.01.12 LS 3pol 16A/C**
Leitungsschutzschalter gem. EN 60898 und
VDE 0641 Teil 11, Nennisolationsspannung
400 V, mit beidseitiger Klemmenabdeckung,
3-polig, Schaltvermögen 6 kA, Auslösecharakteristik C, Bemessungsstrom 16 A.

Inkl. Verdrahtung, liefern und betriebsfertig montieren

angebotener Typ: '.............................'

Hersteller: '.............................'
Menge: 1,000 Stck

**01.444.01.13 LS 3pol 16A/B**
Leitungsschutzschalter gem. EN 60898 und
VDE 0641 Teil 11, Nennisolationsspannung
400 V, mit beidseitiger Klemmenabdeckung,
3-polig, Schaltvermögen 6 kA, Auslösecharakteristik B, Bemessungsstrom 16 A.

Inkl. Verdrahtung, liefern und betriebsfertig montieren

angebotener Typ: '.............................'

Hersteller: '.............................'
Menge: 1,000 Stck

**01.444.01.14 LS 3pol 20A/B**
Leitungsschutzschalter gem. EN 60898 und VDE 0641 Teil
11, Nennisolationsspannung 400 V, mit beidseitiger
Klemmenabdeckung, 3-polig, Schaltvermögen 6 kA,
Auslösecharakteristik B, Bemessungsstrom 20 A.

Inkl. Verdrahtung, liefern und betriebsfertig montieren

angebotener Typ: '.............................'

Hersteller: '.............................'
Menge: 1,000 Stck

**01.444.01.15 LS 3pol 25A/B**
Leitungsschutzschalter gem. EN 60898 und VDE 0641 Teil
11, Nennisolationsspannung 400 V, mit beidseitiger
Klemmenabdeckung, 3-polig, Schaltvermögen 6 kA,
Auslösecharakteristik B, Bemessungsstrom 25 A.

Inkl. Verdrahtung, liefern und betriebsfertig montieren

angebotener Typ: '.............................'

Hersteller: '.............................'
Menge: 1,000 Stck

**01.444.01.16 LS 3pol 32A/C**
Leitungsschutzschalter gem. EN 60898 und
VDE 0641 Teil 11, Nennisolationsspannung
400 V, mit beidseitiger Klemmenabdeckung,
3-polig, Schaltvermögen 6 kA, Auslösecharakteristik C, Bemessungsstrom 32 A.

Inkl. Verdrahtung, liefern und betriebsfertig montieren

angebotener Typ: '.............................'

Hersteller: '.............................'
Menge: 1,000 Stck

**01.444.01.17 LS 3pol 32A/B**
Leitungsschutzschalter gem. EN 60898 und
VDE 0641 Teil 11, Nennisolationsspannung
400 V, mit beidseitiger Klemmenabdeckung,
3-polig, Schaltvermögen 6 kA, Auslösecharakteristik B, Bemessungsstrom 32 A.

Inkl. Verdrahtung, liefern und betriebsfertig montieren

angebotener Typ: '.............................'

Hersteller: '.............................'
Menge: 1,000 Stck

**01.444.01.18 Fehlerstrom-Leitungsschutzschalter, 1P+N, B 16 A, 30 mA, Typ A, 6 kA**
Fehlerstrom-Leitungsschutzschalter (FI/LS) in kombinierter Ausführung zum Schutz bei Überlast, Kurzschluss und Fehlerstrom, gemäß DIN EN 61009-1 (VDE 0664-20) oder gleichwertig, für den Einbau in Niederspannungsverteilungen.
Ausführung mit folgenden Merkmalen:
1P+N
Auslösecharakteristik B
Nennstrom 16 A
Bemessungsdifferenzstrom 30 mA
Fehlerstromtyp A
Bemessungsschaltvermögen 6 kA nach IEC 60898-1
Isolationsspannung Ui 500 V
Stoßspannungsfestigkeit Uimp 4 kV
Frequenz 50 Hz
Ausführung / Ausstattung:
Anschlussklemmen in Schnellanschluss- oder gleichwertiger Anschlusstechnik
einfache Einzelentnahme aus einem Phasenschienenverbund
mit Prüftaste
mit optischer Fehlerstromanzeige
geeignet zum nachträglichen Anbau von Zusatzeinrichtungen
Beschriftungsmöglichkeit direkt am Gerät
Anschlussdaten:
Eingangsanschluss für flexible Leiter: 1,5 bis 4,0 mm2
Eingangsanschluss für massive Leiter: 1,5 bis 4,0 mm2
Abgang geeignet bis 20 A
Zugang geeignet bis 63 A
Weitere technische Daten:
Gesamtverlustleistung bei Nennstrom: ca. 5,2 W

Inkl. Verdrahtung, liefern und betriebsfertig montieren
Menge: 5,000 Stck

**01.444.01.19 Fehlerstrom-Leitungsschutzschalter, 1P+N, B 10 A, 30 mA, Typ A, 6 kA**
Fehlerstrom-Leitungsschutzschalter (FI/LS) in kombinierter Ausführung zum Schutz bei Überlast, Kurzschluss und Fehlerstrom, gemäß DIN EN 61009-1 (VDE 0664-20) oder gleichwertig, für den Einbau in Niederspannungsverteilungen.
Ausführung mit folgenden Merkmalen:
1P+N
Auslösecharakteristik B
Nennstrom 10 A
Bemessungsdifferenzstrom 30 mA
Fehlerstromtyp A
Bemessungsschaltvermögen 6 kA nach IEC 60898-1
Isolationsspannung Ui 500 V
Stoßspannungsfestigkeit Uimp 4 kV
Frequenz 50 Hz
Ausführung / Ausstattung:
Anschlussklemmen in Schnellanschluss- oder gleichwertiger Anschlusstechnik
einfache Einzelentnahme aus einem Phasenschienenverbund
mit Prüftaste
mit optischer Fehlerstromanzeige
geeignet zum nachträglichen Anbau von Zusatzeinrichtungen
Beschriftungsmöglichkeit direkt am Gerät
Anschlussdaten:
Eingangsanschluss für flexible Leiter: 1,5 bis 4,0 mm2
Eingangsanschluss für massive Leiter: 1,5 bis 4,0 mm2
Abgang geeignet bis 20 A
Zugang geeignet bis 63 A
Weitere technische Daten:
Gesamtverlustleistung bei Nennstrom: ca. 3,4 W

Inkl. Verdrahtung, liefern und betriebsfertig montieren
Menge: 5,000 Stck

**01.444.01.20 RCD 4pol 40/30**
Fehlerstromschutzschalter gem. DIN VDE
0664, für Wechsel- und pulsierende Gleichfehlerströme, für Verteilereinbau, mit Zugangsklemmenabdeckung, Nennfehlerstrom 30 mA,
Nennstrom 40 A, 4-polig, 400 V.

Inkl. Verdrahtung, liefern und betriebsfertig montieren

angebotener Typ: '.............................'

Hersteller: '.............................'
Menge: 5,000 Stck

**01.444.01.21 Fehlerstromschutzschalter, 4-polig, 40 A, 300 mA, 400 V, Typ B allstromsensitiv**
Fehlerstromschutzschalter für den Einbau in Verteilungen, zum Schutz bei Wechsel- und pulsierenden Gleichfehlerströmen, gemäß den einschlägigen Anforderungen der DIN VDE 0664 bzw. gleichwertiger gültiger Normen.
Ausführung für Verteilereinbau mit folgenden Eigenschaften:
4-polig
Typ B
Nennstrom 40 A
Bemessungsdifferenzstrom 300 mA
Bemessungsspannung 400 V
geeignet zur Erfassung von Wechsel- und pulsierenden Gleichfehlerströmen
mit Zugangsklemmenabdeckung
Komplett geliefert, montiert und betriebsbereit.

Inkl. Verdrahtung, liefern und betriebsfertig montieren

angebotener Typ: '.............................'

Hersteller: '.............................'
Menge: 1,000 Stck

**01.444.01.22 RCD 4pol 63/30**
Fehlerstromschutzschalter gem. DIN VDE
0664, für Wechsel- und pulsierende Gleichfehlerströme, für Verteilereinbau, mit Zugangsklemmenabdeckung, Nennfehlerstrom 30 mA,
Nennstrom 63 A, 4-polig, 400 V.

Inkl. Verdrahtung, liefern und betriebsfertig montieren

angebotener Typ: '.............................'

Hersteller: '.............................'
Menge: 1,000 Stck

**01.444.01.23 Fehlerstrom-Leitungsschutzschalter, 1P+N, B 10 A, 30 mA, Typ A, 10 kA**
Fehlerstrom-Leitungsschutzschalter (FI/LS) in kombinierter Ausführung zum Schutz bei Überlast, Kurzschluss und Fehlerstrom, gemäß den einschlägigen Normen DIN VDE 0664-20 / EN 61009-1 sowie DIN VDE 0664-21 / EN 61009-2-1, mit Berührungsschutz nach DIN VDE 0660-514.
Gerät geeignet zum Einsatz in Niederspannungsinstallationen, mit folgenden Eigenschaften:
1P+N
Auslösecharakteristik B
Nennstrom 10 A
Bemessungsdifferenzstrom 30 mA
Fehlerstromtyp A
Bemessungsabschaltvermögen 10 kA
Betriebsnennspannung AC 240 V
2 Module Baubreite
Ausführung mit:
Anschluss in Schraubtechnik
Klemmen geeignet für starre Leiter von 1 bis 25 mm2
Klemmen geeignet für flexible Leiter von 1 bis 16 mm2
Prüfeinrichtung mit Testtaste
direkter Beschriftungsmöglichkeit am Gerät
Eignung zum nachträglichen Anbau von Zusatzeinrichtungen
Möglichkeit zur einfachen Demontage bzw. Entnahme aus einem Phasenschienenverbund
Temperaturbereiche:
zulässige Betriebstemperatur -25 °C bis +40 °C
zulässige Lagertemperatur -25 °C bis +70 °C
Ausführung mit gültigem VDE-Zeichen oder gleichwertigem unabhängigen Prüfzeichen.

Inkl. Verdrahtung, liefern und betriebsfertig montieren
angebotener Typ: '.............................'

Hersteller: '.............................'
Menge: 1,000 Stck

**01.444.01.24 Fehlerstrom-Leitungsschutzschalter, 1P+N, B 16 A, 30 mA, Typ A, 10 kA**
Fehlerstrom-Leitungsschutzschalter (FI/LS) in kombinierter Ausführung zum Schutz bei Überlast, Kurzschluss und Fehlerstrom, gemäß den einschlägigen Normen DIN VDE 0664-20 / EN 61009-1 sowie DIN VDE 0664-21 / EN 61009-2-1, mit Berührungsschutz nach DIN VDE 0660-514.
Gerät geeignet zum Einsatz in Niederspannungsinstallationen, mit folgenden Eigenschaften:
1P+N
Auslösecharakteristik B
Nennstrom 16 A
Bemessungsdifferenzstrom 30 mA
Fehlerstromtyp A
Bemessungsabschaltvermögen 10 kA
Betriebsnennspannung AC 240 V
2 Module Baubreite
Ausführung mit:
Anschluss in Schraubtechnik
Klemmen geeignet für starre Leiter von 1 bis 25 mm2
Klemmen geeignet für flexible Leiter von 1 bis 16 mm2
Prüfeinrichtung mit Testtaste
direkter Beschriftungsmöglichkeit am Gerät
Eignung zum nachträglichen Anbau von Zusatzeinrichtungen
Möglichkeit zur einfachen Demontage bzw. Entnahme aus einem Phasenschienenverbund
Temperaturbereiche:
zulässige Betriebstemperatur -25 °C bis +40 °C
zulässige Lagertemperatur -25 °C bis +70 °C
Ausführung mit gültigem VDE-Zeichen oder gleichwertigem unabhängigen Prüfzeichen.

Inkl. Verdrahtung, liefern und betriebsfertig montieren
angebotener Typ: '.............................'

Hersteller: '.............................'
Menge: 1,000 Stck

**01.444.01.25 Elektronischer Energiezähler MID mit Wandleranschluss, 3-phasig, M-Bus, Modbus, S0, inkl. Stromwandler**
Elektronischer Energiezähler / Netzanalysator als Reiheneinbaugerät zur Erfassung, Anzeige und Auswertung elektrischer Energie- und Netzqualitätsdaten, MID-konform und geeignet für die abrechnungsfähige Energiemessung, für den Einsatz in Zweileiter-, Dreileiter- und Vierleiternetzen.
Ausführung für Wandleranschluss, 3-phasig, zur Montage auf Tragschiene TS 35, einschließlich erforderlicher Stromwandler, passend zur Zählerausführung.
Messfunktionen:
Erfassung von Wirk- und Blindenergie in Liefer- und Bezugsrichtung
Anzeige und Erfassung von Strom, Spannung und Leistung je Phase
Erfassung und Anzeige der Netzfrequenz
Erfassung und Anzeige von Netzqualitätswerten
Anzeige der Mess- und Qualitätswerte über beleuchtetes LCD-Display
Konfiguration / Bedienung:
Parametrierung über Bedienelemente am Gerät
zusätzliche Parametrier- bzw. Konfigurationsmöglichkeit über Bluetooth oder gleichwertige Service-Schnittstelle
Elektrische Daten:
Eingangsnennspannung: 3 x 230/400 V AC
Frequenz: 50 Hz, zulässiger Bereich 45 bis 65 Hz
Spannungsbereich: ±20 %
Referenzstrom: 1 A
Eingangsstrom: bis 6 A
Wandleranschluss sekundär: 1 A / 5 A
einstellbares Wandlerverhältnis: 1 bis 9.999
Genauigkeitsklasse: Klasse B für Wirkarbeit gemäß EN 50470-3 oder gleichwertig
Kommunikation / Schnittstellen:
Modbus RTU über RS-485, 2-Leiter
M-Bus
2 S0-Schnittstellen, konfigurierbar
Tarifeingang 230 V AC/DC
Versorgung / Leistungsaufnahme:
Versorgung aus dem Messkreis
Wirkleistungsaufnahme max. ca. 2 W je Phase
Scheinleistungsaufnahme max. ca. 10 VA je Phase
Isolations- und Umgebungsdaten:
Schutzart frontseitig IP51
Schutzart im Anschlussbereich IP20
Schutzklasse II
Stoßspannungsfestigkeit 6 kV (1,2/50 µs)
Umgebungstemperatur Betrieb -40 bis +70 °C
Verschmutzungsgrad 2
Anschlusstechnik:
Push-in-Anschlusstechnik oder gleichwertig
geeignet für eindrähtige Leiter 0,2 bis 4 mm2
geeignet für feindrähtige Leiter 0,2 bis 4 mm2
geeignet für feindrähtige Leiter mit Aderendhülse 0,25 bis 2,5 mm2
separate Klemmbereiche für Spannungs- und Stromanschlüsse sowie für Kommunikation und Tarifsignale
Leistungsumfang:
liefern, montieren, anschließen und betriebsbereit übergeben
einschließlich Grundparametrierung
einschließlich erforderlichem Verdrahtungs- und Befestigungsmaterial
einschließlich passender Stromwandler mit Sekundärstrom 1 A oder 5 A

inkl. Verdrahtung bis zur Abgangsklemme, betriebsfertige Übergabe inkl. Funktionskontrolle

angebotener Typ: '.............................'

Hersteller: '.............................'
Menge: 1,000 Stck

**01.444.01.26 Installationsschütz für Verteilereinbau, brummfrei gemäß DIN EN 61095 (VDE 0637-3)**
Installationsschütz für Verteilereinbau, brummfrei gemäß DIN EN 61095 (VDE 0637-3), für den geräuscharmen Dauerbetrieb mit geringen Schaltgeräuschen.
Mit Kontaktstellungsanzeige über Anzeigefenster, integriertem Beschriftungsfeld sowie Möglichkeit zum nachträglichen Anbau von Zusatzeinrichtungen (z. B. Hilfskontakte/Module, herstellerabhängig gleichwertig).
Technische Anforderungen (oder gleichwertig):
Kontaktart: 4 Schließer (4S)
Nennstrom: 25 A
Anzahl Kontakte: 4
Gerätebreite: 2 TE (Reiheneinbaugerät)
Isolationsspannung Ui: 440 V
Magnetsystem: Gleichstrom-Magnetsystem mit integrierter Schutzschaltung gegen Überspannung und zur Begrenzung von Störspannungsspitzen (brummfreier Betrieb)
Umgebungstemperatur Betrieb: mind. −10 °C
Lager-/Transporttemperatur: mind. −40 °C
Anschlussquerschnitte:
flexibel: 1…6 mm²
starr: 1…10 mm²

liefern und betriebsfertig montieren.

angebotener Typ: '.............................'

Hersteller: '.............................'
Menge: 6,000 Stck

**01.444.01.27 Installationsschütz für Verteilereinbau, brummfrei gemäß DIN EN 61095 (VDE 0637-3)**
Installationsschütz für Verteilereinbau, brummfrei gemäß DIN EN 61095 (VDE 0637-3), für geräuscharmen Dauerbetrieb mit geringen Schaltgeräuschen.
Mit Kontaktstellungsanzeige über Anzeigefenster, integriertem Beschriftungsfeld sowie Möglichkeit zum nachträglichen Anbau von Zusatzeinrichtungen (z. B. Hilfskontakte/Module, herstellerabhängig gleichwertig).
Magnetantrieb als Gleichstrom-Magnetsystem mit integrierter Schutzschaltung gegen Überspannung und zur Begrenzung von Störspannungsspitzen (brummfreier Betrieb).
Technische Anforderungen (oder gleichwertig):
Kontaktart: 4 Schließer (4S)
Nennstrom: 40 A
Anzahl Kontakte: 4
Spulenspannung: 230 V (AC, brummfrei ausgeführt)
Gerätebreite: 3 TE (Reiheneinbaugerät)
Isolationsspannung Ui: 440 V
Umgebungstemperatur Betrieb: mind. −10 °C
Lager-/Transporttemperatur: mind. −40 °C
Anschlussquerschnitte:
flexibel: 1,5…16 mm²
starr: 1,5…25 mm²

liefern und betriebsfertig montieren.

angebotener Typ: '.............................'

Hersteller: '.............................'
Menge: 1,000 Stck

**01.444.01.28 Elektronische 4-Kanal-Jahresschaltuhr zur zeit- und astronomiegesteuerten**
Elektronische 4-Kanal-Jahresschaltuhr zur zeit- und astronomiegesteuerten Schaltung von Verbrauchern (z. B. Beleuchtung), Ausführung als Reiheneinbaugerät für DIN-Hutschiene.
Allgemeine Anforderungen:
Betriebsspannung: 110–240 V AC, 50/60 Hz
Gerätebreite: ca. 72 mm (≈ 4 TE)
Text-/menüorientierte Bedienerführung über Display, Displaybeleuchtung (abschaltbar)
Speicherplätze ≥ 800
Schnittstelle zur Speicherkarte / PC-Programmierung, Speicherkarte im Lieferumfang
Gangreserve (Batterie) mindestens 6 Jahre
Automatische Sommer-/Winterzeitumschaltung
PIN-Codierung / Zugriffsschutz
Klarsichtabdeckung, plombierbar
Programme / Funktionen:
EIN-/AUS-Schaltzeiten
Impulsprogramm, Zyklusprogramm
Umfangreiche Jahresfunktionen inkl. Schaltungsvorwahl und Dauerschaltung EIN/AUS
Ablauf-Timer
Integrierter Betriebsstundenzähler
Ferienprogramm
Zufallsprogramme (mind. 2)
Astronomische Schaltfunktion (automatische Berechnung Sonnenauf-/untergang für ganzjährig), inkl. Astro-Offset und Astro-Impuls
Nulldurchgangsschaltung (zur Reduzierung von Schaltspitzen/EMV, sofern gerätespezifisch)
Ein-/Ausgänge:
4 externe Taster-/Schaltereingänge, je Kanal ein Eingang
Relaisausgänge gesamt 4 Kanäle, mit Kontaktbestückung 2× Wechsler 16 A / 250 V AC und 2× Wechsler 10 A / 250 V AC (oder gleichwertig)
Anschlussklemmen als Federsteckklemmen / Push-in, geeignet für je 2 Leiter pro Klemme (oder gleichwertig)

Inkl. Verdrahtung und einstellen (Grundparametrierung inkl. Uhrzeit, Zeitzone/Ort für Astro, Kanalzuordnung, Standardprogramme)
liefern und betriebsfertig montieren.
Menge: 1,000 St

**01.444.01.29 Stromstoßschalter, 1 Schließer, 16 A, 230 V AC, Reiheneinbaugerät**
Stromstoßschalter als Reiheneinbaugerät für die Montage auf Tragschiene nach DIN EN 60715 TH35, geeignet zum Schalten von Beleuchtungs- und sonstigen elektrischen Verbrauchern in Niederspannungsinstallationen.
Ausführung mit 1 potenzialfreiem Schließer.
Technische Merkmale:
Kontaktart: 1 Schließer, potenzialfrei
Bemessungsstrom: 16 A
Bemessungsspannung: 250 V AC
geeignet zum Schalten von 230-V-LED-Lampen bis ca. 200 W
geeignet zum Schalten von Glühlampen bis ca. 2000 W
Steuerspannung am Steuereingang: 230 V AC
geringe Eigenverlustleistung, ca. 0,3 W
sehr geräuscharmes Schalten
Baubreite: 1 Teilungseinheit, ca. 18 mm
Einbautiefe: ca. 58 mm
Ausführung / Anforderungen:
für Reiheneinbau in Verteilungen
geeignet für Montage auf Hutschiene
Anschlussklemmen in für Reiheneinbaugeräte üblicher Ausführung
kompatible Klemmenanordnung zu marktüblichen Stromstoßschaltern gleicher Bauart, soweit für Austausch oder Erweiterung erforderlich

Inkl. Verdrahtung, liefern und betriebsfertig montieren
Menge: 15,000 Stck

##### Titel 01.444.02 Verlegesystem

*Hinweis: Vortext*
Den nachfolgenden Positionen müssen von einen einheitlichen Hersteller Angeboten werden

angebotener Typ: '.............................'

Hersteller: '.............................'

*Hinweis: Alle notwendigen Bauteile für die Einbeziehung der Kabeltragsysteme in den Poten*
Alle notwendigen Bauteile für die Einbeziehung der Kabeltragsysteme in den Potentialausgleich und die Verbindungen der einzelnen Bauteile untereinander sind mit Material und Montage in die Einheitspreise der Kabelpritschenbauteile einzukalkulieren.

*Hinweis: Alle notwendigen Bauteile wie Form-,T-,Winkel, Verbindungsstücke, Trennsteg etc.*
Alle notwendigen Bauteile wie Form-,T-,Winkel-, Gelenk-, Verbindungsstücke, Trennsteg, Kantenschutz etc. sind mit Material und Montage in die Einheitspreise der Kabelpritschenbauteile einzukalkulieren.

**01.444.02.1 Gelochte Kabelrinne, Stahl, bandverzinkt, ca. 200 x 60 mm, für Innenbereich**
Gelochte Kabelrinne zur horizontalen Verlegung von Kabeln und Leitungen im Innenbereich, geeignet für die Montage auf Tragsystemen sowie für direkte bzw. erhöhte Bodenmontage. Die Ausführung hat entsprechend DIN EN 61537 (VDE) oder gleichwertiger Norm zu erfolgen.
Ausführung mit montagefreundlichem Schnellverbindungssystem zur rationellen, möglichst schraublosen Verbindung der Rinnenelemente.
Konstruktive Anforderungen:
durchgängige Holmlochung zur Aufnahme von Verbindern und Systemzubehör
Bodenlochung zur Aufnahme von Abhängungen, insbesondere für Mittenabhängung
Seitenlochung vorhanden
durchgängiger Potentialausgleich innerhalb des Systems ohne zusätzliche Potentialausgleichsbauteile
Verbindungstechnik als Rast-, Steck- oder Schnellverbindungssystem
Material / Oberfläche:
Werkstoff: Stahl
Oberfläche: bandverzinkt nach DIN EN 10346 oder gleichwertig
Abmessungen:
Breite: ca. 200 mm
Höhe: ca. 60 mm
Materialstärke: ca. 0,75 mm
Lieferlänge: ca. 3.050 mm
Leistungsumfang:
Liefern und betriebsfertiges Montieren der Kabelrinne einschließlich:
systemzugehöriger Verbinder bzw. Verbinder-Sets
erforderlicher Formteile, Übergänge und Zubehörteile
sämtlicher Schrauben, Verbindungsmittel, Klein- und Befestigungsmaterialien
Kantenschutz an Schnittkanten, Enden und sonstigen Stellen, an denen dies zum Schutz der Kabel und Leitungen erforderlich ist
Ausrichten und Befestigen am vorhandenen bzw. mitgelieferten Tragsystem
Herstellung des Potentialausgleichs gemäß Systemanforderungen und geltenden Normen

Incl. allen Zubehör, Verbinder-Set, Schrauben, Kleinmaterialien und Kantenschutz.liefern und betriebsfertig montieren

angebotener Typ: '.............................'

Hersteller: '.............................'
Menge: 2,000 m

**01.444.02.2 Trennsteg aus Stahl, bandverzinkt, H ca. 60 mm, zur Nachrüstung in Kabeltragsystemen**
Trennsteg zur Nachrüstung bzw. Bestückung von Kabelrinnen, Gitterrinnen und Kabelleitern zur funktionalen Trennung von Kabeln und Leitungen mit unterschiedlichen Spannungen, Funktionen oder EMV-Anforderungen.
Ausführung als L-Profil, geeignet zur Montage in bzw. auf systemzugehörigen Kabeltragsystemen.
Material / Oberfläche:
Werkstoff: Stahl
Oberfläche: bandverzinkt nach DIN EN 10346 oder gleichwertig
Technische Daten:
Höhe: ca. 60 mm
Materialstärke: ca. 0,75 mm
Befestigungsart: Schraubbefestigung oder alternativ systemkonforme schraublose Befestigung mittels Klemm-, Rast- oder Fixierelementen, sofern systembedingt vorgesehen
Funktionserhalt nicht gefordert
Leistungsumfang:
Liefern und betriebsfertiges Montieren des Trennsteges einschließlich:
aller erforderlichen Befestigungs- und Verbindungsmittel
Schrauben, Klemmstücke, Verbinder und sonstigem Kleinmaterial
erforderlichem Kantenschutz an Schnittkanten und Enden
Einbau in vorhandene oder neu zu montierende Kabeltragsysteme

Incl. allen Zubehör, Verbinder-Set, Schrauben, Kleinmaterialien und Kantenschutz.liefern und betriebsfertig in  bzw. neuer Kabeltrasse montieren

angebotener Typ: '.............................'

Hersteller: '.............................'
Menge: 2,000 m

**01.444.02.3 Wand- und Stielausleger, Stahl, feuerverzinkt, ca. 210 x 90 mm, Tragfähigkeit mind. 3 kN**
Wand- und Stielausleger zur Aufnahme von Kabeltragsystemen, Tragschienen und sonstigen Installationslasten, in mittelschwerer Ausführung mit angeschweißter Kopfplatte, geeignet zur Befestigung an U-Hängestiel-Systemen sowie direkt an Wänden und tragfähigen Konstruktionen.
Material / Korrosionsschutz:
Werkstoff: Stahl
Oberfläche / Korrosionsschutz: tauchfeuerverzinkt nach DIN EN ISO 1461 oder gleichwertig
Technische Daten:
Ausladung: ca. 210 mm
Bauhöhe: ca. 90 mm
Abmessungen: ca. 310 x 90 mm
Tragfähigkeit: mindestens 3 kN bei systemkonformer Montage und zulässiger Befestigung am Baukörper
Tragfähigkeitsnachweis durch Herstellerangaben oder gleichwertigen Nachweis
Leistungsumfang:
Liefern und betriebsfertiges Montieren des Wand- und Stielauslegers einschließlich:
aller systemzugehörigen Befestigungs- und Verbindungsmittel
erforderlicher Schrauben, Muttern, Unterlegscheiben und Kleinmaterialien
Ausrichten und Befestigen an der vorgesehenen Konstruktion
Montage entsprechend den statischen und systemtechnischen Vorgaben des Herstellers

Incl. allen Zubehör, Schrauben, Kleinmaterialien und .
liefern und betriebsfertig
Menge: 4,000 Stck

**01.444.02.4 Hängestiel / U-Profil, Stahl, feuerverzinkt, 50 x 50 x 2,5 mm, Länge 400 mm, Tragfähigkeit mind. 10 kN**
Hängestiel / U-Profil als Tragelement für Kabeltragsysteme und Installationskonstruktionen, geeignet für statische Konstruktionen, zur Direktmontage an Wänden sowie zur ein- oder beidseitigen Befestigung von Auslegern.
Ausführung als U-Profil mit dreiseitiger Speziallochung zur flexiblen Montage von Zubehör, Verbindern und Befestigungsmitteln.
Material / Korrosionsschutz:
Werkstoff: Stahl
Oberfläche / Korrosionsschutz: tauchfeuerverzinkt nach DIN EN ISO 1461 oder gleichwertig
Technische Daten:
Profil: U-Profil 50 x 50 x 2,5 mm
Länge: ca. 400 mm
Tragfähigkeit: mindestens 10 kN bei systemkonformer Montage und geeigneter Befestigung am Baukörper
Tragfähigkeitsnachweis durch Herstellerangaben oder gleichwertigen Nachweis
Leistungsumfang:
Liefern und betriebsfertiges Montieren des Hängestiels einschließlich:
aller systemzugehörigen Befestigungs- und Verbindungsmittel
erforderlicher Schrauben, Muttern, Unterlegscheiben und Kleinmaterialien
Ausrichten und Befestigen an der vorgesehenen Konstruktion
Montage entsprechend den statischen und systemtechnischen Vorgaben des Herstellers

Incl. allen Zubehör, Verbinder-Set, Schrauben, .liefern und betriebsfertig montieren
Menge: 4,000 Stck

**01.444.02.5 Steigetrasse / Kabelleiter, Stahl, bandverzinkt, ca. 400 x 60 mm, Tragfähigkeit mind. 3,1 kN/m**
Steigetrasse / Kabelleiter zur Verlegung und Befestigung von Kabeln und Leitungen, geeignet für vertikale und horizontale Trassenführung.
Ausführung mit durchgängig gelochtem Seitenholm zur Aufnahme von Zubehör, Verbindern und Befestigungsmitteln.
Konstruktive Anforderungen:
Seitenholme durchgängig gelocht
Sprossen als eingenietete, nach oben offene und verstärkte C-Profile
Sprossen geeignet zur Kabelbefestigung mittels Bügelschellen, Bügelklemmen oder systemkompatiblen Befestigungselementen
Seitenholm mit eingerollter Kante zur Verstärkung und als Kantenschutz
Material / Korrosionsschutz:
Werkstoff: Stahl
Oberfläche: bandverzinkt nach DIN EN 10327 oder gleichwertig
Technische Daten:
Breite: ca. 200 mm
Seitenhöhe: ca. 60 mm
Einzellänge: ca. 3.000 mm
Holmstärke: ca. 1,5 mm
Sprossenabstand: ca. 300 mm
Tragfähigkeit: mindestens 3,1 kN/m bei Stützabstand 1,5 m
Tragfähigkeitsnachweis durch Herstellerangaben oder gleichwertigen Nachweis
Leistungsumfang:
Liefern und betriebsfertiges Montieren der Steigetrasse / Kabelleiter einschließlich:
erforderlicher Verbinder, Verbindungssätze und Befestigungsmittel
systemzugehöriger Form- und Zubehörteile, soweit für die Montage erforderlich
sämtlicher Schrauben, Muttern, Unterlegscheiben und Kleinmaterialien
Ausrichten, Befestigen und Einpassen in die Trassenführung
Herstellung eines durchgängigen Potentialausgleichs nach Systemvorgabe und geltenden Normen
Schutz von Schnittkanten und Endbereichen, soweit zum Kabelschutz erforderlich

Incl. allen Zubehör, Verbinder-Set, Schrauben, Kleinmaterialien und Kantenschutz.liefern und betriebsfertig montieren

angebotener Typ: '.............................'

Hersteller: '.............................'
'..........'
Menge: 3,000 m

**01.444.02.6 Bügelschelle, Spannbereich 22–28 mm, zur Kabelbefestigung**
Bügelschelle zur Befestigung von Kabeln und Leitungen auf Kabeltragsystemen, insbesondere auf Steigetrassen, Kabelleitern oder vergleichbaren Unterkonstruktionen.
Ausführung als stabile Schelle zur sicheren Aufnahme von Kabeln bzw. Leitungsbündeln mit einem Spannbereich von ca. 22 bis 28 mm.
Material / Ausführung:
Werkstoff: Stahl, korrosionsgeschützt, systemgeeignet für den vorgesehenen Einsatzbereich
geeignet zur Montage auf systemzugehörigen Sprossen, Holmen oder Trageprofilen
mit erforderlichen Befestigungselementen für eine sichere und dauerhafte Montage
Technische Daten:
Spannbereich: ca. 22 bis 28 mm
Einsatzbereich: Befestigung von Einzelkabeln oder Leitungsbündeln auf Kabeltragsystemen
Montageart: systemkonforme Schraub- oder Steckbefestigung, passend zum Trassensystem
Leistungsumfang:
Liefern und betriebsfertiges Montieren der Bügelschelle einschließlich:
aller erforderlichen Befestigungs- und Verbindungsmittel
Schrauben, Muttern, Gegenwanne, Unterlegscheiben und sonstigem Kleinmaterial
fachgerechter Befestigung am vorgesehenen Kabeltragsystem

angebotener Typ: '.............................'

Hersteller: '.............................'
'..........'
Menge: 20,000 Stck

**01.444.02.7 Bügelschelle, Spannbereich 28-34 mm, zur Kabelbefestigung**
Bügelschelle zur Befestigung von Kabeln und Leitungen auf Kabeltragsystemen, insbesondere auf Steigetrassen, Kabelleitern oder vergleichbaren Unterkonstruktionen.
Ausführung als stabile Schelle zur sicheren Aufnahme von Kabeln bzw. Leitungsbündeln mit einem Spannbereich von ca. 28 bis 34 mm.
Material / Ausführung:
Werkstoff: Stahl, korrosionsgeschützt, systemgeeignet für den vorgesehenen Einsatzbereich
geeignet zur Montage auf systemzugehörigen Sprossen, Holmen oder Trageprofilen
mit erforderlichen Befestigungselementen für eine sichere und dauerhafte Montage
Technische Daten:
Spannbereich: ca. 28 bis 34mm
Einsatzbereich: Befestigung von Einzelkabeln oder Leitungsbündeln auf Kabeltragsystemen
Montageart: systemkonforme Schraub- oder Steckbefestigung, passend zum Trassensystem
Leistungsumfang:
Liefern und betriebsfertiges Montieren der Bügelschelle einschließlich:
aller erforderlichen Befestigungs- und Verbindungsmittel
Schrauben, Muttern, Gegenwanne, Unterlegscheiben und sonstigem Kleinmaterial
fachgerechter Befestigung am vorgesehenen Kabeltragsystem

angebotener Typ: '.............................'

Hersteller: '.............................'

angebotener Typ: '.............................'

Hersteller: '.............................'
Menge: 20,000 Stck

**01.444.02.8 Bügelschelle, Spannbereich 34-40 mm, zur Kabelbefestigung**
Bügelschelle zur Befestigung von Kabeln und Leitungen auf Kabeltragsystemen, insbesondere auf Steigetrassen, Kabelleitern oder vergleichbaren Unterkonstruktionen.
Ausführung als stabile Schelle zur sicheren Aufnahme von Kabeln bzw. Leitungsbündeln mit einem Spannbereich von ca. 34 bis 40 mm.
Material / Ausführung:
Werkstoff: Stahl, korrosionsgeschützt, systemgeeignet für den vorgesehenen Einsatzbereich
geeignet zur Montage auf systemzugehörigen Sprossen, Holmen oder Trageprofilen
mit erforderlichen Befestigungselementen für eine sichere und dauerhafte Montage
Technische Daten:
Spannbereich: ca. 34 bis 40mm
Einsatzbereich: Befestigung von Einzelkabeln oder Leitungsbündeln auf Kabeltragsystemen
Montageart: systemkonforme Schraub- oder Steckbefestigung, passend zum Trassensystem
Leistungsumfang:
Liefern und betriebsfertiges Montieren der Bügelschelle einschließlich:
aller erforderlichen Befestigungs- und Verbindungsmittel
Schrauben, Muttern, Gegenwanne, Unterlegscheiben und sonstigem Kleinmaterial
fachgerechter Befestigung am vorgesehenen Kabeltragsystem

angebotener Typ: '.............................'

Hersteller: '.............................'
Menge: 20,000 Stck

*Hinweis: Vortext*
Den nachfolgenden Positionen müssen von einen einheitlichen Hersteller Angeboten werden

angebotener Typ: '.............................'

Hersteller: '.............................'

**01.444.02.9 PVC Kanal 30x30mm**
PVC Kanal 18x33mm
Leitungsführungskanal aus PVC-hart, ohne
Trennwand, HxB 18x33 mm, einschl. aller
systembedingten Form-, Eck-, Verbindungs-,
Abdeck- und Zubehörteile liefern und montieren auf Mauerwerk oder Beton bis Rohdichte 1,8 t/m3.

liefern, montieren und betriebsfertig anschließen
oder gleichwertig

angebotener Typ: '.............................'

Hersteller: '.............................'
Menge: 50,000 m

**01.444.02.10 PVC Kanal 40x40mm**
Leitungsführungskanal aus PVC-hart, ohne
Trennwand, HxB 40x40 mm, einschl. aller
systembedingten Form-, Eck-, Verbindungs-,
Abdeck- und Zubehörteile liefern und montieren auf Mauerwerk oder Beton bis Rohdichte 1,8 t/m3.

liefern, montieren und betriebsfertig anschließen
oder gleichwertig

angebotener Typ: '.............................'

Hersteller: '.............................'
Menge: 50,000 m

**01.444.02.11 PVC Kanal 40x60mm**
PVC Kanal 40x60mm
Leitungsführungskanal aus PVC-hart, mit
Trennwand, HxB 40x60 mm, einschl. aller
systembedingten Form-, Eck-, Verbindungs-,
Abdeck- und Zubehörteile liefern und montieren auf Mauerwerk oder Beton bis Rohdichte 1,8 t/m3.

liefern, montieren und betriebsfertig anschließen
oder gleichwertig

angebotener Typ: '.............................'

Hersteller: '.............................'
Menge: 50,000 m

**01.444.02.12 PVC Kanal 60x110mm**
PVC Kanal 60x110mm
Leitungsführungskanal aus PVC-hart, mit
Trennwand, HxB 60x110 mm, einschl. aller
systembedingten Form-, Eck-, Verbindungs-,
Abdeck- und Zubehörteile liefern und montieren auf Mauerwerk oder Beton bis Rohdichte 1,8 t/m3.

liefern, montieren und betriebsfertig anschließen
oder gleichwertig

angebotener Typ: '.............................'

Hersteller: '.............................'
Menge: 50,000 m

**01.444.02.13 PVC Kanal 80x190mm**
PVC Kanal 80x190mm
Leitungsführungskanal aus PVC-hart, mit
Trennwand, HxB 80x190 mm, einschl. aller
systembedingten Form-, Eck-, Verbindungs-,
Abdeck- und Zubehörteile liefern und montieren auf Mauerwerk oder Beton bis Rohdichte 1,8 t/m3.

liefern, montieren und betriebsfertig anschließen
oder gleichwertig

angebotener Typ: '.............................'

Hersteller: '.............................'
Menge: 2,000 m

*Hinweis: Vortext*
Den nachfolgenden Positionen müssen von einen einheitlichen Hersteller Angeboten werden

angebotener Typ: '.............................'

Hersteller: '.............................'

**01.444.02.14 Isolierstoffrohr aus PVC M20**
Isolierstoffrohr aus PVC hart, für mittlere
Druckbeanspruchung (ACF), starr, zum
Stecken mit einseitig angeformter Muffe,
Nenngröße M20,
inkl. M20 AP-Schellen offen. Verlegung mit Abstandsschellen, max. Schellenabstand = 25facher
Rohrdurchmesser.
inkl. liefern, schneiden und montieren
Inkl. Befestigungsmaterial
Menge: 50,000 m

**01.444.02.15 Isolierstoffrohr aus PVC M25**
Isolierstoffrohr aus PVC hart, für mittlere
Druckbeanspruchung (ACF), starr, zum
Stecken mit einseitig angeformter Muffe,
Nenngröße M25,
inkl. M25 AP-Schellen offen. Verlegung mit Abstandsschellen, max. Schellenabstand = 25facher
Rohrdurchmesser.
inkl. liefern, schneiden und montieren
Inkl. Befestigungsmaterial
Menge: 50,000 m

**01.444.02.16 Isolierstoffrohr aus PVC M32**
Isolierstoffrohr aus PVC hart, für mittlere
Druckbeanspruchung (ACF), starr, zum
Stecken mit einseitig angeformter Muffe,
Nenngröße M32,
inkl. M32 AP-Schellen offen. Verlegung mit Abstandsschellen, max. Schellenabstand = 25facher
Rohrdurchmesser.
inkl. liefern, schneiden und montieren
Inkl. Befestigungsmaterial
Menge: 50,000 m

**01.444.02.17 Sammelhalterung, lichtgrau, für Wand- und Deckenmontage, für ca. 30 Leitungen**
Sammelhalterung zur geordneten Aufnahme und Befestigung von Kabeln und Leitungen für allgemeine Installationsanwendungen, geeignet zur Wand- und Deckenmontage.
Ausführung in lichtgrauer Standardausführung für den allgemeinen Innenbereich.
Technische Merkmale:
geeignet für die Aufnahme von ca. 30 Leitungen, abhängig von Leitungsdurchmesser und Belegungsart
mit Befestigungslöchern ca. 6 mm
empfohlener Befestigungsabstand bei voller Belegung: ca. 50 bis 60 cm
geeignet für sichere, übersichtliche und montagefreundliche Leitungsführung
Leistungsumfang:
Liefern und montieren der Sammelhalterung einschließlich:
erforderlicher Befestigungs- und Verbindungsmittel
Ausrichten und fachgerechtem Befestigen an Wand oder Decke

inkl. Befestigung, liefern und betriebsfertig montieren

angebotener Typ: '.............................'

Hersteller: '.............................'
Menge: 50,000 Stck

**01.444.02.18 Kabelklammer, lichtgrau, Klemmhöhe ca. 9 mm, für ca. 10 Leitungen**
Kabelklammer zur geordneten Befestigung von Kabeln und Leitungen für allgemeine Installationsanwendungen, insbesondere für den Einsatz in Zwischendecken, Zwischenwänden und vergleichbaren Installationsbereichen im Innenausbau.
Ausführung in lichtgrauer Standardausführung für allgemeine Anwendungen.
Technische Merkmale:
Klemmhöhe: ca. 9 mm
geeignet für die Aufnahme von ca. 10 Leitungen, abhängig von Leitungsdurchmesser und Belegungsart
geeignet für eine sichere, einfache und montagefreundliche Leitungsbefestigung
Leistungsumfang:
Liefern und montieren der Kabelklammer einschließlich:
aller erforderlichen Befestigungs- und Verbindungsmittel
fachgerechter Montage an der vorgesehenen Unterkonstruktion
betriebsfertiger Ausführung

inkl. Befestigung, liefern und betriebsfertig montieren

angebotener Typ: '.............................'

Hersteller: '.............................'
Menge: 50,000 Stck

**01.444.02.19 Metall-Sammelhalter, halogenfrei, brandlastfrei, für ca. 30 Leitungen NYM-I 3x1,5 mm2**
Sammelhalter aus Metall zur gemeinsamen Befestigung von Kabeln und Leitungen mit hoher mechanischer Festigkeit, geeignet für den Einsatz auch unter erhöhten thermischen Beanspruchungen, einschließlich Verwendung im Brandfall.
Ausführung halogenfrei und brandlastfrei, geeignet für eine sichere und dauerhafte Leitungsbefestigung in elektrischen Installationsanlagen.
Geeignet zur Sammelbefestigung von ca. 30 Leitungen NYM-I 3x1,5 mm2 oder gleichwertiger Leitungsbelegung.
Sofern projektspezifisch gefordert, muss die Ausführung auch als kabelspezifische Variante für den elektrischen Funktionserhalt gemäß DIN 4102-12 geeignet bzw. zugelassen sein.
Leistungsumfang:
liefern und montieren des Sammelhalters
einschließlich aller erforderlichen Befestigungsmaterialien
einschließlich sämtlicher Schrauben, Dübel, Verbindungselemente und Kleinmaterialien
fachgerechte, betriebsfertige Montage an Wand, Decke oder geeigneter Unterkonstruktion

inkl. Befestigung, liefern und betriebsfertig montieren

angebotener Typ: '.............................'

Hersteller: '.............................'
'..........'
Menge: 50,000 Stck

**01.444.02.20 Kunststoff-Steckbefestiger / Dübel, halogenfrei, Bohrloch Ø 6 mm, Traglast bis 40 kg**
Steckbefestiger / Kunststoffdübel zur schnellen Befestigung von leichten bis mittleren Installationsbauteilen in geeigneten Untergründen nach dem Prinzip bohren, stecken, befestigen.
Ausführung aus Polypropylen (PP) oder gleichwertigem Kunststoff, geeignet für die sichere Aufnahme der vorgesehenen Befestigungselemente.
Technische Merkmale:
Bohrlochdurchmesser: 6 mm
zulässige Belastung: bis ca. 40 kg, abhängig von Untergrund und Befestigungsart
Werkstoff: Polypropylen (PP) oder gleichwertig
halogenfrei
silikonfrei
temperaturbeständig von ca. -20 °C bis +85 °C
Farbe: lichtgrau, ähnlich RAL 7035

liefern, montieren und betriebsfertig anschließen
oder gleichwertig

angebotener Typ: '.............................'

Hersteller: '.............................'
Menge: 350,000 Stck

**01.444.02.21 Rohr DN 20**
Rohr DN 20
Elektroinstallationsrohr DIN EN 61386-22, Maße DIN EN 60423, nicht flammenausbreitend, aus Polyolefin, mit hochgleitfähiger Innenschicht, einwandig, schwarz, gewellt, biegsam, Außendurchmesser 20 mm, Klassifizierungscode 22322, Druckfestigkeit leicht, Schlagfestigkeit leicht, Dauergebrauchs- und Installationstemperatur min. -15°C max. +90°C, verlegen unter Putz, einschl. Fräsen in Mauerwerk.
Menge: 100,000 m

**01.444.02.22 Rohr DN 25**
Rohr DN 25
Elektroinstallationsrohr DIN EN 61386-22, Maße DIN EN 60423, nicht flammenausbreitend, aus Polyolefin, mit hochgleitfähiger Innenschicht, einwandig, schwarz, gewellt, biegsam, Außendurchmesser 25 mm, Klassifizierungscode 22322, Druckfestigkeit leicht, Schlagfestigkeit leicht, Dauergebrauchs- und Installationstemperatur min. -15°C max. +90°C, verlegen unter Putz, einschl. Fräsen in Mauerwerk.
Menge: 100,000 m

**01.444.02.23 Rohr DN 20 verlegen auf Rohfußboden**
Rohr DN 20 verlegen auf Rohfußboden
Elektroinstallationsrohr DIN EN 61386-22, Maße DIN EN 60423, nicht flammenausbreitend, aus PVC-U mit Kunststoffmantel aus PVC-P, mit hochgleitfähiger Innenschicht, doppelwandig, innen gewellt, außen glatt, biegsam, Außendurchmesser 20 mm, Klassifizierungscode 33412, Druckfestigkeit mittel, Schlagfestigkeit mittel, Dauergebrauchs- und Installationstemperatur min. -25°C max. +60°C,
verlegen auf Rohfußboden

inkl. aller Befestigungs- und Verbindungsbauteile
liefern und betriebsfertig montieren
Menge: 100,000 m

**01.444.02.24 Rohr DN 25 verlegen auf Rohfußboden**
Rohr DN 25 verlegen auf Rohfußboden
Elektroinstallationsrohr DIN EN 61386-22, Maße DIN EN 60423, nicht flammenausbreitend, aus PVC-U mit Kunststoffmantel aus PVC-P, mit hochgleitfähiger Innenschicht, doppelwandig, innen gewellt, außen glatt, biegsam, Außendurchmesser 25 mm, Klassifizierungscode 33412, Druckfestigkeit mittel, Schlagfestigkeit mittel, Dauergebrauchs- und Installationstemperatur min. -25°C max. +60°C,
verlegen auf Rohfußboden,

inkl. aller Befestigungs- und Verbindungsbauteile.
liefern und betriebsfertig montieren
Menge: 150,000 m

**01.444.02.25 Rohr DN 32 verlegen auf Rohfußboden**
Rohr DN 32 verlegen auf Rohfußboden
Elektroinstallationsrohr DIN EN 61386-22, Maße DIN EN 60423, nicht flammenausbreitend, aus PVC-U mit Kunststoffmantel aus PVC-P, mit hochgleitfähiger Innenschicht, doppelwandig, innen gewellt, außen glatt, biegsam, Außendurchmesser 32 mm, Klassifizierungscode 33412, Druckfestigkeit mittel, Schlagfestigkeit mittel, Dauergebrauchs- und Installationstemperatur min. -25°C max. +60°C,
verlegen auf Rohfußboden,

inkl. aller Befestigungs- und Verbindungsbauteile
liefern und betriebsfertig montieren
Menge: 150,000 m

**01.444.02.26 Runde, nivellierbare Bodenkassette aus Edelstahl für Tubus, für trockene Innenräume, Bodenbelag 20 mm**
Runde, nivellierbare Bodenkassette zur Aufnahme eines Tubus in Unterflur-Kanalsystemen oder Systemböden, geeignet für den Einsatz in trockenen Innenräumen sowie in Bereichen mit trocken oder nass gepflegten Böden.
Ausführung zur Aufnahme von bis zu 6 Einbaugeräten im Modul-45-System in 2 Geräteträgern / Universalträgern, geeignet für den bündigen und funktionsgerechten Einbau in Bodenaufbauten.
Technische Merkmale:
Ausführung: rund
Werkstoff: Edelstahl, rostfrei
Durchmesser: ca. 215 mm
min. Fußbodenhöhe: ca. 110 mm
max. Fußbodenhöhe: ca. 155 mm
Einbautiefe: ca. 110 mm
geeignet für Bodenbelagsdicke: ca. 20 mm
auf Höhe der Fußbodenoberkante nivellierbar
geeignet für Geräteeinbaueinheiten der entsprechenden Nenngröße
geeignet für Unterflurdosen / Unterflureinheiten der Größe 250 / 350 oder gleichwertig
Einbausystem mit 2 Geräteträgern für bis zu 6 Modul-45-Einbaugeräte
nicht entkoppelbare Ausführung
keine Schwerlastausführung
Belastbarkeit:
vertikale Last auf große Fläche: bis ca. 5.000 N
vertikale Last auf kleine Fläche: bis ca. 3.000 N
Normative Anforderungen:
geprüft nach EN 50085-2-2 oder gleichwertig

inkl. aller Befestigungs- und Verbindungsbauteile
liefern und betriebsfertig montieren

angebotener Typ: '.............................'

Hersteller: '.............................'
Menge: 11,000 m

**01.444.02.27 Tubus für Bodenkassette, Edelstahl, für trockene Innenräume**
Tubus als Aufsatzelement für eine runde Bodenkassette in Unterflur-Kanalsystemen oder Systemböden, geeignet für den Einsatz in trockenen Innenräumen sowie in Bereichen mit trocken oder nass gepflegten Böden.
Ausführung als systemzugehöriger Geräteeinsatz zur Aufnahme und Führung von Anschlussleitungen sowie zum geschützten Zugang zu den in der Bodenkassette eingebauten Installationsgeräten.
Technische Merkmale:
geeignet für den Einbau in systemzugehörige runde Bodenkassetten
Werkstoff: Edelstahl oder gleichwertiger korrosionsbeständiger Werkstoff
robuste Ausführung für den Einsatz im Fußbodenbereich
geeignet zur geordneten Leitungsführung und Nutzung von Anschlüssen aus dem Unterflursystem
kompatibel mit Bodenkassetten für Modul-45-Geräteeinbau bzw. gleichwertigem Einbausystem
geeignet für trocken oder nass gepflegte Bodenflächen im Innenbereich
Ausführung / Anforderungen:
systemkompatibel zur vorgesehenen Bodenkassette
passgenaue Montage ohne Beeinträchtigung der Funktion der Bodenkassette
mechanisch belastbare und dauerhaft funktionssichere Ausführung
sichtbare Oberflächen in hochwertiger, für den Innenausbau geeigneter Ausführung

inkl. aller Befestigungs- und Verbindungsbauteile
liefern und betriebsfertig montieren

angebotener Typ: '.............................'

Hersteller: '.............................'
Menge: 11,000 m

**01.444.02.28 Zug- und Abzweigdose für estrichüberdeckte Unterflurkanäle, Stahl, bandverzinkt, 380 x 400 x 80 mm**
Zug- und Abzweigdose für estrichüberdeckte Unterflurkanäle, geeignet zur Aufnahme von Leitungsreserven, Abzweigungen und Bodenauslässen in Unterflur-Kanalsystemen.
Ausführung für den Einbau in Unterflurkanälen mit großzügigem Installations- und Auslassraum für Leitungen sowie mit der Möglichkeit zur Aufnahme von Einbaueinheiten.
Technische Merkmale:
geeignet für estrichüberdeckte Unterflurkanalsysteme
Werkstoff: Stahl
Oberfläche: bandverzinkt
Länge: ca. 380 mm
Breite: ca. 400 mm
Höhe: ca. 80 mm
geeignet für Kanalbreiten bis ca. 250 mm
stufenlos nivellierbar auf Estrichnennhöhe
Nivellierbereich ca. 80 bis 160 mm
Einbauöffnung für quadratische Einbaueinheiten
Deckelausführung: universal
Konstruktive Anforderungen:
Seitenwände aus Stahlblech
Schnellnivellierung zur Anpassung an die Estrichhöhe
großer Auslass- und Installationsraum für Leitungen
Estrich bündig an die Estrichabzugskante heranführbar
Möglichkeit zur schalltechnischen Entkopplung nach Estrichverlegung
mit Montageschutzdeckel, der nach der Estrichverlegung gegen passende Bodenauslässe bzw. Einbaueinheiten ausgetauscht werden kann
geeignet als Systembestandteil eines Unterflur-Kanalsystems nach EN 50085-2-2 oder gleichwertig

inkl. aller Befestigungs- und Verbindungsbauteile
liefern und betriebsfertig montieren

angebotener Typ: '.............................'

Hersteller: '.............................'
Menge: 11,000 m

**01.444.02.29 Unterflurkanal, 2-teilig, 2-zügig, Stahl, bandverzinkt, 190 x 38 mm**
Unterflurkanal in 2-teiliger Ausführung zur Verlegung elektrischer Kabel und Leitungen in estrichüberdeckten Unterflur-Systemen.
Ausführung aus Stahl mit bandverzinkter Oberfläche, geeignet für den Einbau in estrichüberdeckte Unterflurkanalsysteme.
Abmessungen ca.:
Länge: 2000 mm
Breite: 190 mm
Höhe: 38 mm
Ausführung mit:
abnehmbarem, durchgängig aufrastbarem Kanaldeckel
profilierten Seitenwänden mit Rastfunktion zur Verbindung von Kanaloberteil und Kanalunterteil
Trennsteg im Kanalunterteil
Versteifungssicken im Kanaldeckel zur Erhöhung der Stabilität
2-zügiger Kanalaufteilung
Geeignet zur geordneten und geschützten Verlegung von elektrischen Kabeln und Leitungen in Unterflur-Systemen. Systembestandteil nach EN 50085-2-2 oder gleichwertig.

inkl. aller Befestigungs- und Verbindungsbauteile.
liefern und betriebsfertig montieren

angebotener Typ: '.............................'

Hersteller: '.............................'
Menge: 38,000 m

**01.444.02.30 Montagedeckel für Unterflur-Zug- und Abzweigdosen, Nenngröße 250, für Einbaueinheit Größe 4**
Montagedeckel zur Abdeckung und Aufnahme einer runden Geräteeinbaueinheit in einer Unterflur-Zug- und Abzweigdose in estrichüberdeckten Bodenkanal- bzw. Unterflursystemen.
Ausführung aus Stahl mit korrosionsgeschützter Oberfläche, geeignet für den Einbau in trockenen Innenräumen mit trocken gepflegten Bodenflächen.
Technische Merkmale:
aus Stahl
korrosionsgeschützte Oberfläche
mit runder Montageöffnung
mit Abdeckung der Montageöffnung
geeignet zur Aufnahme einer runden Bodeneinbaueinheit
für trockene Bodenpflege geeignet
keine Schwerlastausführung
Abmessungen ca.:
Länge: 282 mm
Breite: 282 mm
Materialstärke: 4 mm
Der Montagedeckel muss mit der vorgesehenen Unterflur-Zug- und Abzweigdose sowie mit der einzusetzenden Bodeneinbaueinheit kompatibel sein.

inkl. aller Befestigungs- und Verbindungsbauteile
liefern und betriebsfertig montieren

angebotener Typ: '.............................'

Hersteller: '.............................'
Menge: 11,000 m

**01.444.02.31 Saugheber zum Herausheben von Kassettendeckeln, Tragkraft 80 N**
Saugheber als Hilfswerkzeug zum Herausheben von Kassettendeckeln in Unterflur-Systemen, geeignet für Blinddeckel- und Tubusvarianten mit eingelegten Hartböden und glatter Oberfläche.
Ausführung für die sichere und beschädigungsfreie Aufnahme und das Anheben von Deckeleinsätzen im Bodenbereich.
Technische Merkmale:
geeignet für Kassettendeckel mit glatter Oberfläche
geeignet für Blind- und Tubusvarianten
Tragkraft ca. 80 N

liefern und betriebsfertig montieren

angebotener Typ: '.............................'

Hersteller: '.............................'
Menge: 1,000 Stck

*Hinweis: AUSFÜHRUNGSHINWEIS DENKMALSCHUTZ ACHTUNG:*
AUSFÜHRUNGSHINWEIS DENKMALSCHUTZ
ACHTUNG:
Alle beschriebenen Arbeiten finden im denkmalgeschützten Bereich statt.
Folglich muss sehr sorgsam gearbeitet werden.

Alle Arbeiten sind in enger Abstimmung mit
Bauüberwachung und Bauherren auszuführen.

**01.444.02.32 Leitungen in historischem Gebäude auf Wandoberfläche kleben, überstreichbar**
Liefern und fachgerechtes Montieren von elektrischen Leitungen in einem historischen Gebäude mit vorhandenen Verzierungen, Stuck- und Oberflächenstrukturen, bei dem eine übliche Unterputz- oder sichtbare Rohraufputzinstallation aus gestalterischen und baulichen Gründen nur eingeschränkt möglich ist.
Die Leitungen sind abschnittsweise direkt auf den vorhandenen Wanduntergrund aufzukleben, so dass im Anschluss eine malerseitige Überarbeitung bzw. Überstreichung erfolgen kann.
Ausführung für Leitungen z. B.:
NYM-J 3 x 1,5 mm2
NYM-J 5 x 1,5 mm2
oder gleichwertige, für die vorgesehene Verlegeart geeignete Installationsleitungen
Ausführungsanforderungen:
Verlegung angepasst an die vorhandene historische Bausubstanz
besondere Rücksichtnahme auf ornamentierte Wandflächen, Verzierungen, Stuckleisten und erhaltenswerte Oberflächen
Leitungsführung möglichst unauffällig, geradlinig und optisch zurückhaltend
Befestigung durch geeignetes Klebeverfahren bzw. mit systemgeeignetem, dauerhaft haftendem Klebematerial
Verlegung so, dass eine nachfolgende Spachtel-, Putz- oder Malerüberarbeitung möglich ist
Untergrund ist vor der Verklebung auf Eignung zu prüfen
Beschädigungen an erhaltenswerter Bausubstanz sind zu vermeiden

liefern und betriebsfertig montieren
:
Menge: 40,000 m

**01.444.02.33 Schlitze für Elektroleitungen in denkmalgeschütztem Bereich herstellen**
Herstellen, Freilegen von Leitungs- und Installationsschlitzen für Elektroleitungen in Wänden im denkmalgeschützten Gebäudebereich.
Die Ausführung umfasst das Herstellen von Schlitzen für elektrische Leitungen und Installationsrohre entsprechend den örtlichen Erfordernissen, einschließlich aller Nebenarbeiten, der Aufnahme des anfallenden Materials, der staubarmen Bearbeitung sowie des fachgerechten Verschlusses nach erfolgter Leitungsverlegung.
Die Arbeiten sind unter besonderer Berücksichtigung der vorhandenen historischen Bausubstanz auszuführen. Bestehende Oberflächen, Verzierungen, Putze, Stuckelemente, Holzbauteile und sonstige schützenswerte Bauteile dürfen nicht beschädigt werden.
Ausführungsanforderungen:
Schlitze nur im statisch, konstruktiv und denkmalpflegerisch zulässigen Umfang herstellen
Leitungsführung in enger Abstimmung mit Bauüberwachung und Bauherrn
Arbeitsweise besonders schonend und erschütterungsarm
Schneid-, Bohr- und Stemmarbeiten nur mit für den Bestand geeigneten Verfahren
nach Leitungsverlegung fachgerechtes Schließen der Schlitze mit geeignetem, dem Bestand angepasstem Material
Übergänge an vorhandene Oberflächen sauber herstellen
Vorbereitung für nachfolgende Oberflächenbearbeitung durch Folgegewerke
Ausführungshinweis Denkmalschutz:
Achtung:
Alle beschriebenen Arbeiten finden im denkmalgeschützten Bereich statt.
Folglich ist mit besonderer Sorgfalt zu arbeiten.
Alle Arbeiten sind in enger Abstimmung mit Bauüberwachung und Bauherrn auszuführen.
Im Besonderen gilt:
bei Schneid- und Bohrarbeiten ist auf einen absolut schadfreien Wassereinsatz zu achten
es darf kein Wasser in Holzbauteile oder sonstige empfindliche Bestandsbauteile eindringen
erforderliche Absaugungen sind mit geeigneter Filtertechnik auszuführen
Abluftführung über Außenluft ist nicht zulässig, sofern hierdurch Staub oder Beeinträchtigungen entstehen
Abbruch-, Stemm- und Schneidarbeiten sind staubfrei bzw. staubarm auszuführen
anfallende Rückstände sind laufend aufzunehmen und ordnungsgemäß zu entsorgen
Leistungsumfang:
Herstellen der Schlitzeca. 20 x 20 mm
Freilegen und Herrichten der Installationswege
erforderliche Bohr- und Anpassungsarbeiten
Staubschutzmaßnahmen und Absaugung mit Filter
Schutz angrenzender Bauteile und Oberflächen
einschließlich aller erforderlichen Nebenleistungen, Hilfsmittel und Kleinmaterialien
Menge: 180,000 m

##### Titel 01.444.03 Kabel und Leitungen

**01.444.03.1 NYM-J 3x1,5 Rinne, Unterputz, usw.**
Kunststoffmantelleitung
NYM-J 3x1,5, Cu-Zahl 43,
in vorhandene Rohre, Kabelkanalformsteine,
Unterflurkanäle oder Maste, auf vorhandene
Kabelleiter oder -rinnen oder in offene Kanäle, sowie im Mauerwerk unterputz und Trockenbau einzulegen.

liefern, montieren und betriebsfertig anschließen
Menge: 1950,000 m

**01.444.03.2 NYM-J 3x2,5 Rinne, Unterputz, usw.**
Kunststoffmantelleitung
NYM-J 3x2,5, Cu-Zahl 72,
in vorhandene Rohre, Kabelkanalformsteine,
Unterflurkanäle oder Maste, auf vorhandene
Kabelleiter oder -rinnen oder in offene Kanäle, sowie im Mauerwerk unterputz und Trockenbau einzulegen.

liefern, montieren und betriebsfertig anschließen
Menge: 2850,000 m

**01.444.03.3 NYM-J 3x4 Rinne, Unterputz, usw.**
Kunststoffmantelleitung
NYM-J 3x4,
in vorhandene Rohre, Kabelkanalformsteine,
Unterflurkanäle oder Maste, auf vorhandene
Kabelleiter oder -rinnen oder in offene Kanäle, sowie im Mauerwerk unterputz und Trockenbau einzulegen.

liefern, montieren und betriebsfertig anschließen
Menge: 50,000 m

**01.444.03.4 NYM-J 5x1,5 Rinne, Unterputz, usw.**
Kunststoffmantelleitung
NYM-J 5x1,5, Cu-Zahl 72,
in vorhandene Rohre, Kabelkanalformsteine,
Unterflurkanäle oder Maste, auf vorhandene
Kabelleiter oder -rinnen oder in offene Kanäle, sowie im Mauerwerk unterputz und Trockenbau einzulegen.

liefern, montieren und betriebsfertig anschließen
Menge: 950,000 m

**01.444.03.5 NYM-J 5x2,5 Rinne, Unterputz, usw.**
Kunststoffmantelleitung
NYM-J 5x2,5, Cu-Zahl 120,
in vorhandene Rohre, Kabelkanalformsteine,
Unterflurkanäle oder Maste, auf vorhandene
Kabelleiter oder -rinnen oder in offene Kanäle, sowie im Mauerwerk unterputz und Trockenbau einzulegen.

liefern, montieren und betriebsfertig anschließen
Menge: 20,000 m

**01.444.03.6 NYM-J 5x6**
Kunststoffmantelleitung NYM-J 5x6, Cu-Zahl 288,
in vorhandene Rohre, Kabelkanalformsteine,
Unterflurkanäle oder Maste, auf vorhandene
Kabelleiter oder -rinnen oder in offene Kanäle

liefern, montieren und betriebsfertig anschließen
Menge: 50,000 m

**01.444.03.7 NYM-J 5x16**
Kunststoffkabel NYM-J 5x16, Cu-Zahl 768,
in vorhandene Rohre, Kabelkanalformsteine,
Unterflurkanäle oder Maste, auf vorhandene
Kabelleiter oder -rinnen oder in offene Kanäle,
oder in Zwischendecken.

liefern, montieren und betriebsfertig anschließen
Menge: 5,000 m

**01.444.03.8 NYM-I 5x25**
Kunststoffkabel NYM-I
5x25, Cu-Zahl 1200,
in vorhandene Rohre, Kabelkanalformsteine,
Unterflurkanäle oder Maste, auf vorhandene
Kabelleiter oder -rinnen oder in offene Kanäle, sowie im Mauerwerk unterputz und Trockenbau einzulegen.

liefern, montieren und betriebsfertig anschließen
Menge: 100,000 m

**01.444.03.9 NYY-I 5x35**
Kunststoffkabel NYY-I
5x35 m, Cu-Zahl 1680
in vorhandene Rohre, Kabelkanalformsteine,
Unterflurkanäle oder Maste, auf vorhandene
Kabelleiter oder -rinnen oder in offene Kanäle, sowie im Mauerwerk unterputz und Trockenbau einzulegen.

liefern, montieren und betriebsfertig anschließen
Menge: 10,000 m

**01.444.03.10 NYM-J 1x6**
Kunststoffmantelleitung NYM-J 1x6
in vorhandene Rohre, Kabelkanalformsteine,
Unterflurkanäle oder Maste, auf vorhandene
Kabelleiter oder -rinnen oder in offene Kanäle, sowie im Mauerwerk unterputz und Trockenbau einzulegen.

liefern, montieren und betriebsfertig anschließen
Menge: 20,000 m

**01.444.03.11 NYM-J 1x16**
Kunststoffmantelleitung NYM-J 1x6
in vorhandene Rohre, Kabelkanalformsteine,
Unterflurkanäle oder Maste, auf vorhandene
Kabelleiter oder -rinnen oder in offene Kanäle, sowie im Mauerwerk unterputz und Trockenbau einzulegen.

liefern, montieren und betriebsfertig anschließen
Menge: 50,000 m

**01.444.03.12 JY(St)Y 2x2x0,8 Rinne, Unterputz, usw.**
Installations-/Nachrichtenkabel, mit statischem Schirm,
JY(St)Y 2x2x0,8;Cu-Zahl 21, in
in vorhandene Rohre, Kabelkanalformsteine,
Unterflurkanäle oder Maste, auf vorhandene
Kabelleiter oder -rinnen oder in offene Kanäle, sowie im Mauerwerk unterputz und Trockenbau einzulegen.

liefern, montieren und betriebsfertig anschließen
Menge: 150,000 m

**01.444.03.13 JY(St)Y 4x2x0,8 Rinne, Unterputz, usw.**
Installations-/Nachrichtenkabel
mit statischem Schirm,
J-Y(St)Y 4x2x0,8; Cu-Zahl 41,
in vorhandene Rohre, Kabelkanalformsteine,
Unterflurkanäle oder Maste, auf vorhandene
Kabelleiter oder -rinnen oder in offene Kanäle, sowie im Mauerwerk unterputz und Trockenbau einzulegen.

liefern, montieren und betriebsfertig anschließen
Menge: 350,000 m

**01.444.03.14 Ölflex Classic 110 4x1,5mm² Rinne, Unterputz, usw.**
Ölflex Classic 110 5x1,5mm²
in vorhandene Rohre, Kabelkanalformsteine,
Unterflurkanäle oder Maste, auf vorhandene
Kabelleiter oder -rinnen oder in offene Kanäle, sowie im Mauerwerk unterputz und Trockenbau einzulegen.

liefern, montieren und betriebsfertig anschließen
Menge: 250,000 m

**01.444.03.15 NYM-J 7x1,5 Rinne, Unterputz, usw.**
Kunststoffmantelleitung
NYM-J 7x1,5, Cu-Zahl 101,
in vorhandene Rohre, Kabelkanalformsteine,
Unterflurkanäle oder Maste, auf vorhandene
Kabelleiter oder -rinnen oder in offene Kanäle.

liefern, montieren und betriebsfertig anschließen
Menge: 2,000 m

**01.444.03.16 Datenkabel Simplex 4x2xAWG23 Rinne**
Installationskabel für den Innenbereich UC1200 HS23 C7A S/FTP 4P LSHF Dca 1000DW. Kupfer-Datenkabel der Kategorie Kat 7A für die strukturierte Verkabelung mit einer Bandbreite von 1200 MHz. Mit Folienpaarschirmung und und hochwertiger Geflechtsabdeckung ist das Kabel doppelt geschirmt. Das 4-paarige Simplex Installationskabel mit 8 Kupferadern AWG23ist für den Anschluss von Dosen, Patchfeldern und Modulen, auch mit LSA-Technik, zur Verlegung in Gebäuden, im Kanal und Unterputz geeignet und übertrifft die Anforderungen nach EN 50173-1; EN50288-9-1, ISO/IEC 11801; IEC 61156-5 und IEEE 802.3 af/at/bt. Der Mantel ist aus halogenfreiem, flammwidrigem Material nach IEC 60332-1; IEC 60332-3-24; IEC 60754-2; IEC 61034; EN 50399 und Eurobrandklasse Dca s2d1a1. Die Schirmung erfüllt mit einer Kopplungsdämpfung von 80 dB die Trennklasse C nach EN50174. Das Kabel ist zukunftssicher für alle Anwendungen nach Klasse C, D, E, EA, F und FA und geeignet zum Betrieb von PoE und PoE+ über eine Channellänge nach Klasse C, D, E, EA, F und FA bis 100m. Es ist geeignet für folgende Übertragungen: Telefonie, Ethernet, Fast Ethernet, Gigabit Ethernet und 10Gigabit Ethernet; 10BaseT, 100BaseT, 1000BaseT, 1GBase-T, 10GBaseT oder bis zu 10.000 MBit/s. Das Kabel hat folgende Zertifikate: 3P-Certification-Programm Euroklasse: Dca s2 d1 a1 DoP-Nr.: 1011473 NVP: 76 Cu-Zahl: 28 Farbe: melonengelb

liefern, montieren und betriebsfertig anschließen

angebotener Typ: '.............................'

Hersteller: '.............................'
Menge: 4950,000 m

**01.444.03.17 Datenkabel Duplex 4x2xAWG23**
Installationskabel für den Innenbereich UC1200 HS23 C7A S/FTP 2x4P LSHF Dca 500DW. Kupfer-Datenkabel der Kategorie Kat 7A für die strukturierte Verkabelung mit einer Bandbreite von 1200 MHz. Mit Folienpaarschirmung und und hochwertiger Geflechtsabdeckung ist das Kabel doppelt geschirmt. Das 2x4-paarige Duplex Installationskabel mit 2x8 Kupferadern AWG23ist für den Anschluss von Dosen, Patchfeldern und Modulen, auch mit LSA-Technik, zur Verlegung in Gebäuden, im Kanal und Unterputz geeignet und übertrifft die Anforderungen nach EN 50173-1; EN50288-9-1, ISO/IEC 11801; IEC 61156-5 und IEEE 802.3 af/at/bt. Der Mantel ist aus halogenfreiem, flammwidrigem Material nach IEC 60332-1; IEC 60332-3-24; IEC 60754-2; IEC 61034; EN 50399 und Eurobrandklasse Dca s2d1a1. Die Schirmung erfüllt mit einer Kopplungsdämpfung von 80 dB die Trennklasse C nach EN50174. Das Kabel ist zukunftssicher für alle Anwendungen nach Klasse C, D, E, EA, F und FA und geeignet zum Betrieb von PoE und PoE+ über eine Channellänge nach Klasse C, D, E, EA, F und FA bis 100m. Es ist geeignet für folgende Übertragungen: Telefonie, Ethernet, Fast Ethernet, Gigabit Ethernet und 10Gigabit Ethernet; 10BaseT, 100BaseT, 1000BaseT, 1GBase-T, 10GBaseT oder bis zu 10.000 MBit/s. Das Kabel hat folgende Zertifikate: 3P-Certification-Programm Euroklasse: Dca s2 d1 a1 DoP-Nr.: 1011481 NVP: 76 Cu-Zahl: 56 Farbe: melonengelb

liefern, montieren und betriebsfertig anschließen

angebotener Typ: '.............................'

Hersteller: '.............................'
Menge: 20,000 m

**01.444.03.18 LWL-Universalkabel A/I-DQ(ZN)BH 24 Fasern 50/125µm Kabelrinne**
LWL-Universalkabel A/I-DQ(ZN)BH 24 Fasern 50/125µm OM4 für 10 Gigabit Anwendungen geeignet für Erdverlegung und Innenverlegung Nagetierschutz (nicht metallisch) Feuchtigkeitssperre, halogenfrei, metallfreier Aufbau, LSZH, UV-stabil.
Verlegung in Kabelrinnen, Zwischendecken.

liefern, montieren und betriebsfertig anschließen

angebotener Typ: '.............................'

Hersteller: '.............................'
Menge: 120,000 m

**01.444.03.19 NHXH 180/E30 - 3x2,5 Einzelbefestigung**
halogenfreies Sicherheitskabel NHXH 3x2,5 mit
verbessertem Brandverhalten nach DIN VDE 0266,
Isolationserhalt 180 Minuten nach DIN VDE 0472 Teil
814, Funktionserhalt 30 Minuten nach DIN VDE 4102 Teil
12, Temperaturbereich -30°C bis +70°C, zulässige
Betriebstemperatur am Leiter +90°C, Nennspannung 0,6/1
kV.CU-Zahl 72, 2-fache Aderisolation durch Glimmerband
und vernetztem Polymer nach DIN VDE 0207 Teil 23,
Außenmantel orange, Polyolefinmischung nach DIN VDE
0207 Teil 24 HM4, flammwidrig,
Inkl. Einzelbefestigung liefern und montieren.
Menge: 150,000 m

**01.444.03.20 NHXH 180/E30 - 3x4 Einzelbefestigung**
halogenfreies Sicherheitskabel NHXH 3x4 mit
verbessertem Brandverhalten nach DIN VDE 0266,
Isolationserhalt 180 Minuten nach DIN VDE 0472 Teil
814, Funktionserhalt 30 Minuten nach DIN VDE 4102 Teil
12, Temperaturbereich -30°C bis +70°C, zulässige
Betriebstemperatur am Leiter +90°C, Nennspannung 0,6/1
kV.CU-Zahl 115, 2-fache Aderisolation durch Glimmerband
und vernetztem Polymer nach DIN VDE 0207 Teil 23,
Außenmantel orange, Polyolefinmischung nach DIN VDE
0207 Teil 24 HM4, flammwidrig,
Inkl. Einzelbefestigung liefern und montieren.
Menge: 150,000 m

*Hinweis: Vortext BMA-Verkabelung*
Bei den  nachfolgenden Leitungen handelt es sich um die Verkabelung  der Brandmeldeanlage.
Sämtliche hierfür benötigten Kosten sind in die Einheitspreise mit einzukalkuliern und werden nicht gesondert vergütet.

Die Leitungsenden sind dauerhaft und gut kenntlich zu beschriften.

Die Kabel und Leitungen sind bis zur Einführung der BMA-Bauteile end zu verlegen.

*Hinweis: Ringleitung*
Ringleitung
An die Ringbusleitung müssen automatische und Nichtautomatische Melder, Sondermelder, Ein-Ausgangskoppler, Fremdmelderkoppler, Löschmittelkoppler, Funkkoppler und Gateway sowie Akustische und Optische Signalgeber mit Sprachdurchsage nach EN 54-3 aufgeschaltet werden können.
Max 127 Teilnehmer auf einer Ringleitung.
Max 127 O²T-Melder inklusive 48 busversorgte und gesteuerte Akustische oder Optische Meldersignalgeber auf einer Ringleitung.
Max 127 O²T-Melder inklusive 32 busversorgte und gesteuerte Kombi-Meldersignalgeber mit Blitz Sprache und Akustik auf der esserbus-plus Ringleitung.
Max 32 Ringbus-Alarmgeber( 99 dB) auf einer Ringleitung und zusätzlich noch weitere 95 Teilnehmer. Wie Melder und Koppler.
20 verschiedene Signaltöne einstellbar
Max Leitungslänge mit 0,8 Brandmeldekabel bis 3500 m
63 Stiche realisierbar ohne Zusatzbausteine.
Durch Brandschutztechnisch getrennter Hin und Rückleitung und Normenkonformer Verlegung, auch für Alarmierung kein E30 Kabel notwendig. (VdS 2095)
100% Kurzschluss- und Unterbrechungstolerant aufgebaut
127 Meldergruppen pro Ringleitung
Max.128 Eingänge oder 384 Ausgänge auf einer Ringleitung
Bei Melderentnahme kein Meldeverlust durch automatische Schließung der Ringleitung
Automatische Einzeladressierung
Stromversorgung und Spannungsversorgung für die Signalgeber erfolgt über die 2 Draht e-Plus Ringleitung.
Der maximale Schalldruck bis 92db(A) muss in 8 Stufen programmierbar sein.
Mehrere Teilsignale sind zu einem Signalverknüpfbar.
Signal- und Teilsignalwiederholungsraten müssen programmierbar sein.
Die integrierten Signalgeber dürfen keine eigene Kurzadresse auf dem Ring belegen, müssen aber einzeln ansteuerbar sein.
Die Signalgeber müssen über ein Trennelement verfügen so das bei Kurzschluss oder Unterbrechung nicht mehr wie ein Signalgeber auf der Ringleitung ausfällt.
Verschiedene Warntonarten aus Tabelle wählbar. Die akustische Alarmierung über  Warnton muss nach EN 54-3 zugelassen sein.
Die Signalgeber müssen bestimmungsgemäß verfügbar sein und grundsätzlich Überwacht werden. Bei den hier geforderten Signalgeber handelt es sich um bestimmte Signalgeber im Sinne der Norm.

**01.444.03.21 BMK-JE-H(St)H E30 2x2x0,8 rot**
Brandmeldekabel halogenfrei mit verbessertem Brandverhalten, mit statischem Schirm,
BMK-JY(St)Y 2x2x0,8 rot; mit Aufschrift "Brandmeldekabel", Cu-Zahl 25,

Inkl. Einzelbefestigung liefern und montieren.

liefern und montieren bis zum BMA-Bauteile end zu verlegen.
Menge: 150,000 m

**01.444.03.22 BMK-JY(St)Y 2x2x0,8 rot**
Brandmeldekabel, mit statischem Schirm,
BMK-JY(St)Y 2x2x0,8 rot; mit Aufschrift "Brandmeldekabel", Cu-Zahl 21, in vorhandene Rohre oder Unterflurkanäle, auf vorhandene Kabelleiter oder -rinnen oder in offene Kanäle,
in Zwischendecken.

liefern und montieren bis zum BMA-Bauteile end zu verlegen.
Menge: 350,000 m

**01.444.03.23 BMK-JY(St)Y 4x2x0,8 rot**
Brandmeldekabel, mit statischem Schirm,
BMK-JY(St)Y 4x2x0,8 rot; mit Aufschrift "Brandmeldekabel", Cu-Zahl 41, in vorhandene Rohre oder Unterflurkanäle, auf vorhandene Kabelleiter oder -rinnen oder in offene Kanäle,
in Zwischendecken.

liefern und montieren bis zum BMA-Bauteile end zu verlegen.
Menge: 100,000 m

##### Titel 01.444.04 Steckdosen und Installationsgeräte

*Hinweis: Vortext Schalterprogramm*
Die Montage des Schalterprogramms erfolgt in UP-/Beton-Schalterdosen oder in Hohlwanddosen. Alle Schalter- und Steckdoseneinsätze sind mittels Dosenschrauben an den UP-, HW- und Betondosen zu befestigen.
Installationsgeräte in Hohlwanddosen dürfen nicht mit den Befestigungskrallen befestigt werden.

Die nachfolgenden Positionen müssen von einem einheitlichen Hersteller angeboten werden.

angebotener Typ: '.............................'

Hersteller: '.............................'

Als Abdeckrahmen kommen ausschließlich beschriftbare Rahmen zum Einsatz.

*Hinweis: Vorbemerkung*
Die Einheitspreise der nachfolgenden Positionen
verstehen sich als Liefern und Montieren der
Installationsgeräte in Hohlwänden und UP-Schalterdosen.
Alle Positionen verstehen sich einschließlich
Zentralscheiben sowie der erforderlichen
Betätigungswippen, sowie die Beschriftung mit der Stromkreisnummer.

**01.444.04.1 Schutzkontakt-Steckdoseneinsatz, Unterputz, 16 A, 250 V**
Steckdoseneinsatz in Unterputzausführung zum Anschluss von elektrischen Verbrauchern in Niederspannungsinstallationen.
Ausführung als Schutzkontakt-Steckdoseneinsatz für den Einbau in Geräte- bzw. Installationsdosen.
Technische Daten:
Nennspannung: 250 V AC
Nennstrom: 16 A
Anschlussart: Steckklemmen
geeignet für Leiterquerschnitte von 0,6 mm2 bis 2,5 mm2
Ausführung / Anforderungen:
für Unterputzmontage
geeignet für den Einbau in übliche Schalterprogramme
Farbe weiß oder passend zum vorgesehenen Schalterprogramm
komplett mit Befestigungselementen und Abdeckung, sofern nicht gesondert ausgeschrieben

liefern und betriebsfertig montieren.
Menge: 100,000 Stck

**01.444.04.2 Schutzkontakt-Steckdoseneinsatz, Unterputz, mit erhöhtem Berührungsschutz, 16 A, 250 V**
Schutzkontakt-Steckdoseneinsatz in Unterputzausführung zum Anschluss von elektrischen Verbrauchern in Niederspannungsinstallationen.
Ausführung mit erhöhtem Berührungsschutz, geeignet für den Einbau in übliche Schalterprogramme mit Standard-Zentralstückabmessung.
Technische Merkmale:
Steckdosentyp: Schutzkontaktsteckdose
Bemessungsstrom: 16 A
Bemessungsspannung: 250 V AC
Schutzart: IP20
Anschlussart: Steckanschluss oder gleichwertige Schnellanschlusstechnik
Befestigungsart: Schraubbefestigung
Ausführung ohne Krallenbefestigung, sofern systembedingt erforderlich
1-fach-Ausführung
ohne Beschriftungsfeld
Ausführung / Anforderungen:
mit integriertem erhöhtem Berührungsschutz
geeignet für den Einbau in Unterputzdosen
Farbe weiß bzw. passend zum vorgesehenen Schalterprogramm
geeignet für systemzugehörige Abdeckungen und Rahmen

liefern und betriebsfertig montieren.
Menge: 10,000 Stck

**01.444.04.3 Aufputzgehäuse für Schutzkontakt-Steckdose, 1-fach inkl. Abdeckrahmen, weiß**
Aufputzgehäuse zur Aufnahme einer 1-fach-Schutzkontakt-Steckdose bzw. eines entsprechenden Steckdoseneinsatzes aus einem üblichen Schalterprogramm.
Ausführung für die Aufputzmontage in Innenräumen, passend für Schutzkontakt-Steckdoseneinsätze in Standardabmessungen.
Technische Merkmale:
geeignet für 1-fach-Steckdoseneinsatz
Montageart: Aufputz
Farbe: weiß oder passend zum vorgesehenen Schalterprogramm
Werkstoff: schlagfester Isolierstoff oder gleichwertig
mit Leitungseinführungen bzw. vorbereiteten Einführungsmöglichkeiten
geeignet zur Kombination mit passenden Zentralstücken, Abdeckungen und Rahmen des vorgesehenen Schalterprogramms
Leistungsumfang:
liefern und montieren des Aufputzgehäuses
einschließlich aller erforderlichen Befestigungs- und Kleinmaterialien
einschließlich fachgerechter Montage
passend zum vorgesehenen Steckdoseneinsatz
inkl. Abdeckrahmen

liefern und betriebsfertig montieren.
Menge: 20,000 Stck

**01.444.04.4 Wippschalter-Einsatz, Aus- und Wechselschaltung, Unterputz, 10 AX, IP20**
Wippschalter-Einsatz in Unterputzausführung zum Schalten von elektrischen Verbrauchern, geeignet für Aus- und Wechselschaltung in Niederspannungsinstallationen.
Ausführung als Schalteinsatz für den Einbau in Installationsdosen und zur Verwendung mit systemzugehörigen Wippen und Abdeckungen.
Technische Merkmale:
Schaltfunktion: Aus- und Wechselschaltung
Bemessungsstrom: 10 AX
geeignet für LEDi- und CFLi-Lasten
Schaltleistung für LED-/Energiesparlampen: ca. 100 W
Schutzart: IP20
Anschlussart: Steckklemmen
geeignet für Leiterquerschnitte von 0,6 bis 2,5 mm2 an Ein- und Ausgängen

komplett mit Abdeckung
liefern und betriebsfertig montieren.
Menge: 25,000 Stck

**01.444.04.5 Wippschalter-Einsatz, Serienschaltung, Unterputz, 10 AX, IP20**
Wippschalter-Einsatz in Unterputzausführung zum Schalten von elektrischen Verbrauchern, geeignet für Serienschaltung in Niederspannungsinstallationen.
Ausführung als Schalteinsatz für den Einbau in Installationsdosen und zur Verwendung mit systemzugehörigen Wippen und Abdeckungen.
Technische Merkmale:
Schaltfunktion: Serienschaltung
Bemessungsstrom: 10 AX
geeignet für LEDi- und CFLi-Lasten
Schaltleistung für LED-/Energiesparlampen: ca. 100 W
Schutzart: IP20
Anschlussart: Steckklemmen
geeignet für Leiterquerschnitte von 0,6 bis 2,5 mm2 an Ein- und Ausgängen

komplett mit Abdeckung
liefern und betriebsfertig montieren.
Menge: 2,000 Stck

**01.444.04.6 Wippschalter-Einsatz, Kreuzschaltung, Unterputz, 10 AX, IP20**
Wippschalter-Einsatz in Unterputzausführung zum Schalten von elektrischen Verbrauchern, geeignet für Kreuzschaltung in Niederspannungsinstallationen.
Ausführung als Schalteinsatz für den Einbau in Installationsdosen und zur Verwendung mit systemzugehörigen Wippen und Abdeckungen.
Technische Merkmale:
Schaltfunktion: Kreuzschaltung
Bemessungsstrom: 10 AX
geeignet für LEDi- und CFLi-Lasten
Schaltleistung für LED-/Energiesparlampen: ca. 100 W
Schutzart: IP20
Anschlussart: Steckklemmen
geeignet für Leiterquerschnitte von 0,6 bis 2,5 mm2 an Ein- und Ausgängen

komplett mit Abdeckung
liefern und betriebsfertig montieren.
Menge: 1,000 Stck

**01.444.04.7 Wipptaster-Einsatz, Unterputz, mit N-Klemme, 10 A, 250 V**
Wipptaster-Einsatz in Unterputzausführung zum Schalten bzw. Tasten von elektrischen Verbrauchern oder Steuerfunktionen in Niederspannungsinstallationen.
Ausführung als Tastereinsatz für den Einbau in Installationsdosen und zur Verwendung mit systemzugehörigen Wippen und Abdeckungen.
Technische Merkmale:
Bemessungsspannung: 250 V AC
Bemessungsstrom: 10 A
mit N-Klemme
Anschlussart: Steckklemmen
geeignet für Leiterquerschnitte von 0,6 bis 2,5 mm2 an Ein- und Ausgängen

komplett mit Abdeckung
liefern und betriebsfertig montieren.
Menge: 2,000 Stck

**01.444.04.8 Bluetooth-Low-Energy Smart-Switch Komplettset, 4-Kanal, batterielos, weiß**
Funkbasiertes Smart-Switch-Komplettset auf Basis von Bluetooth Low Energy (BLE) zur drahtlosen Steuerung von kompatiblen Beleuchtungs- und Funkgeräten, geeignet für die Wandmontage im Innenbereich.
Ausführung als batterieloser Wandsender mit 2-/4-Kanal-Funktion, zur Steuerung, Speicherung, zum Abruf und zum Dimmen einzelner Lichtszenen.
Das Komplettset besteht aus:
Funkschaltereinsatz bzw. Smart-Switch-Einsatz
passender Mehrfachwippe
Abdeckrahmen 1-fach im vorgesehenen Schalterdesign
Befestigungsplatte
Zwischenring
Technische Merkmale / Anforderungen:
Funkstandard: Bluetooth Low Energy (BLE)
Ausführung als Wandsender, batterielos
kein Anschluss an 230 V Netzspannung erforderlich
Energiegewinnung beim Betätigen durch Energy Harvesting oder gleichwertige Technik
geeignet zur drahtlosen Fernsteuerung kompatibler BLE-Funkgeräte
hohe Funktionssicherheit durch Mesh-fähige Bluetooth-Kommunikation oder gleichwertige netzwerkbasierte Funktechnik
geeignet zum Schalten, Dimmen sowie Speichern und Abrufen von Lichtszenen
Farbe: weiß,
Einbaulage / Montageort: Wand
Montage / Ausführung:
frei im Raum montierbar
geeignet zur Montage auf glatten Wandflächen oder auf vorhandenen Schalterdosen
Befestigung mittels Befestigungsplatte und Klebebefestigung oder gleichwertiger Montagetechnik
geeignet für ein übliches Schalterprogramm in geradlinigem Design

komplett mit Abdeckung
liefern und betriebsfertig montieren.
Menge: 7,000 Stck

**01.444.04.9 Abdeckrahmen 1-fach**
Abdeckrahmen 1fach Rahmen
für senkrechte und waagrechte Montage
mit Beschriftungsfeld.
komplett liefern, montieren
und mit Stromkreisnummern beschriften.
Menge: 50,000 Stck

**01.444.04.10 Abdeckrahmen 2-fach**
Abdeckrahmen 2-fach Rahmen
für senkrechte und waagrechte Montage
mit Beschriftungsfeld.
komplett liefern, montieren
und mit Stromkreisnummern beschriften.
Menge: 50,000 Stck

**01.444.04.11 Abdeckrahmen 3-fach**
Abdeckrahmen 3-fach Rahmen
für senkrechte und waagrechte Montage
mit Beschriftungsfeld.
komplett liefern, montieren
und mit Stromkreisnummern beschriften.
Menge: 20,000 Stck

**01.444.04.12 Schutzkontakt-Steckdoseneinsatz mit Klappdeckel, Unterputz, 16 A, 250 V**
Schutzkontakt-Steckdoseneinsatz mit Klappdeckel zum Anschluss von elektrischen Verbrauchern in Niederspannungsinstallationen.
Ausführung für den Einbau in Installationsdosen, geeignet auch für die Deckenmontage. Der Klappdeckel muss im geöffneten Zustand arretierbar sein.
Technische Merkmale:
Bemessungsspannung: 250 V AC
Bemessungsstrom: 16 A
Anschlussart: Steckklemmen
geeignet für Leiterquerschnitte von 0,6 bis 2,5 mm2
Farbe: weiß bzw. ähnlich studioweiß
Schutzkontakt-Ausführung mit Klappdeckel
Leistungsumfang:
liefern und montieren des Steckdoseneinsatzes mit Klappdeckel
einschließlich aller erforderlichen Befestigungs- und Anschlussmaterialien
einschließlich fachgerechtem Anschluss
einschließlich betriebsfertiger Übergabe
Komplett geliefert, montiert und betriebsbereit
Menge: 5,000 Stck

**01.444.04.13 Abdeckrahmen 1-fach, weiß, IP44, für Unterputz-Feuchtraumprogramm**
Abdeckrahmen in 1-fach-Ausführung zum Abdecken und Einfassen von Schaltern, Tastern, Steckdosen oder sonstigen Geräteabdeckungen in Unterputz-Installationen mit erhöhten Anforderungen an den Feuchteschutz.
Ausführung für waagerechte oder senkrechte Montage, geeignet zur Verwendung in einem systemgebundenen Feuchtraum-Schalterprogramm.
Technische Merkmale:
Ausführung: 1-fach
Farbe: weiß
Montageart: Unterputzmontage
Montageausrichtung: waagerecht und senkrecht
Schutzart: IP44, bei Verwendung mit systemzugehörigen Wippen, Zentralscheiben, Steckdosenabdeckungen oder gleichwertigen Abdichtkomponenten
ohne Beschriftungsfeld
Befestigungsart: Klemm- oder systemabhängige Rastbefestigung
Öffnungsmaß / Lochdurchmesser ca. 71 mm

Komplett geliefert, montiert und betriebsbereit
Menge: 5,000 Stck

**01.444.04.14 Geräteanschlussdose**
Geräteanschlußdose gem. DIN VDE 0606,
in Unterputzausführung, als Herdanschlußdose, mit Verbindungsklemmen bis 2,5mm2,
5polig 380V AC.
komplett liefern und montieren

angebotener Typ: '.............................'

Hersteller: '.............................'
Menge: 2,000 Stck

**01.444.04.15 Blindabdeckung / Zentralscheibe 1-fach, Unterputz, mit Tragring, weiß**
Blindabdeckung / Zentralscheibe in 1-fach-Ausführung zum Verschließen nicht belegter Geräte-, Anschluss- oder Leitungsauslassstellen in Unterputz-Installationen.
Ausführung mit Tragring, geeignet für den Einbau in übliche Unterputz-Schalterprogramme.
Technische Merkmale:
Anwendung: Blindabdeckung bzw. Abdeckung für Leitungsauslass oder ungenutzte Einbaustelle
Ausführung: 1-fach
Montageart: Unterputzmontage
Befestigungsart: Schraub- und/oder Spreizbefestigung
Oberfläche: glänzend oder gleichwertig
Farbe: weiß, ähnlich studioweiß
Breite ca. 71 mm
Einbautiefe ca. 32 mm

komplett liefern und montieren
Menge: 20,000 Stck

**01.444.04.16 Verbindungsdose Abox m 025-L**
Verbindungsdose Abox m 025-L
82 x 82 x 52 mm Artikelnummer: 80790701
grau, ohne Klemme
Verbindungsdose nach DIN EN 60670 (VDE 0606), Ui=690V, mit Vorprägungen, M20, mit IP54 Anbaustutzen, mit Verschlussstopfen M20, Dichtbereich 8 - 13,5 mm

komplett liefern und montieren.
Menge: 10,000 Stck

**01.444.04.17 Verbindungsdose Abox m 025-L**
Verbindungsdose Abox m 040-L
94 x 94 x6 mm Artikelnummer: 81190701
grau, ohne Klemme
Verbindungsdose nach DIN EN 60670 (VDE 0606), Ui=690V, mit Vorprägungen, M20M25, mit IP54 Anbaustutzen, mit Verschlussstopfen
M20, Dichtbereich 8 - 13,5 mm
M25, Dichtbereich 9 - 18,5 mm

komplett liefern und montieren.
Menge: 10,000 Stck

**01.444.04.18 Wippschalter, Aufputz, 1-polig, IP44, 10 A, 250 V**
Wippschalter in Aufputzausführung zum Schalten von elektrischen Verbrauchern in Niederspannungsinstallationen, geeignet für Bereiche mit erhöhten Anforderungen an den Feuchte- und Spritzwasserschutz.
Ausführung als 1-poliger Schalter in robuster Feuchtraumausführung mit N-Klemme.
Technische Merkmale:
Schaltfunktion: 1-polig
Bemessungsspannung: 250 V AC
Bemessungsstrom: 10 A
Schutzart: IP44
mit N-Klemme

Liefern und betriebsbereit montieren
Menge: 1,000 Stck

**01.444.04.19 Schutzkontakt-Steckdose, 1-fach, Aufputz, IP44, 16 A, mit Klappdeckel**
Schutzkontakt-Steckdose in Aufputzausführung zum Anschluss elektrischer Verbraucher in Niederspannungsinstallationen, geeignet für Bereiche mit erhöhten Anforderungen an den Feuchte- und Spritzwasserschutz.
Ausführung als 1-fach-Steckdose mit Klappdeckel, in robuster Feuchtraumausführung.
Technische Merkmale:
Steckdosentyp: Schutzkontaktsteckdose, 2P+E
Ausführung: 1-fach
Bemessungsspannung: 250 V AC
Bemessungsstrom: 16 A
Anschlussart: Steckanschluss
Schutzart: IP44
mit Klappdeckel

Liefern und betriebsbereit montieren
Menge: 1,000 Stck

**01.444.04.20 Schutzkontakt-Steckdose, 2-fach, Aufputz, IP44, 16 A, mit Klappdeckeln**
Schutzkontakt-Steckdose in Aufputzausführung zum Anschluss elektrischer Verbraucher in Niederspannungsinstallationen, geeignet für Bereiche mit erhöhten Anforderungen an den Feuchte- und Spritzwasserschutz.
Ausführung als 2-fach-Steckdose mit Klappdeckeln, in robuster Feuchtraumausführung, geeignet für senkrechte und waagrechte Montage.
Technische Merkmale:
Steckdosentyp: Schutzkontaktsteckdose, 2P+E
Ausführung: 2-fach
Bemessungsspannung: 250 V AC
Bemessungsstrom: 16 A
Anschlussart: Steckanschluss
Schutzart: IP44
mit Klappdeckeln
geeignet für waagrechte und senkrechte Montage

Liefern und betriebsbereit montieren
Menge: 3,000 Stck

**01.444.04.21 CEE Steckdose 16A/400V**
CEE-Steckdose 16A/400V
für Anbau, als 5-polige
Kragensteckdose DIN 49462 mit Schutzkontakt und Mittelleiterkontakt, 16 A Nennstrom, Betriebsspannung 400 V, spritzwassergeschützt, Gehäuse aus Isolierstoff,

liefern und betriebsfertig montieren
Menge: 1,000 Stck

**01.444.04.22 Bewegungsmelder, 360°, Deckeneinbau, ON/OFF, IP20, 1 Lichtkanal**
Bewegungsmelder mit 360° Erfassungsbereich zur Deckenmontage in Innenräumen, geeignet zur automatischen Schaltung von Beleuchtungen in Abhängigkeit von Bewegung und Helligkeit.
Ausführung als Deckeneinbaugerät für Unterputzmontage bzw. Einbau in Gerätedose Ø 68 mm.
Funktionen / Ausstattung:
einfaches Parametrieren, Fernbedienen und Dokumentieren über geeignete IR-Schnittstelle mit Fernbedienung bzw. App
Bedienung und Einstellung über Einstellregler / Potentiometer am Gerät sowie zusätzlich über IR-Fernbedienung
Steuerungssystem Ein/Aus
Betriebsarten Vollautomatik und Halbautomatik
1 Lichtkanal
Tastereingang vorhanden
Impulsfunktion vorhanden
Schaltkontakt als Schließer, potenzialbehaftet
keine Konstantlichtregelung
kein Slave-Eingang
Technische Daten:
Nennspannung: 230 V AC / 50 Hz
Schutzart: IP20
Schutzklasse: II
Leistungsaufnahme: ca. 0,3 W
Einschaltstrom: ca. 800 A / 200 µs
zulässige Umgebungstemperatur: -25 °C bis +50 °C
zulässige relative Luftfeuchte: 5 bis 93 %, nicht kondensierend
Farbe: weiß, ähnlich RAL 9010
Erfassungsdaten:
Erfassungswinkel: 360°
Erfassungsreichweite quer: ca. Ø 8 m
Erfassungsreichweite frontal: ca. Ø 6 m
Erfassungsbereich: bis ca. 50 m2
empfohlene Montagehöhe: ca. 3 m
maximale Montagehöhe: ca. 5 m
Schalt- und Regelparameter:
einstellbarer Helligkeitsschwellwert: ca. 5 bis 2000 lx
Schaltverzögerung von dunkel nach hell: 0 s
Schaltverzögerung von hell nach dunkel: ca. 30 s
Nachlaufzeit einstellbar von ca. 60 s bis 30 min
Schaltleistung Kanal 1:
2300 W / 10 A bei ohmscher Last
1150 VA / 5 A bei cos phi 0,5
600 W LED
Bemessung: 16 AX
Abmessungen:
Außendurchmesser: ca. 108 mm
Höhe: ca. 62 mm
Einbautiefe: ca. 24 mm
Einbaudurchmesser: ca. 60 mm

Liefern und betriebsbereit montieren
Menge: 3,000 Stck

**01.444.04.23 Aufputzdose für Deckengeräte, IP20, weiß, Ø ca. 104 mm**
Aufputzdose zur Aufnahme und Montage von Decken-Präsenzmeldern, Bewegungsmeldern oder vergleichbaren Deckengeräten, geeignet für den Einsatz im Innenbereich.
Ausführung zur Aufputzmontage an der Decke.
Technische Merkmale:
Montageart: Aufputz
Montageort: Decke
Schutzart: IP20
Farbe: weiß, ähnlich RAL 9010
Höhe: ca. 30 mm
Durchmesser: ca. 104 mm
Gewicht: ca. 70 g

Liefern und betriebsbereit montieren
Menge: 1,000 Stck

**01.444.04.24 Universalträger mit Abdeckplatte für Geräteeinbau, Systemlänge ca. 165 mm, für bis zu 3 Einbaugeräte**
Universalträger zum Einsatz in Geräteeinsätzen, Bodentanks oder Kassetten für Unterflur- und Bodeneinbausysteme, zur Aufnahme von bis zu 3 Einbaugeräten in einer Abdeckplatte.
Ausführung als Geräteträger in Becherform mit Abdeckplatte, geeignet für den Einbau in systemzugehörige Geräteeinsätze und Bodenkassetten.
Technische Merkmale:
geeignet zur Aufnahme von bis zu 3 Einbaugeräten
Systemlänge ca. 165 mm
Abmessungen ca.:
Länge: 165 mm
Breite: 76 mm
Höhe: 40 mm
Werkstoff: Kunststoff, z. B. Polyamid oder gleichwertig
Farbe: schwarz bzw. graphitschwarz
Ausführung mit:
Montagebrücken
Trennwänden
Zugentlastungen
Anzahl der Leitungseinführungen: 4
Anzahl der Zugentlastungen: 2
Der Universalträger muss für den Einbau in Unterflur- bzw. Bodeneinbausysteme geeignet und mit den vorgesehenen Geräteeinsätzen bzw. Bodenkassetten kompatibel sein.
Geeignet als Bestandteil eines Unterflur-Installationssystems nach EN 50085-2-2 oder gleichwertig.

Incl. allen Zubehör, Schrauben,und Kleinmaterialien

liefern und betriebsfertig montieren
Menge: 11,000 Stck

**01.444.04.25 Anschlussmodul Kat. 6A, geschirmt, Keystone**
Anschlussmodul (Kat. 6A (IEC) geschirmt) für einen RJ45-Stecker. Zur Installation in Geräteeinbaukanälen (Rapid 45-/Rapid 80-Kanal), ISS Installationssäulen, Deskboxen und Unterflursystemen. Geeignet für den Einbau in Datentechnikträger Typ DTG-2C und DTS-2C, Trägerplatte Typ MTM 2C und MTM 3C, Montageplatte Typ MPR2 2C, Montageträger Typ MTGE2 2C, MTGE2 15 2C und MTGE2 F 2C.
• Farbe: grau
• Mengeneinheit: Stück
• Länge: 44 mm
• Breite: 19,5 mm
• Höhe: 17 mm
• Kategorie: 6A (IEC)
• Montageöffnung: Typ C
Marke: OBO BETTERMANN
Art.-Nr.: 6117346
Typ: ASM-C6A G

liefern und betriebsfertig montieren
Menge: 22,000 Stck

**01.444.04.26 Universalträger mit 2 Schutzkontakt-Steckdosen, weiß, für Bodentanks und Kassetten**
Universalträger für den Einsatz in Geräteeinsätzen, Bodentanks und Kassetten von Unterflur- und Bodeneinbausystemen, bestückt mit 2 Schutzkontakt-Steckdosen in weißer Ausführung.
Ausführung als vorgefertigte Geräteeinheit zur Aufnahme in systemzugehörige Bodeneinbausysteme, geeignet für einen Stromkreis.
Technische Merkmale:
bestückt mit 2 Schutzkontakt-Steckdosen
Farbe: weiß
geeignet für den Einbau in Geräteeinsätze und Kassetten
Anschluss über vorkonfektionierte 3-polige Anschlussleitung mit Steckverbinder
Leitungslänge ca. 300 mm
Leiterquerschnitt ca. 2,5 mm2
geeignet für 1 Stromkreis
Anzahl der Geräteeinbauplätze: bis zu 3
Abmessungen ca.:
Länge: 175 mm
Breite: 76 mm
Höhe: 60 mm
Werkstoff Träger: Kunststoff, z. B. Polyamid oder gleichwertig
Der Universalträger muss mit den vorgesehenen Unterflur- bzw. Bodeneinbausystemen kompatibel sein und für den Einbau in passende Geräteeinheiten ausgelegt sein.
Geeignet als Bestandteil eines Unterflur-Installationssystems nach EN 50085-2-2

liefern und betriebsfertig montieren
Menge: 12,000 Stck

**01.444.04.27 Abdeckplatte für 1 Installationsgerät im Geräteeinbauträger, aufrastbar**
Abdeckplatte zur Aufnahme von 1 Installationsgerät in einem Geräteeinbauträger für Unterflur- und Bodeneinbausysteme.
Ausführung zur Verwendung in systemzugehörigen Geräteeinbauträgern mit rasterbezogener Installationstechnik.
Technische Merkmale:
geeignet zur Aufnahme von 1 Installationsgerät
Befestigungsart: aufrastbar
Werkstoff: Kunststoff, z. B. Polyamid oder gleichwertig
Farbe: graphitschwarz bzw. schwarz
Länge: ca. 61 mm
geeignet für Geräteeinbausysteme im Rastermaß 45 mm oder gleichwertig
geeignet für anteilige Einbaubreiten in mehrteiligen Geräteeinbauträgern
Die Abdeckplatte muss mit dem vorgesehenen Geräteeinbauträger sowie dem verwendeten Unterflur- bzw. Bodeneinbausystem kompatibel sein.
Geeignet als Bestandteil eines Unterflur-Installationssystems nach EN 50085-2-2

liefern und betriebsfertig montieren
Menge: 12,000 Stck

**01.444.04.28 Datentechnikträger für 2 RJ45-Datenmodule, 45 x 45 mm, mit Staubschutz und Beschriftungsfeld**
Datentechnikträger zur Aufnahme von 2 Datentechnik-Anschlussmodulen mit RJ45-Buchse, geeignet für den Einbau in Geräteeinbaukanäle, Installationssäulen und Unterflursysteme.
Ausführung als kompakter Geräteeinsatz für modulare Installationssysteme mit schrägem Auslass, Verschlussschieber und Rastbefestigung, geeignet für waagerechten und senkrechten Einbau.
Technische Merkmale:
zur Aufnahme von 2 Datentechnik-Anschlussmodulen mit RJ45-Buchse
geeignet für modulare Datenanschlussmodule in Keystone-Bauform oder gleichwertiger Standardaufnahme
Ausführung als 1 Modul
Befestigungsart: Rastbefestigung / Einrasten
geeignet für waagerechten und senkrechten Einbau
mit schrägem Auslass
mit Verschlussschieber
mit Staubschutz
mit Beschriftungsfeld
Werkstoff: Kunststoff, z. B. Polycarbonat oder gleichwertig
halogenfrei
Farbe: weiß, ähnlich RAL 9010
Abmessungen ca.:
Breite: 45 mm
Höhe: 45 mm
Tiefe: 26 mm
Ausführung / Anforderungen:
geeignet für den Einbau in modulare Geräteeinbausysteme in Kanal-, Säulen- und Unterfluranlagen
geeignet zur Aufnahme marktüblicher RJ45-Datenmodule mit standardisierter Modulaufnahme
kompatibel mit der vorgesehenen Systemumgebung

liefern und betriebsfertig montieren
Menge: 12,000 Stck

**01.444.04.29 MTS-HD F RW1 Multimediaträger HDMI 45x45mm**
Multimediaträger mit einer HDMI-Anschlussbuchse und kurzem Anschlusskabel in der Ausführung Buchse-Buchse. Mit Trägerplatte mit Rastbefestigung. Geeignet für den waagerechten und senkrechten Einbau in die Systemumgebung. Zur Installation in Geräteeinbaukanälen (Rapid 45-/Rapid 80-Kanal), ISS Installationssäulen und Unterflursystemen. Mit schrägem Kabelauslass und Beschriftungsfeld. Bauteil der Serie Modul 45®. Ausführung als 1 Modul.
• Werkstoff: Polycarbonat
• Farbe: reinweiß; RAL 9010
• Mengeneinheit: Stück
• Breite: 45 mm
• Höhe: 45 mm
• Tiefe: 26 mm
• Befestigungsart: einrasten
• Beschriftungsfeld: mit Beschriftungsfeld
• Halogenfrei: ja
Marke: OBO BETTERMANN
Art.-Nr.: 6104838
Typ: MTS-HD F RW1

Incl. allen Zubehör, Schrauben,und Kleinmaterialien

liefern und betriebsfertig montieren
Menge: 3,000 Stck

*Hinweis: Vorbemerkung*
Dali Steureung Aula EG

**01.444.04.30 DALI-2 Controller / Applikationssteuergerät für Beleuchtungssteuerung**
Liefern und betriebsfertig montieren eines DALI-2 Controllers / Applikationssteuergerätes zur Ansteuerung und Verwaltung einer Beleuchtungsanlage.
Das Steuergerät ist zur Einzel- und Gruppensteuerung von DALI-Teilnehmern sowie zur Einbindung von DALI-Schaltaktoren für konventionelle Beleuchtungsgruppen vorzusehen. Das Gerät muss für die Verwaltung von mindestens den im Projekt vorgesehenen DALI-Leuchten sowie zusätzlichen Schaltkanälen für Bestandsleuchten geeignet sein.
Der Controller muss mindestens folgende Funktionen ermöglichen:
Einzelansteuerung von DALI-Leuchten
Gruppenbildung von Leuchten und Schaltkanälen
Szenenbildung und Szenenabruf
Zentralfunktionen wie „Alles Ein“ und „Alles Aus“
Parametrierung und Adressierung der angeschlossenen DALI-Teilnehmer
Kommunikation mit einem Bedienpanel / Touchdisplay
Speicherung der Konfiguration auch bei Spannungswiederkehr

Liefern und betriebsbereit montieren
Menge: 1,000 Stck

**01.444.04.31 DALI-Busspannungsversorgung**
Liefern und betriebsfertig montieren einer DALI-Busspannungsversorgung zur Versorgung des DALI-2-Busses der Beleuchtungssteuerung.
Die Busversorgung ist passend zum eingesetzten DALI-2-System auszulegen und für die Anzahl der angeschlossenen DALI-Teilnehmer einschließlich Steuergeräten, Eingabegeräten und Schaltaktoren ausreichend zu dimensionieren.
Sofern die Busversorgung bereits im DALI-Controller integriert ist, entfällt diese Position.

liefern und betriebsfertig montieren
Menge: 1,000 Stck

**01.444.04.32 DALI-Schaltaktor 2-fach für Bestandsleuchten**
Liefern und betriebsfertig montieren eines DALI-fähigen Schaltaktors mit mindestens 2 unabhängig voneinander schaltbaren Relaisausgängen zur Einbindung vorhandener, nicht DALI-fähiger Leuchten in die Beleuchtungssteuerung.
Der Schaltaktor ist zur Ansteuerung folgender Bestandsgruppen vorzusehen:
1 Schaltkanal für Gruppe Bodenleuchten
1 Schaltkanal für Gruppe Wandfluter
Die vorhandenen Leuchten sind konventionell als 230-V-Ein/Aus-Leuchten ausgeführt und über den Schaltaktor in die zentrale Steuerung einzubinden. Die Bedienung hat über das Touchpanel / Display sowie über Zentralfunktionen zu erfolgen.
Der Schaltaktor muss mindestens folgende Anforderungen erfüllen:
DALI-kompatible Einbindung in das Beleuchtungssteuerungssystem
mindestens 2 separat ansteuerbare Schaltkanäle
Schalten von 230-V-Beleuchtungsstromkreisen
Hand-/Automatikbetrieb oder gleichwertige Servicefunktion
Schaltzustandszuordnung in der Steuerung
Montage auf Hutschiene oder in geeignetem Installationsgehäuse

liefern und betriebsfertig montieren
Menge: 4,000 Stck

**01.444.04.33 Touchpanel / Bedien-Display**
Liefern und betriebsfertig montieren eines Bedienpanels / Touchdisplays zur Bedienung der Beleuchtungssteuerung im Raum.
Das Bediengerät ist zur Visualisierung und Bedienung der angeschlossenen Beleuchtung vorzusehen. Die Bedienung muss sowohl für einzeln adressierbare DALI-Leuchten als auch für über Schaltaktoren eingebundene Bestandsgruppen möglich sein.
Das Bedienpanel muss mindestens folgende Funktionen bereitstellen:
Ein- und Ausschalten einzelner DALI-Leuchten
Ein- und Ausschalten der Bestandsgruppen
Auslösen von Zentralfunktionen wie „Alles Ein“ und „Alles Aus“
Abruf mindestens einer Grundszene
eindeutige, benutzerfreundliche Darstellung der schaltbaren Leuchten / Gruppen
Statusanzeige der geschalteten Funktionen
menügeführte oder gleichwertig übersichtliche Bedienoberfläche
Montage als Wandeinbau, Wandaufbau oder in gleichwertiger geeigneter Ausführung, passend zum Nutzungskonzept des Raumes.

liefern und betriebsfertig montieren
Menge: 1,000 Stck

**01.444.04.34 Zentralschalter / Bedientaster für Beleuchtungsgrundfunktionen**
Liefern und betriebsfertig montieren eines Zentralschalters / Tasters zur Auslösung definierter Beleuchtungsgrundfunktionen im Raum.
Über den Taster müssen mindestens folgende Funktionen ausführbar sein:
Zentral Ein
Zentral Aus
Optional ist eine zusätzliche Grundszene, z. B. „Standardbeleuchtung“, vorzusehen, sofern systemseitig vorgesehen.
Der Taster ist in das Beleuchtungssteuerungssystem einzubinden und so zu parametrieren, dass die festgelegten Funktionen sicher und eindeutig ausgelöst werden.
Montage in Schalterprogramm passend zu den übrigen Installationsgeräten des Projekts oder in gleichwertiger neutraler Ausführung.

liefern und betriebsfertig montieren
Menge: 1,000 Stck

**01.444.04.35 DALI-Leuchten anschließen, adressieren und in Betrieb nehmenDALI-Leuchten anschließen, adressieren und in Betrieb nehmen**
Anschließen, adressieren, parametrieren und betriebsfertig in Betrieb nehmen der neu vorgesehenen DALI-Leuchten im Raum.
Die Leuchten sind in das DALI-2-System einzubinden und jeweils als einzeln bedienbare Teilnehmer zu konfigurieren. Die Zuordnung zum Bedienpanel / Touchdisplay ist entsprechend der projektspezifischen Bezeichnung und Bedienlogik vorzunehmen.
Preis/Je Teilnehmer

liefern und betriebsfertig montieren
Menge: 30,000 Stck

**01.444.04.36 Parametrierung und Inbetriebnahme Beleuchtungssteuerung**
Parametrieren, programmieren und in Betrieb nehmen der kompletten Beleuchtungssteuerung des Raumes mit folgenden Funktionen:
Einzelsteuerung von 2 DALI-Leuchten
Gruppensteuerung der Bestandsgruppe Bodenleuchten
Gruppensteuerung der Bestandsgruppe Wandfluter
Zentralfunktion „Alles Ein“
Zentralfunktion „Alles Aus“
ggf. Einrichtung einer Grundszene
Die Parametrierung umfasst insbesondere:
Adressierung aller DALI-Teilnehmer
Zuordnung der Schaltgruppen
Erstellung der Bedienlogik
Funktionszuordnung des Touchpanels
Funktionszuordnung des Zentralschalters
Prüfung aller Schalt- und Steuerbefehle
Abgleich mit dem Nutzer bzw. Planer
Dokumentation der endgültigen Belegung und Funktion
Die Anlage ist betriebsfertig, vollständig funktionsgeprüft und dokumentiert zu übergeben.
Preis/Je Teilnehmer

liefern und betriebsfertig montieren
Menge: 30,000 Stck

**01.444.04.37 Dokumentation Beleuchtungssteuerung**
Erstellen und übergeben der vollständigen Dokumentation zur ausgeführten Beleuchtungssteuerung.
Die Dokumentation muss mindestens enthalten:
Geräteliste der eingesetzten Komponenten
Belegungs- und Adressliste der DALI-Teilnehmer
Zuordnung der Schaltgruppen
Funktionsbeschreibung der Bedienung
Übersicht der Zentral- und Szenenfunktionen
Bestandsunterlagen / Revisionsunterlagen
ggf. Stromlauf- bzw. Klemmpläne der Steuerung
Übergabe in Papierform und digitaler Form.

liefern und betriebsfertig montieren
Menge: 1,000 psch

##### Titel 01.444.06 Behindertenrufanlage

*Hinweis: Vortext*
Die Einheitspreise der nachfolgenden Positionen verstehen sich als Liefern und Montieren der Installationsgeräte unter Putz, einschl. Fräsen der Dosen in Mauerwerk oder
Beton bis Rohdichte 1,8 t/m³.
Sämtliche erforderlichen Geräte- bzw. Schalterabzweigdosen sind mit Material und Montage in die jeweiligen Positionen der Geräte
einzukalkulieren und sind mit diesen abgegolten.
Gleiches gilt für gegebenenfalls benötigte Ausgleichsringe.
Alle Positionen verstehen sich einschließlich
Zentralscheiben sowie der erforderlichen
Betätigungswippen

*Hinweis: Vortext*
Notrufanlage zur Absetzung eines Alarms vom Behinderten WC.

In den Einheitspreis des Ruf- Set's müssen die Kosten für Inbetriebnahme und die Erstellung eines Prüfprotokolls und Inbetriebnahmeprotokoll mit einkalkuliert werden.
angebotener Typ: '.............................'

Hersteller: '.............................'

**01.444.06.1 WC-Notruf-Set, kabelgebunden, Standard, für barrierefreie WC-Anlagen**
WC-Notruf-Set in kabelgebundener Ausführung zur Ausstattung von barrierefreien WC-Anlagen mit optischer und akustischer Notrufsignalisierung, geeignet für den Einsatz in öffentlich zugänglichen Gebäuden, Verwaltungsgebäuden, Schulen, Arztpraxen, Wohnanlagen oder vergleichbaren Nutzungen. Für barrierefreie Toiletten wird eine Notrufanlage in der Praxis regelmäßig mit Bezug auf DIN 18040-1 gefordert.
Das System ist als vollständiges, betriebsfertiges Set auszuführen und muss mindestens aus folgenden Komponenten bestehen:
Zugtaster mit Zugschnur zur Notrufauslösung, auch vom Boden aus erreichbar
Abstelltaster zur Rufquittierung innerhalb des WC-Raums
optischer und akustischer Signaleinheit außerhalb des WC-Raums
Spannungsversorgung / Netzteil
erforderlichen Anschluss- und Systemkomponenten für eine betriebsfertige Funktion
Vergleichbare kabelgebundene WC-Notrufsets werden typischerweise genau mit diesen Komponenten aufgebaut; außerdem sind optische/akustische Signalisierung und eine Beruhigungsanzeige nach Rufauslösung übliche Systemfunktionen.
Funktionale Anforderungen:
Auslösung eines Notrufes über Zugtaster
optische Rückmeldung bzw. Beruhigungsanzeige nach Rufauslösung
optische und akustische Alarmanzeige außerhalb des Sanitärraums
Rufabstellung nur über den vorgesehenen Abstelltaster
kabelgebundene Signalübertragung zwischen den Systemkomponenten
Eignung für Neuinstallation oder Einbau bei vorhandener Leitungsführung
Kabelgebundene Sets werden insbesondere für Neubauten oder Bereiche mit vorhandener Verkabelung eingesetzt.
Leistungsumfang:
liefern und montieren eines kabelgebundenen WC-Notruf-Systems
einschließlich aller erforderlichen Systemgeräte, Abdeckungen, Befestigungs- und Anschlussmaterialien
einschließlich Spannungsversorgung
einschließlich Verdrahtung zwischen den Systemkomponenten
einschließlich Grundkonfiguration, Funktionsprüfung und betriebsfertiger Übergabe
Die Ausführung hat gemäß den anerkannten Regeln der Technik sowie den Anforderungen des eingesetzten Systems zu erfolgen. Sofern projektspezifisch gefordert, ist die Anlage normgerecht entsprechend den einschlägigen Anforderungen an barrierefreie WC-Notrufanlagen auszuführen.

liefern und betriebsbereit montieren
Menge: 1,000 Stck

**01.444.06.2 Mobilfunk-Alarmmodul zur Rufweiterleitung für WC-Notrufsystem**
Mobilfunk-Alarmmodul zur Rufweiterleitung von Notrufen aus einem WC-Notrufsystem bzw. behindertengerechten Notrufsystem, geeignet als Ergänzungsmodul für kompatible Rufanlagen in Sanitärbereichen.
Das Gerät dient zur Weiterleitung eines ausgelösten Notrufes über das Mobilfunknetz an zuvor definierte Empfänger bzw. Rufziele und ist für den Einsatz in Verbindung mit WC-Notrufzentralen, Rufmodulen oder gleichwertigen Systemkomponenten geeignet. Externe Rufweiterleitungen per Telefon- bzw. Wählgerät sind bei solchen Notruflösungen als optionale Erweiterung üblich.
Funktion / Anforderungen:
Alarmweiterleitung über Mobilfunknetz
geeignet zur Aufschaltung auf ein vorhandenes oder neu zu installierendes WC-Notrufsystem
zur Weiterleitung von Stör-, Hilfe- oder Notrufen an externe Empfänger
kompatibel mit systemzugehörigen Ruf- bzw. Notrufeinrichtungen des jeweiligen Herstellers oder gleichwertigen Anlagen
geeignet zur Montage und Inbetriebnahme nach Herstellervorgaben
Leistungsumfang:
liefern und montieren des Mobilfunk-Alarmmoduls
anschließen an das zugehörige Notrufsystem
einschließlich erforderlichem Anschluss-, Befestigungs- und Kleinmaterial
einschließlich betriebsfertiger Inbetriebnahme und Funktionsprüfung
einschließlich Grundparametrierung der Rufweiterleitung
Hinweis zur Ausführung:
Die Ausführung muss mit dem vorgesehenen WC-Notrufsystem systemkompatibel sein. Erforderliche Betriebs- und Nebenkomponenten, insbesondere Spannungsversorgung, Antenne, SIM-Karte bzw. Mobilfunkfreischaltung und systemabhängige Anschlussmodule, sind entsprechend der gewählten Systemlösung mit zu berücksichtigen, soweit für eine betriebsfertige Funktion erforderlich.

liefern Inbetriebnahme und betriebsbereit montieren
Menge: 1,000 Stck

##### Titel 01.444.07 Brandaschottungen

*Hinweis: Vortext Brandschutz*
Der Anbieter ist verpflichtet, die amtlichen Nachweise
für die von ihm angebotenen Brandschutzmaßnahmen
vorzulegen.
Amtliche Nachweise können sein:
- Prüfzeugnis / Prüfbescheid
- allgemeine bauafsichtliche Zulassung
Die einzubauenden Brandschottungen müssen allgemein
bauaufsichtlich zugelassene Bauteile oder Bausysteme
der Feuerwiderstandsklasse F90 nach DIN 4102 sein.
Bei Abweichungen hiervon ist die Brauchbarkeit im Einzelnen
nachzuweisen und vor Ausführung die Zustimmung der zuständigen Aufsichtsbehörde einzuholen.
Beschränkungen hinsichtlich durchgeführter Kabeltypen,
-querschnitte und -materialien werden nicht zugelassen.
Es muß sichergestellt sein, daß im Brandfall entstehende Hohlräume sofort und wirkungsvoll geschlossen werden
(z.B intumeszierende Abschottung).
Das Bauteil muß zu jeder Zeit gegen Rauchgase bzw. -ne-
bel dicht sein. In allen Funktionszuständen muß die mechanische Belastbarkeit gegen Löschwasser gewährleistet
sein.
1/3 der Querschnittsfläche ist als freie Nachbelegungsfläche vorzusehen. Die Nachinstallation muß jederzeit
mit einfachen Mitteln und ohne Funktionsbeeinträchtigung möglich sein.
Eine Zulassungskopie ist beim Bauherren oder seinem
Vertreter zu hinterlegen. Jede Brandabschottung ist
vorschriftsmäßig zu kennzeichnen.

**01.444.07.1 Kabelabschottung mit Brandschutzstopfen, EI 60 bis EI 120, Öffnung Ø ca. 150 mm**
Herstellen einer Kabelabschottung für die Durchführung von Kabeln, Elektroleerrohren bis 40 mm sowie Leerrohrbündeln und Hohlleiterkabeln durch Massivwände, Massivdecken oder leichte Trennwände mittels wiederbelegbarem Brandschutzstopfensystem.
Die Abschottung muss für die geforderte Feuerwiderstandsdauer geeignet sein und eine Klassifizierung von EI 60 bis EI 120 nach EN 13501 oder gleichwertig besitzen. Die Ausführung hat mit bauaufsichtlichem Verwendbarkeitsnachweis bzw. gültiger europäischer technischer Bewertung oder gleichwertigem Nachweis zu erfolgen.
Geeignet für:
Massivwand
Massivdecke
leichte Trennwand
Kabel
Elektroleerrohre bis 40 mm
Leerrohrbündel
Hohlleiterkabel
Technische Anforderungen:
Feuerwiderstandsklasse EI 60 bis EI 120
uneingeschränkte Nachbelegung muss möglich sein
rauchgasdichte Ausführung ist sicherzustellen
maximale Kabelbelegung: 60 % der Öffnungsgröße
verlorene Schalung aus PVC-Hüllrohr zulässig, sofern vom zugelassenen Abschottungssystem erfasst
Abmessungen:
Öffnungsdurchmesser ca. 150 mm
Ausführung / Montage:
fachgerechter Einbau des Abschottungssystems gemäß gültigem Verwendbarkeitsnachweis bzw. Zulassung
Einhaltung aller systemabhängigen Anforderungen an:
Baustoffe
Schottdicke
Belegungsgrad
Mindestabstände
Randabstände
zulässige Durchführungskomponenten
Kennzeichnung der Abschottung gemäß den geltenden Vorschriften
einschließlich aller erforderlichen Systembestandteile, Füllstücke, Kennzeichnungsschilder sowie Nebenmaterialien

liefern und betriebsfertig montieren.
Menge: 10,000 Stck

**01.444.07.2 Brandschutzfüllmasse, emissionsarm, zur Herstellung von Abschottungen und brandschutztechnischen Verschlüssen**
Brandschutzfüllmasse zur Herstellung, Ergänzung oder Abdichtung von brandschutztechnischen Abschottungen, Fugen- und Öffnungsverschlüssen im Bereich von Kabel-, Rohr- oder Kombiabschottungen, geeignet für den Einsatz entsprechend dem jeweiligen zugelassenen Abschottungssystem.
Ausführung als gebrauchsfertige oder systemzugehörige Füllmasse mit folgenden Eigenschaften:
geeignet für die brandschutztechnische Abdichtung gemäß Systemzulassung
VOC-Gehalt ca. 9 g/l oder gleichwertig, geeignet für Anforderungen im Zusammenhang mit LEED
zulässiger Anwendungstemperaturbereich ca. 5 °C bis 40 °C
ungefähre Aushärtedauer ca. 2 mm in 3 Tagen, abhängig von Umgebungsbedingungen und Schichtdicke
Anforderungen:
Verwendung nur in Verbindung mit dem jeweils vorgesehenen bzw. zugelassenen Brandschutzsystem
fachgerechter Einbau nach Herstellervorgaben und Verwendbarkeitsnachweis
Einhaltung aller systemabhängigen Anforderungen an Untergrund, Schichtdicke, Baustoffe und Randbedingungen

liefern und betriebsfertig montieren.
Menge: 10,000 Stck

**01.444.07.3 Kabelabschottung mit Brandschutzschaum, feuerbeständig, Schottstärke 200 mm, Öffnungsfläche ca. 0,20 m²**
Herstellen einer Kabelabschottung in Massivwand, Massivdecke oder leichter Trennwand mittels Brandschutzschaumsystem zur brandschutztechnischen Abschottung von Kabeln, Kabelbündeln, Elektro-Leerrohren und Kabeltragsystemen.
Geeignet für die Durchführung von:
Kabeln und Kabelbündeln bis ca. 110 mm Durchmesser
Elektro-Leerrohren bis ca. 32 mm
gebündelten Leerrohren bis ca. 65 mm
Bündeln aus 16-mm-Leerrohren bis ca. 100 mm
Kabeltrassen aller Art
Ausführung mit einer Schottstärke von ca. 200 mm.
Bei Einbau in leichte Trennwände sind die erforderliche Laibungserstellung sowie ein gegebenenfalls notwendiges Aufdoppeln bzw. Aufleisten der Wand auf die erforderliche Schottstärke bauseits zu berücksichtigen.
Technische Anforderungen:
Feuerwiderstand entsprechend den Anforderungen des zugelassenen Abschottungssystems, feuerbeständig
uneingeschränkte Nachbelegung muss möglich sein
rauchgasdichte Ausführung ist sicherzustellen
Beschichtung der Kabel nicht erforderlich, soweit systembedingt zulässig
maximale Kabel- und Rohrbelegung: 60 % der Öffnungsgröße
Kombinierbarkeit mit systemzugehörigen Brandschutzprodukten bzw. Ergänzungskomponenten muss gegeben sein
Zulässige Schottgrößen:
in Wänden: max. 600 x 600 mm bzw. 0,36 m²
in Decken: max. 400 x 400 mm bzw. 0,16 m²
Abrechnungsrelevante Angaben:
Öffnungsfläche: ca. 0,20 m²
zu kalkulierender Belegungsgrad: 30 %
Ausführung / Montage:
fachgerechter Einbau gemäß allgemeiner Bauartgenehmigung, europäischer technischer Bewertung oder gleichwertigem Verwendbarkeitsnachweis des angebotenen Systems
Einhaltung aller in der Zulassung geregelten Anforderungen an Baustoffe, Schottaufbau, Schottstärke, Mindestabstände, Belegung und zulässige Durchführungskomponenten
Kennzeichnung der Abschottung mit Ausführungsschild
einschließlich aller erforderlichen Systembestandteile, Hilfsstoffe und Nebenleistungen

liefern und betriebsfertig montieren.
Menge: 10,000 Stck

#### 01.457 Datenübertragungsnetze

##### Titel 01.457.01 Netzwerktechnik

*Hinweis: Vortext*
Die Einheitspreise der nachfolgenden Positionen verstehen sich als Liefern und Montieren der Installationsgeräte in Hohlwänden, etc,
Sämtliche erforderlichen Geräte- bzw. Schalterabzweigdosen sind mit Material und Montage in die jeweiligen Positionen der Geräte
einzukalkulieren und sind mit diesen abgegolten.
Alle Positionen verstehen sich einschließlich
Zentralscheiben sowie der erforderlichen
Betätigungswippen.

*Hinweis: Vortext*
Es sind ausschliesslich Produkte von Herstellern
einzusetzen, die nach ISO 9000 zertifiziert sind.
Das entsprechende Zertifikat ist mit der
Angebotsabgabe vorzulegen.

*Hinweis: Komponenten Netzwerkschrank*
Den nachfolgenden Positionen müssen von einen einheitlichen Hersteller Angeboten werden

angebotener Typ: '.............................'

Hersteller: '.............................'

**01.457.01.1 EDV-Verteilerschrank 42HE H/B/T: 2000/800/800**
EDV-Verteilerschrank 42HE,  inkl.
-19" Netzwerk Standverteilerschrank
-Stahlrahmenschrank
 mit Lüftungsöffnungen
-Filtermatte für Lüftungsöffnungen
-Frontglastür aus Sicherheitglas und
 Schwenkhebelverschluß mit Schließzylinder
-Stahlblechtür hinten aus 2mm Stahlblech, mit
Sicherheitseinheit
-abnehmbare Seitenwände abschließbar
-Bodenplatte, Nivellierfüße
-bei Höhenausgleich ist der Sockel zu
 verschließen, damit keine ungefilterte Luft
 angesaugt wird.
-2x Steckdosenleiste 6-fach mit Schalter und
 interriegiertem Überspannungsschutz,
-Potentialausgleichs-Set
-staubdichtes Kabeleinführungszubehör
 für sämtliche zu- und abgehenden Leitungen
 Schrankleuchte mit Türkontaktschalter
-Profilschienen für Befestigung der Leitungen
 über die gesamte Schrankhöhe
-Kabelführungsbügel aus Metall für Führung
 der Patchkabel zwischen den Verteilern
-Schutzart IP 20 / DIN 40050
Ausführung: 42 HE

inkl.19” LED Beleuchtung - White

H/B/T: 2000/800/800
liefern und montieren, komplett betriebsfertig inkl.
sonst. Systemzubehör

angebotener Typ: '.............................'

Hersteller: '.............................'
Menge: 1,000 Stck

**01.457.01.2 Spleissbox für LWL 24 Fasern**
Spleissbox für LWL 24 Fasern
In Metall, Pulverbeschichtet RAL 7035, 19“ Ausführung
ausziehbar, vorkonfektioniert mit LWL Kupplungen, farbigen
Faserpigtals abgesetzt, Spleißkassette mit Spleißhalter,
Faserklemme, PG16 Verschraubung und Spleißschutz.
Abgehendes LWL: 24 Fasern 50/125
Komplett liefern und montieren einschl. Inbetriebnahme,
Spleissarbeiten und  Dokumentation aller Fasern.
komplett liefern und betriebsfertig montieren.

angebotener Typ: '.............................'

Hersteller: '.............................'
Menge: 1,000 Stck

**01.457.01.3 Spleissbox für LWL 24 Fasern nachrüsten**
Spleissbox für LWL 24 Fasern
In Metall, Pulverbeschichtet RAL 7035, 19“ Ausführung
ausziehbar, vorkonfektioniert mit LWL Kupplungen, farbigen
Faserpigtals abgesetzt, Spleißkassette mit Spleißhalter,
Faserklemme, PG16 Verschraubung und Spleißschutz.
Abgehendes LWL: 24 Fasern 50/125
Komplett liefern und montieren einschl. Inbetriebnahme, und einbau in einem vorhandenen Netzwerkverteiler
Spleissarbeiten und  Dokumentation aller Fasern.
komplett liefern und betriebsfertig montieren.

angebotener Typ: '.............................'

Hersteller: '.............................'
Menge: 1,000 Stck

**01.457.01.4 Patchfeld 24xRJ45, 1HE Cat6**
Patchfeld 24xRJ45, 1HE Cat6
ausgelegt mit:
Kategorie 6
* 19"-Einbau
* 4 voneinander unabhängige vollgeschirmte 6er-Module,
  modular aufbaubar
* max. 24 Steckplätze (4x6er Module gleich 24
  Steckplätze)
* 24 Stück RJ 45-Buchsen, einzeln geschirmt
* grossflächiger Schirmanschluss mit federnder
  Schirmanschlussschelle (Federbronze)
* vom Schirmanschluss getrennte Zugentlastungsschelle
* alle Module sind mittels Erdschiene verbunden
* Schirmanschluss und Zugentlastungsschelle
  unverlierbar
Farbe:  Aluminium, silbereloxiert
Anschluss: 1x8adrig pro Buchse,
Schirm als  grossflächige
Klemmverbindung
Anschlusstechnik:  LSA Plus-Technik
Beschaltung: Normgerecht
Aderndurchmesser  0,4 bis 0,63 mm
Erdung : Erdungsbolzen mit Mutter
und Zahnscheiben, M 6x10
Grösse: 1 Höheneinheit
Komplett liefern und montieren einschl. Inbetriebnahme
und  Dokumentation sowie das auflegen und messen
aller abgehenden Leitungen.

komplett liefern und montieren

angebotener Typ: '.............................'

Hersteller: '.............................'
Menge: 3,000 Stck

**01.457.01.5 Rangierpanel**
Rangierpanel 1 HE, RAL 9005
Material: Panel: Stahlblech, verzinkt,
chromatiert
Kabelführungsbügel: Stahlblech, verzinkt,
chromatiert
Abmessungen (B x H x T): Bügelgröße 43 mm x 105 mm
komplett liefern und betriebsfertig montieren.
Menge: 3,000 Stck

**01.457.01.6 19"-Netzwerkschrank-Kabelführung**
Liefern und montieren von Kabelführungsbügeln zur seitlichen Kabelführung an 19"-Profilschienen im Netzwerkschrank, T

Kabelführungsbügel zur geordneten und zugentlasteten Kabelführung in 19"-Netzwerkschränken.
Einsatz: flexible, systemgerechte Kabelführung seitlich an 482,6 mm (19")-Profilschienen
Material: Stahl, verzinkt / chromatiert, für den Einsatz in IT-/Netzwerkschränken geeignet
Abmessungen je Bügel: Höhe ca. 65 mm, Tiefe ca. 125 mm
Montage seitlich an den 19"-Profilschienen des Netzwerkschranks gemäß Herstellerangaben; zur Gewährleistung einer übersichtlichen, montagefreundlichen Kabelführung und Einhaltung der zulässigen Biegeradien der Leitungen.
Kabelführungsbügel inkl. Arretierungsblech und komplettem Befestigungszubehör

Typ Rittal DK 7111.000 oder gleichwertig.

komplett liefern und betriebsfertig montieren.
Menge: 25,000 Stck

**01.457.01.7 19" 1HE Steckdosenleiste 8 x Schutzkontakt mit Überspannungsschutz, grau**
19" 1HE Steckdosenleiste 8 x Schutzkontakt mit Überspannungsschutz, grau
19" 1HE Steckdosenleiste mit Überspannungsschutz

19" 1HE Steckdosenleiste mit Überspannungsschutz
8-fach Schutzkontaktsteckdosenleiste CEE7/3, mit Überspannungsschutz,
VDE 0620-1, mit optischer Funktions- und Ausfallanzeige, zweipolig,
Überspannungsschutz Ableitstrom 6,5 kA, max. 250 V AC / 16 A / 3600 W,
Kurzschlussfestigkeit 6,5kA, um 35° gedrehte Steckdoseneinsätze im
Aluminiumprofil, eloxiert in RAL 7035, Schutzart IP20,
nicht wiederanschließbar, H05VV-F 3G 1,5 mm²,Anschlussleitung 2,0 m schwarz,
mit angespritztem Schutzkontakt-Winkelstecker,
Lieferumfang: 1 x Steckdosenleiste inkl. 2 x 19" Montagewinkel

Fabrikat:  EFB-Elektronik
Art.-Nr.:  691687

liefern und montieren, in vorher genaten Netzwerkschrank komplett betriebsfertig inkl.sonst. Systemzubehör

angebotener Typ: '.............................'

Hersteller: '.............................'
Menge: 1,000 Stck

**01.457.01.8 UAE-Anschlussdose, RJ 45, 2fach**
UAE-Anschlussdose, RJ 45, real Cat. 6a, geschirmt
2 Steckbuchsen, 8 / 8-polig
Für Kanaleinbau. Mit Schrägauslass und LSA-PLUS Schneidklemmen. Cat. 6 gemäß DIN EN 50173-1:2003-06. Cat. 6a (Category 6 augmented ) gemäß TIA / EIA-TR 42.7. Kennzeichnung gemäß EIA / TIA 568 A und B. Bauart nach DIN EN 60 603-7, IEC 60 603-7. Abschirmung nach DIN EN 55022, Klasse B. Kabelzuführung frei wählbar. Bis 500 MHz auf allen Aderpaaren. Geeignet für 10-Gigabit Ethernet. Nur für 8-polige RJ 45-Stecker. Ohne Spreize.
Einbautiefe: 38 mm
komplett mit Abdeckung liefern und montieren.

angebotener Typ: '.............................'

Hersteller: '.............................'
Menge: 25,000 Stck

**01.457.01.9 UAE-Anschlussdose, RJ 45, 1fach**
UAE-Anschlussdose, RJ 45, Cat. 6e, geschirmt
1 Steckbuchse, 8 (8)-polig
Mit Schrägauslass und LSA-PLUS Schneidklemmen. Cat. 5 gemäß DIN EN 50173-1:2003-06. Cat. 5e (Category 5 enhanced) gemäß TIA / EIA-568-A-5:1999. Kennzeichnung gemäß EIA / TIA 568 A und B. Bauart nach DIN EN 60 603-7, IEC 60 603-7. Abschirmung nach DIN EN 55022, Klasse B. Bis 100 MHz auf allen Aderpaaren. Geeignet für Gigabit Ethernet. Ohne Spreize.
Einbautiefe: 38 mm
komplett mit Abdeckung liefern und montieren.

angebotener Typ: '.............................'

Hersteller: '.............................'
Menge: 10,000 Stck

**01.457.01.10 Anschlussdose IP44 AP 1fach**
Anschlussdose IP44 AP 1fach mit Montageeinsatz für 1x AMJ- bzw. UMJ-Modul/Kupplung
Mit einem Datenanschlussgehäuse in Schutzklasse IP44 können die in der Bürowelt etablierten AMJ-Module und -Kupplungen sowie SC Duplex Kupplungen gegen das Eindringen von festen Fremdkörpern mir einem Durchmesser größer als 1mm und gegen Wasser, das aus allen Richtungen gegen den Körper spritzt, wirksam geschützt werden. Mit seinen geringen Maßen von 75x86x58 mm bietet die Anschlussdose IP44 Platz für bis zu zwei Datenanschlüsse und ist zudem bruchsicher. Das graue Gehäuse kann mit einer oder zwei Leitungseinführung(en) versehen werden. Zur Portkennzeichnung dient ein spritzwassergeschütztes, transparentes Schriftfeld (21x59mm). Die Fertigstellung eines betriebsbereiten Anschlusses erfolgt durch das werkzeuglose Einrasten (snap-in) der entsprechenden AMJ-Module und -Kupplungen in die 1- oder 2-fach Montageeinsätze. Die SC Duplex Kupplungen können zusätzlich zur snap-in Montage auch mit Schrauben befestigt werden.
Schutzklasse IP44
Geringer Platzbedarf für zwei Datenanschlüsse (Abmessungen: 75x86x58 mm)
Bruchsicheres Gehäuse PA6
Port-Kennzeichnung mit spritzwassergeschütztem, transparentem Schriftfeld
Wahlweise 1- oder 2-fach Montageeinsätze PC-GF10 für AMJ-Module und -Kupplungen sowie SC-Duplex-Kupplungen
Klappdeckel mit Federmechanismus zum leichten Erreichen der Buchsen
werkzeugloses Einrasten (snap-in) der Module und Kupplungen
Wahlweise Einrasten und/oder Verschrauben der SC-Duplex Kupplungen
Kurzbezeichnung: Anschlussdose IP44 AP
Ausführung: 1-fach AP inkl. Modulaufnahme bestückt
Anmerkungen: für AMJ/ UMJ Module
Farbe: grau
inkl. Modul, liefern und betriebsfertig montieren

angebotener Typ: '.............................'

Hersteller: '.............................'
Menge: 10,000 Stck

**01.457.01.11 Anschlussdose IP44 AP 2fach**
Anschlussdose IP44 AP 2fach mit Montageeinsatz für 2x AMJ- bzw. UMJ-Modul/Kupplung
Mit einem Datenanschlussgehäuse in Schutzklasse IP44 können die in der Bürowelt etablierten AMJ-Module und -Kupplungen sowie SC Duplex Kupplungen gegen das Eindringen von festen Fremdkörpern mir einem Durchmesser größer als 1mm und gegen Wasser, das aus allen Richtungen gegen den Körper spritzt, wirksam geschützt werden. Mit seinen geringen Maßen von 75x86x58 mm bietet die Anschlussdose IP44 Platz für bis zu zwei Datenanschlüsse und ist zudem bruchsicher. Das graue Gehäuse kann mit einer oder zwei Leitungseinführung(en) versehen werden. Zur Portkennzeichnung dient ein spritzwassergeschütztes, transparentes Schriftfeld (21x59mm). Die Fertigstellung eines betriebsbereiten Anschlusses erfolgt durch das werkzeuglose Einrasten (snap-in) der entsprechenden AMJ-Module und -Kupplungen in die 1- oder 2-fach Montageeinsätze. Die SC Duplex Kupplungen können zusätzlich zur snap-in Montage auch mit Schrauben befestigt werden.
Schutzklasse IP44
Geringer Platzbedarf für zwei Datenanschlüsse (Abmessungen: 75x86x58 mm)
Bruchsicheres Gehäuse PA6
Port-Kennzeichnung mit spritzwassergeschütztem, transparentem Schriftfeld
Wahlweise 1- oder 2-fach Montageeinsätze PC-GF10 für AMJ-Module und -Kupplungen sowie SC-Duplex-Kupplungen
Klappdeckel mit Federmechanismus zum leichten Erreichen der Buchsen
werkzeugloses Einrasten (snap-in) der Module und Kupplungen
Wahlweise Einrasten und/oder Verschrauben der SC-Duplex Kupplungen
Kurzbezeichnung: Anschlussdose IP44 AP
Ausführung: 1-fach AP inkl. Modulaufnahme bestückt
Anmerkungen: für AMJ/ UMJ Module
Farbe: grau
inkl. Modul, liefern und betriebsfertig montieren

angebotener Typ: '.............................'

Hersteller: '.............................'
Menge: 15,000 Stck

**01.457.01.12 E-DAT modul Cat.6[A] jack, T568A**
E-DAT modul Cat.6[A] jack, T568A
Universelle Anschlusseinheit Datentechnik
Kategorie 6[A], 500 MHz Link gepruefte Ausfuehrung fuer
Datenuebertragungsraten bis 10 GBit nach IEEE 802.3an aus
Zinkdruckguss, Oberflaechen veredelt, mit einzelgeschirmter
RJ45-Buchse, Modulgehaeuse aus nur zwei Teilen bestehend,
grossflaechiger Schirmanschluss mit federnder,
unverlierbarer
Schirmanschlussschelle, vom Schirmanschluss getrennte
Zugentlastung, zum Anschluss von Kategorie 6[A], 7 und 7[A]
Kabeln.
Einhaltung der Kategorie 6[A] Komponentenpruefung nach
ISO/IEC 11801 Ed.2.2:2011-06, DIN EN 50173-1:2011-09,
TIA/EIA-568-C.2 (2009-08) und IEC 60603-7-51 Ed.1
(12/2008)von einem akkreditierten Prueflabor zertifiziert.
Einhaltung der Klasse E[A] / 500 MHz auf allen
Paarbelegungen nach ISO/IEC 11801 Ed.2.2:2011-06 und DIN EN
50173-1:2011-09, fuer 10BaseT, 100BaseT, ATM 155 MBit/s,
Gigabit-Ethernet, 10Gigabit-Ethernet, geeignet fuer Remote
Powering (PoE, PoE plus und UPoE) und HDBaseT.
Anschluss und Montage ohne Spezialwerkzeug,
Potentialausgleich mittels Federkontakt zur Applikation,
zusaetzlicher Anschluss fuer Potentialausgleich mit
Flachstecker 2,8 mm, Befestigungsmoeglichkeit fuer
Staubschutzklappe, Metall und Kunststoffteile
recyclingfaehig, RoHS-konform, Nachweise des Herstellers
sind beizufuegen.
Buchse: RJ45, vollgeschirmt
Bauform: Modul
Anzahl der Buchsen: 1
Anschluss: 8-polig, Schirm als grossflaechige
Klemmverbindung
Anschlusstechnik: IDC Schneidklemme
Beschaltung: Norm
Adernkennzeichnung: T568A
Adernanschluss: AWG 26/1 - 22/1, AWG 26/7 - 22/7
Fabrikat: METZ CONNECT
Typ: E-DAT modul Cat.6[A] jack, T568A
Art.-Nr. 130910-Z
oder gleich geeignet

inkl. liefern und betriebsfertig montieren

angebotener Typ: '.............................'

Hersteller: '.............................'
Menge: 20,000 Stck

**01.457.01.13 Netzwerkdose für Hutschienenmontage**
Netzwerkdose für Hutschienenmontafe, in Form eines Sicherungsautomaten. Der Buchseneinsatz ist vollständig geschirmt und für CAT 6 zugelassen. Die Dose wird wie ein Sicherungsautomat auf Standard-Hutschienen montiert. Steckrichtung 90º zur Hutschiene. Kabelzuführung von oben oder unten. Um die Kabelzuführungsrichtung zu ändern wird nur das Unterteil des 2-teiligen Gehäuses gedreht und wieder auf die TH35-Tragschiene aufgerastet. Im Modul REGplus IP20 können alle Anschlussmodule in Modulbauform verwendet werden. Bei Einbau als Gerät der Schutzklasse I erfolgt der Potentialausgleich über ein integriertes Potentialausgleichsblech direkt über die Tragschiene. Die Tragschiene ist über entsprechende Maßnahmen in den Gebäudepotentialausgleich zu integrieren. Das Gerät ist durch eine Abdeckung vor direkter Berührung geschützt. Bei Montage in schutzisolierten Verteilern bleibt die Schutzklasse II somit bestehen. Hierfür muss das Potentialausgleichsblech entfernt werden.
- Montage auf Tragschiene TH35 nach DIN EN 60715
- Kabelzugang variabel 45° von oben oder unten möglich,  Steckrichtung 45° nach unten geneigt
-  Integrierte Staubschutzklappe
komplett  liefern und montieren.

angebotener Typ: '.............................'

Hersteller: '.............................'
Menge: 4,000 Stck

**01.457.01.14 Technische Dokumentation**
bestehend aus folgenden Einzelunterlagen:
*  Deckblatt (in Klarsichthülle) mit:
   - Projektbezeichnung
   - Gewerkebezeichnung
   - Name und Anschrift des Auftragnehmers
   - Name und Anschrift des Fachplaners
   - Nennung der Gewährleistungsfristen
*  Inhaltsverzeichnis (in Klarsichthülle)
    - Gliederung gemäss nachfolgender Vorgabe
  Die nachfolgend aufgelisteten Gliederungspunkte
  sind durch entsprechend gekennzeichnete Registerblätter zu trennen.
    1. Allgemeines
  3fach in kopierfähiger Ausführung, mit:
       - Protokoll über die Schlussabnahme
       - Schriftlicher Abnahmeantrag des Auftragnehm.
       - Bestätigung des Auftraggebers über die
  erfogte Einweisung des Betriebspersonals
       - Teilnehmerliste über die Bestandsabnahme
       - Teilnehmerliste über die Funktionsabnahme
    2. Anlagenbeschreibung
  3fach in kopierfähiger Ausführung, mit:
       - Stichpunktartige Beschreibung der
  Installationsmassnahmen mit Aufzählung der
  wichtigsten Auslegungsparameter und
  Komponenten.
    3. Bedienung und Wartung
  3fach in kopierfähiger Ausführung, mit:
       - Bedienungsanleitungen
       - Wartungsanweisungen
    4. Bescheinigungen
  3fach in kopierfähiger Ausführung, mit:
       - Bescheinigung über die Einhaltung der VDE-
  Bestimmungen und der DIN-/IEC-/EN-Normen
       - Zertifikate  über Schirmeigenschaften
       - Zertifikate über Störleistungsunterdrückung
       - Zertifikate über Verlegesimulation und Link
  Performance
    5. Messprotokolle
  3fach in kopierfähiger Ausführung, mit:
       - Messprotokolle über die Kabelmessungen
    6. Verteilerunterlagen
  3fach in kopierfähiger Ausführung, mit:
       - Rangierpläne
       - Klemmenbelegungspläne Verteiler
       - Verteilerinnenansicht (mit Bezeichnung der
  einzelnen Leisten)
       - Kabelliste aller installierten Kabel
  (Kabelart, Querschnitt, Adernanzahl,
  Kabellänge, Ziel-/Endpunkt)
       - Verteileransichten
       - Ansicht über die Patchfelder mit Darstellung
  der Belegungen
    7. Herstellerunterlagen
  3fach in Kopierfähiger Ausführung, mit:
       - Herstellerprospekte mit Kennzeichnung aller
  eingesetzten Produkte und Komponenten
       - Gerätekarte mit Fabrikatsliste und
  Ersatzteilliste aller eingesetzten
  Komponenten
    8. Revisionszeichnungen (Bestandszeichnungen)
  3fach als Papierpause und 1fach als
  Polyester-Folie, mit:
       - Installationspläne als Grundrisspläne mit
  lagerichtiger Darstellung aller installierten
  Apparaturen und Komponenten einschl.
  eindeutiger Bezeichnung (Beschriftung).
  Hierfür sind die letztgültigen
  Architektenpläne zu benutzen.
       - Aufstellungsplan von jedem Verteilerraum
  im Massstab 1:20, mit vermasster Darstellung
  der Verteilerschränke, Deckendurchbrüche etc.
       - Aufstellungsplan vom Zentralen-Raum im ______,
  im Massstab 1:20, mit vermasster Darstellung
  aller Schränke, HVt., etc.
       - Belegungsplan
  von jedem Verteiler mit Ansicht des
  Einbaurahmens bzw. Schwenkrahmens
       - Kabelplan vom Datenleitungsnetz
  mit Angabe aller Komponenten, Verteiler,
  Kabel, Kabeldimensionen, Kabeltypen etc.

Anfertigen und an den Auftraggeber ausliefern.
Menge: 1,000 psch

#### 01.494 Abbruchmaßnahme

##### Titel 01.494.01 Demontagearbeiten

*Hinweis: Die Demontagearbeiten beinhalten das Freischalten der Anlagenteile, das fachgere*
Die Demontagearbeiten beinhalten das Freischalten
der Anlagenteile, das fachgerechte Abbauen der An-
lagen und Geräte sowie die umweltgerechte Entsorgung der Materialien. Die entsprechenden Entsorgungsnachweise sind komplett vorzulegen!
Die zu demontierenden Teile sind, soweit nicht entsprechend markiert, nicht zur Wiederverwendung bestimmt.
Markierte Bauteile müssen so demontiert und eingelagert
werden, dass eine spätere Montage jederzeit möglich ist

*Hinweis: Vortext Demontagen Verteiler*
Demontage Verteiler:
Die Nachfolgenden Positionen beinhalten das
Demontieren, Abtransport und Entsorgen der einzelnen
Materialien.

**01.494.01.1 Demontage des Unterverteiler**
Demontage des Unterverteilers im 1.OG WC-Bereich
Einbauort ist eine Trockenbauwand.
Abtransportieren und fachgerecht entsorgen.
siehe Bild

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Menge: 1,000 Stck

**01.494.01.2 Demontage des Unterverteilers uP 180 PLE**
Demontage des Unterverteilers, uP Feldverteiler mit 120 PLE,  abtransportieren und fachgerecht entsorgen.
siehe Bild
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Menge: 1,000 Stck

**01.494.01.3 Demontage von Leuchten**
Demontage von verschiedenen, Aufbau, Abgependelte Leuchten und  Leuchtstofflampen samt Befestigungsmaterial und Zubehör demontieren, abtransportieren und fachgerecht entsorgen
Menge: 30,000 Stck

**01.494.01.4 Demontage von Leuchten**
Demontage von  Abgependelte Leuchten
samt Befestigungsmaterial und Zubehör demontieren,
Befestungsungsmaterieal abtransportieren und fachgerecht entsorgen
sowie die Leuchten zum Einlagern dem bauherrn Übergeben
Montage höhe ca.7m
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Menge: 2,000 Stck

**01.494.01.5 Demontage AP Schaltgeräte**
Demontage AP Schaltgeräte wie z.B. Schalter, Steckdosen und
Telefondosen, etc.
abtransportieren und entsorgen.
Menge: 5,000 Stck

**01.494.01.6 Demontage UP Schaltgeräte**
Demontage UP Schaltgeräte wie z.B. Schalter, Steckdosen und
Telefondosen, Netzwerkdosen, HA-Dosen, NOT-AUS-Taster etc. inkl. Einbaudose abtransportieren und entsorgen.
Menge: 50,000 Stck

**01.494.01.7 Demontage UP Bediengerät**
Demontage UP Bediengerät
abtransportieren und fachgerecht entsorgen.

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Menge: 1,000 Stck

**01.494.01.8 Demontage UP Zentralsteuergerät**
Demontage UP Zentralsteuergerät
abtransportieren und fachgerecht entsorgen.

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Menge: 1,000 Stck

**01.494.01.9 Demontage sonstige Schaltgeräte**
Sonstige Schaltgeräte wie z.B. Wartungsschalter, CEE-Dosen, Sprechstellen, Raumthermostaten und Abzweigdosen usw.
abtransportieren und entsorgen.
Menge: 10,000 Stck

#### 01.499 Sonstige Maßnahmen für technische Anlagen

##### Titel 01.499.01 Sonstiges

*Hinweis: Stundenlohnarbeiten sind grundsätzlich bei der Bauleitung zu beantragen und durch diese*
Stundenlohnarbeiten sind grundsätzlich bei der
Bauleitung zu beantragen und durch diese genehmigen zu lassen.
In den angebotenen Einheitspreisen sind sämtliche
Zuschläge für Auslösungen, Fahrtkosten, Unterbringungen, Schmutz- und sonstige Zuschläge enthalten.
Meisterstunden werden nur dann vergütet, wenn dieser an
der Baustelle mitarbeitet und die Arbeiten von anderen
Monteuren nicht ausgeführt werden können.
Zeiten, in denen Arbeiten abgesprochen und geklärt
werden, sowie zur Aufmaßerstellung und Kontrolle,
werden nicht gesondert vergütet.
Wandschlitze, Bohrungen und Durchbrüche in Mauerwerk
oder Beton für zu verlegende Leitungen und Rohre sind
grundsätzlich mit den Einheitspreisen für UP-Montage
abgegolten.
Stemmarbeiten sind nur nach Genehmigung der Bauleitung
zulässig. Stemmarbeiten für das Einspitzen von
Kabelschutzrohren oder Elt.-Leitungen an
Kreuzungspunkten untereinander oder mit
Heizungs-/Wasserrohren sind in die entsprechenden
Einheitspreise von Kabeln und Leitungen oder Rohren auf
Rohfußboden mit einzukalkulieren und sind mit Diesen
abgegolten.

**01.499.01.1 BM**
BM Regiestunden,
nach Auftrag oder Maßgabe der Bauleitung:
bauleitender Monteur
Menge: 150,000 h

**01.499.01.2 LG 5**
LG 5Regiestunden,
nach Auftrag oder Maßgabe der Bauleitung:
Monteur
Menge: 150,000 h

**01.499.01.3 Helfer**
Helfer Regiestunden,
nach Auftrag oder Maßgabe der Bauleitung:
Helfer
Menge: 150,000 h

**01.499.01.4 Azubi**
Azubi Regiestunden,
nach Auftrag oder Maßgabe der Bauleitung:
Auszubildender, jedes Ausbildungsjahr
Menge: 150,000 h

**01.499.01.5 Anschliessen 1x16**
Anschliessen von Kabeln oder Leitungen an beigestellten
Betriebsmitteln, Querschnitt bis 1 x 16 mm2.einschl. Beschriftung.
Menge: 20,000 Stck

**01.499.01.6 Anschliessen 3x2,5**
Anschliessen von Kabeln oder Leitungen an beigestellten
Betriebsmitteln, Querschnitt bis 3 x 2,5 mm²,einschl. Beschriftung.
Menge: 20,000 Stck

**01.499.01.7 Anschliessen 5x1,5**
Anschliessen von Kabeln oder Leitungen an
beigestellten Betriebsmitteln, Querschnitt bis 5 x
1,5 mm². (z.B. Jalousiemotore, Lüftung,
Raumthermotate) einschl. Beschriftung.
Menge: 20,000 Stck

**01.499.01.8 Anschliessen 5x2,5**
Anschliessen von Kabeln oder Leitungen an
beigestellten Betriebsmitteln, Querschnitt bis 5 x
2,5 mm²,einschl. Beschriftung.
Menge: 20,000 Stck

**01.499.01.9 Anschliessen 5x6**
Anschliessen von Kabeln oder Leitungen an beigestellten
Betriebsmitteln, Querschnitt bis 5 x 6 mm², einschl. Beschriftung.
Menge: 20,000 Stck

**01.499.01.10 Auflegen 2x2x0,6-6x2x0,6**
Anschliessen von Kabeln oder Leitungen an beigestellten
Betriebsmitteln, Querschnitt  von  2x2x0,6/0,9 bis
6x2x0,6/0,8, einschl. Beschriftung.
Menge: 20,000 Stck

**01.499.01.11 Auflegen 10x2x0,6-16x2x0,6**
Auflegen von Installationskabeln 10x2x0,6/0,9 bis
16x2x0,6/0,9, an LSA+Leisten, einschl. Beschriftung.
Menge: 20,000 Stck

**01.499.01.12 Schrumpfmuffe bis 5x1,5mm²**
Schrumpfmuffe bis 5x1,5mm²;
Verbindungsmuffe incl. Stossverbinder und Schrumpfschlauch mit Innenkleber, für 3x1,5mm² und 5x1,5mm² zur Verlängerung von Leitungen.
Liefern und montieren
Menge: 30,000 Stck

**01.499.01.13 Schrumpfmuffe bis 5x2,5mm²**
Schrumpfmuffe bis 5x2,5mm²;
Verbindungsmuffe incl. Stossverbinder und Schrumpfschlauch mit Innenkleber, für 3x2,5mm² und 5x2,5mm² zur Verlängerung von Leitungen.
Liefern und montieren
Menge: 30,000 Stck

**01.499.01.14 Bohrung 50mm**
Kernbohrung durch Mauerwerk oder Beton bis
400 mm stark, Durchmesser bis 50 mm
Menge: 5,000 Stck

**01.499.01.15 Bohrung 80mm**
Kernbohrung durch Mauerwerk oder Beton bis
1000 mm stark, Durchmesser bis 80 mm
Menge: 3,000 Stck

**01.499.01.16 Bohrung 100mm**
Kernbohrung durch Mauerwerk oder Beton bis
400 mm stark, Durchmesser bis 100 mm
Menge: 5,000 Stck

**01.499.01.17 Umbau Unterputz Klemmkasten**
Demontage Klemmkasten bis 20 x20 cm, inkl. allen Klemmen etc. demontieren, und Leitungen Umverlegen in diesem Bereich wird eine Tür eingebaut

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Menge: 5,000 Stck

**01.499.01.18 Überprüfung bestehender Stromkreise zur Beurteilung der Weiterverwendbarkeit**
Überprüfung vorhandener Stromkreise und Leitungsanlagen (ca. 40 Stromkreise) im Bestand zur Beurteilung, ob eine weitere Nutzung der vorhandenen Leitungen und Stromkreise möglich ist.
Die Überprüfung ist nach den anerkannten Regeln der Technik sowie den einschlägigen VDE-Bestimmungen für elektrische Anlagen durchzuführen. Ziel ist die fachliche Bewertung der vorhandenen Installation im Hinblick auf Zustand, Sicherheit und Weiterverwendbarkeit im Zuge der geplanten Umbaumaßnahme.
Der Leistungsumfang umfasst insbesondere:
Sichtprüfung der vorhandenen Stromkreise und Leitungsanlagen
Überprüfung von Leitungsführung, Leitungszustand, Aderanzahl, Leiterquerschnitten und Verlegeart
Kontrolle der vorhandenen Schutzmaßnahmen
messtechnische Prüfung der Stromkreise, soweit zugänglich und technisch möglich
Prüfung von Isolationswiderstand, Durchgängigkeit von Schutzleitern, Schleifen-/Netzinnenwiderstand sowie weiterer erforderlicher Messwerte entsprechend Art und Zustand der Anlage
Überprüfung der Zuordnung und Absicherung der vorhandenen Stromkreise
Feststellung erkennbarer Mängel, Beschädigungen, Überlastungen oder normativer Abweichungen
Beurteilung, ob die vorhandenen Leitungen und Stromkreise für die weitere Nutzung geeignet sind
Dokumentation der Prüfergebnisse mit schriftlicher Bewertung und Empfehlung zur weiteren Verwendung, Erneuerung oder Anpassung
Die Prüfungen sind so durchzuführen, dass die bestehende Bausubstanz und angrenzende Bauteile nicht beschädigt werden. Erforderliche Abschaltungen sind mit der Bauleitung und dem Auftraggeber abzustimmen.
Das Ergebnis der Überprüfung ist in nachvollziehbarer Form zu dokumentieren und dem Auftraggeber vorzulegen.
Menge: 1,000 m

##### Titel 01.499.02 Dokumentation

**01.499.02.1 Einweisung in die elektrotechnischen Anlagen**
Fachgerechte Einweisung des Auftraggebers bzw. des vom Betreiber benannten Personals in alle im Projekt errichteten bzw. geänderten elektrotechnischen Anlagen, insbesondere:
Niederspannungshauptverteilung (NSHV) und Unterverteilungen
Beleuchtungsanlagen inkl. Not- und Sicherheitsbeleuchtung
Steckdosen- und Kraftstromanlagen
ggf. Gebäudeautomation/GLT, Schalt- und Steueranlagen, Zeitschalt- und Dimmsteuerungen
sicherheitsrelevante Anlagen wie z. B. RWA-Bedienstellen,
Inhalte der Einweisung u. a.:
Übersicht über die Anlagenstruktur und Hauptkomponenten
Bedienung der Anlagen im Normalbetrieb (Schalten, Steuern, Rückmeldungen, Anzeigen)
Verhalten und Bedienung bei Störungen und Ausfällen (z. B. Rücksetzen von Sicherungen, Meldungsquittierung im zulässigen Umfang)
Verhalten bei Gefahr / Notfällen im Rahmen der Bedienkompetenz des Betreibers (z. B. Betätigung von Not-Aus, RWA-Handtastern,
Hinweise zu Wartung, Instandhaltung und wiederkehrenden Prüfungen (z. B. Prüfintervalle nach DGUV / DIN VDE, Sicht- und Funktionskontrollen)
Erläuterung der maßgeblichen Schaltpläne, Übersichts- und Verteilerpläne sowie der Kennzeichnungssystematik (Stromkreise, Verteilernummern, Raumzuordnung).
Übergabe und Erläuterung der zugehörigen Dokumentation, u. a.:
Bedienungs- und Wartungsanleitungen der wesentlichen Anlagenteile
Verteiler- und Stromkreislisten, Raumbücher soweit vorhanden
Prüfprotokolle (Erstprüfung, Messprotokolle)
Übersichten zu Sicherungen, Schutzorganen und Abschaltmöglichkeiten.
Durchführung der Einweisung vor Ort an den Anlagen; praktische Vorführung der wichtigsten Bedien- und Schalthandlungen.
Die Einweisung ist so lange durchzuführen, bis das benannte Personal den ordnungsgemäßen und sicheren Betrieb der Anlagen nachvollziehbar versteht (ggf. in mehreren Terminen/Gruppen).
Erstellung eines Einweisungsprotokolls mit:
Datum, Dauer, Inhalte der Einweisung
Auflistung der eingewiesenen Personen (Name, Funktion, Unterschrift)
Benennung des einweisenden Fachpersonals (Firma, Name, Qualifikation).
Das unterschriebene Einweisungsprotokoll ist Bestandteil der technischen Dokumentation und dem Auftraggeber zu übergeben.
Besondere Hinweise:
Die Einweisung ist spätestens zur Abnahme bzw. Inbetriebnahme der Anlagen durchzuführen.
Sämtliche für die Einweisung erforderlichen Vorbereitungen, Unterlagen und Hilfsmittel sind im Preis enthalten.
Menge: 1,000 psch

**01.499.02.2 Bestandsunterlagen**
1. Allgemein
• Unternehmerangaben

2. Pläne
• CD mit allen Planunterlagen im Format PDF und DWG
• Installationspläne (Elektro, Fundamenterder,  BMA, SiBe,
  ZuKo, Sprechanlage)
• Verteilungspläne
• Details und Schemen
• Plan mit eingezeichneten Brandschotts

3. Dokumentation
• Datenblätter und Handbücher für Beleuchtung incl.
  Leuchtmitteln, Jalousie, SiBe, BMA, RWA, Kabelrinnen, ZuKo,  Sprechanlage, Installationsbauteile (Feldgeräte u.
  Verteilungen)
• In den Handbüchern/Datenblättern sind die eingebauten
  Fabrikate und Typen zu kennzeichnen
• Adresslisten der Hersteller für die eingebauten Komponenten
• Fachunternehmerbescheinigung für allgemeine
  Elektroinstallation
        - Kabel und Leitungen nach MLAR
        - Schaltgeräte
        - Prüfungen
• Errichterbestätigung für
        - Elektroinstallation
        - Brandmeldeanlage
        - RWA
• VBG4-Bestätigung
• Übereinstimmungserklärung für
        - Kabelanlagen mit integriertem Funktionserhalt
        - Geforderte Feuerwiderstandsklasse der
  Kabelabschottungen
• Wartungsangebote für RWA, BMA, SiBe
• Prüfungsberichte und Abnahmeprotokolle
• Sachverständigenabnahme
• Messprotokoll der elektrischen Anlage nach DIN VDE 0100 -
  600
• Einweisungsbestätigung (elektrische Anlage, RWA, BMA,
  ZuKo, Sprechanlage)

Die Unterlagen sind spätestens mit der Schlußrechnung in 1-facher Ausfertigung an das zuständige Planunsbüro zur Prüfung zu übergeben.

Nach Freigabe durch das Planungsbüro kann die Dokumentation in 1-facher Form an den Bauherren übergeben werden.
Menge: 1,000 psch

**01.499.02.3 Messen und Prüfen**
Messen und Prüfen der gesamten Elektroinstallation gem.
DIN 18382, einschl. Prüfbericht gem. DIN 48831,
Anlagenbeschreibung gem. DIN 48830 und Übergabeschein,
alle Unterlagen sind spätestens mit der Schlußrechnung
in 3-facher Ausfertigung (Papier) und 1-fach (CD) zu übergeben.
Menge: 1,000 psch

**01.499.02.4 Warn- und Hinweisschilder**
Warn- und Hinweisschilder für die Elektrischen
Betriebsräume und Betriebsmittel.
Menge: 1,000 psch
